# Gewerbegebiet GE 47 Ampfing Ost
Angebotsaufforderung (GAEB DA 2000 1.1, DA83)
Projekt: 11937E G
Beschreibung:
Gewerbegebiet GE 47 Ampfing Ost
Geh- und Radweg Adlerstraße
Währung: EUR
Auftraggeber: Gemeinde Ampfing, Schweppermannstr. 1, 84539 Ampfing; DV-Nummer: AV 2818; Vergabenummer: A254
Erstellt mit: Rehm-LV, REHM-GAEB2000Export, 24.07.2026

## 11937E G
Datum: 24.07.2026

### Bereich 01 Straßenbau Gewerbegebiet GE 47

#### Abschnitt 01.01 Allgemeine Vorbemerkungen

*Hinweis: Allgemeine Vorbemerkungen*
StL-Nr. 16900000
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: Vorbemerkung zur Abrechnung*
Für die Abrechnung ist generell folgendes zu berücksichtigen:
Die Aushubtiefen für Rohrgräben und Baugruben, sowie deren Verfüllung, ermitteln sich im Bereich der neu errichteten Straßen und Wege (Im Baugebiet) von UK Frostschutzkies bis UK Rohrbettung.

Erschwernisse für Querungen werden nur bei bereits bestehenden Spartenlagen vergütet. Werden Sparten bzw. Sickereinrichtungen gequert, die im Rahmen der Baumaßnahme errichtet wurden, erfolgt keine separate Vergütung.

#### Abschnitt 01.02 Baustelleneinrichtung, Verkehrssicherung

*Hinweis: Vorbemerkungen zu*
StL-Nr. 17901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

**01.02.0001 Baustelleneinrichtung**
Baustelleneinrichtung
----------------------------
Antransport, betriebsfertige Einrichtung und baubetrieblich bedingte
Ortsveränderung der für die Durchführung der ausgeschriebenen Ar-
beiten notwendigen Maschinen, Geräte und Einrichtungen, Beschaffung
von Baustrom und Bauwasser, sowie
der notwendigen Arbeits- und Lagerflächen. Das Vorhalten und Betreiben der Baustelleneinrichtung, sowie
der erforderlichen Geräte, Fahrzeuge, Maschinen usw. während der Bauzeit ist in die Einheitspreise einzurechnen.
Aufwendungen für Absteckungs- und
Markierungsarbeiten (Hilfskräfte,
Pflöcke) sind in dieser Position
einzurechnen.
Menge: 00000001,000 Psch

**01.02.0002 Instandhaltung**
Instandhaltung
-------------------
der Verkehrsflächen im Bereich der
gesamten Baustelle während der Bauzeit.
Streuen von staubbindenden Mitteln
bei starker Staubentwicklung auf öffentl.
Verkehrswegen.

Befestigte und unbefestigte Wege
Menge: 00000001,000 Psch

**01.02.0003 Verkehrssicherung Baugebiet**
Verkehrssicherung Baugebiet
---------------------------------------
Verkehrssicherung für Arbeitsstellen von längerer
Dauer herstellen, vorhalten, warten, kontrollieren,
betreiben und abbauen.
Des Weiteren sind die nachstehenden  Punkte in dieser Position für die gesamte Bauzeit enthalten und werden
nicht gesondert vergütet:

- bauliche Leitelemente,
- transportable Schutzeinrichtungen,
- Kontrolle gem. ZTV-SA für die gesamte,
  Arbeitsstellensicherung,
- Die Verkehrszeichen nach Verkehrszeichenplan
  bzw. Regelplan gehören zum Leistungsumfang.
- Das außer Kraft setzen und in Kraft setzen der vorhandenen Verkehrsschilder

In dieser Position ist auch das Absichern von Baugruben und Rohrgräben mit Bau- oder Schutzzäunen,
sowie Signalleuchten
enthalten.
Menge: 00000001,000 Psch

**01.02.0004 Verkehrsrechtliche Anordnungen**
Verkehrsrechtliche Anordnungen
------------------------------------------
Erwirken der verkehrsrechtlichen Genehmigungen
einschließlich Erstellen und Vorlage der
Beschilderungspläne gemäß Angabe
der verkehrsrechtlichen Genehmigungsbehörden,
einschl. Entrichtung der anfallenden Gebühren.

Bei der Verwaltung der Gemeinde Ampfing einholen.
Menge: 00000001,000 Psch

**01.02.0005 Spartenpläne**
Spartenpläne
-----------------
Anfordern der Spartenunterlagen aller relevanten Spartenträger, sowie Sparteneinweisung durch die Träger.
Menge: 00000001,000 Psch

**01.02.0006 Höhenfestpunkte herstellen**
Höhenfestpunkte herstellen
------------------------------------
mit den Abmessungen 0,25 x 0,25 m, 1,50 m tief aus Beton.
An der Oberfläche ist ein mindestens 10 cm langer Bolzen (Rundkopf) einzubetonieren.
Die Lage der Festpunkte ist gemeinsam mit dem AG festzulegen. Die Höhenfestpunkte sind nach Auftragserteilung durch den AN herzustellen und auf die amtlichen Höhenfestpunkte einzumessen. Die Höhe ist in regelmäßigen Abständen zu kontrollieren.
Die erforderlichen Erdarbeiten sind einzurechnen.
Menge: 00000001,000 Stck

**01.02.0007 Höhenfestpunkte beseitigen**
Höhenfestpunkte beseitigen
------------------------------------
Festpunkte wie Position vor hergestellt, vollständig Rückbauen und in Eigentum des AN übernehmen.
Menge: 00000001,000 Stck

**01.02.0008 Behinderung durch Fremdfirma Strom**
Behinderung durch Fremdfirma
-----------------------------------------
Parallel zu den Arbeiten werden Stromleitungen aufgebaut.

Diese Position vergütet die Störungen im Bauablauf durch die evtl. auftretenden Behinderungen durch eine Zweitfirma (siehe Baubeschreibung).

Diese Position ist für alle Lose gültig und wird nur einmal vergütet. Diese Position wird ebenfalls nur vergütet, wenn
der AN und die Fremdfirma gleichzeitig im Baufeld arbeiten.
Menge: 00000015,000 Tage

**01.02.0009 Behinderung durch Fremdfirma Telekom**
Behinderung durch Fremdfirma
-----------------------------------------
Parallel zu den Arbeiten wird die Telekommunikationsversorgung aufgebaut.

Diese Position vergütet die Störungen im Bauablauf durch die evtl. auftretenden Behinderungen durch eine Zweitfirma (siehe Baubeschreibung).

Diese Position ist für alle Lose gültig und wird nur einmal vergütet. Diese Position wird ebenfalls nur vergütet, wenn
der AN und die Fremdfirma gleichzeitig im Baufeld arbeiten.
Menge: 00000015,000 Tage

**01.02.0010 Behinderung durch Fremdfirma Gasleitung**
Behinderung durch Fremdfirma
-----------------------------------------
Parallel zu den Arbeiten wird die Gasversorgung aufgebaut.

Diese Position vergütet die Störungen im Bauablauf durch die evtl. auftretenden Behinderungen durch eine Zweitfirma (siehe Baubeschreibung).

Diese Position ist für alle Lose gültig und wird nur einmal vergütet. Diese Position wird ebenfalls nur vergütet, wenn
der AN und die Fremdfirma gleichzeitig im Baufeld arbeiten.
Menge: 00000030,000 Tage

**01.02.0011 Behinderung durch Fremdfirma Fernwärme**
Behinderung durch Fremdfirma
-----------------------------------------
Parallel zu den Arbeiten wird die Fernwärmeversorgung aufgebaut.

Diese Position vergütet die Störungen im Bauablauf durch die evtl. auftretenden Behinderungen durch eine Zweitfirma (siehe Baubeschreibung).

Diese Position ist für alle Lose gültig und wird nur einmal vergütet. Diese Position wird ebenfalls nur vergütet, wenn
der AN und die Fremdfirma gleichzeitig im Baufeld arbeiten.
Menge: 00000030,000 Tage

**01.02.0012 Abbau und Abfuhr**
Abbau und Abfuhr
-----------------------
der Baustelleneinrichtung und Herstellung des ursprünglichen Geländezustandes.
Menge: 00000001,000 Psch

**01.02.0013 Digitales Geländemodell zu Abrechnungszwecken**
Zulage für Abrechnung
------------------------------
Diese Position vergütet die Erstellung mehrerer digitalen
Geländemodelle mittels digitalen Tachymeter zu Abrechnungszwecken.

Es sind folgende Geländemodelle zu generieren:

1.) Urgelände
2.) UK Oberbodenabtrag
3.) UK Rotlage = UK Bodenaustausch
4.) Nach Erstellung des Unterplanums = UK Frostschutzkies

Des Weiteren sind Querschnitte im Raster von 25 m und an allen wichtigen Achspunkten zu erstellen und diese digital und in Papierform der örtlichen Bauleitung zu übergeben.
Fehlerhafte oder unvollständige Dateien werden abgelehnt und es erfolgt keine Vergütung.

Diese Position vergütet alle erforderlichen Maßnahmen zur Erstellung dieser Geländemodelle und die obengenannten Punkte.
Menge: 00000001,000 Psch

**01.02.0014 Bestandsplan Straßenbau**
Bestandspläne Straßenbau
--------------------------------------
Anfertigen von Bestandsplänen des Straßenbaus.
Vorlage spätestens mit der Schlußrechnung.
Sämtliche Einträge sind mit den entsprechenden Einträgen im Bauentwurf abzustimmen.
Höhenangaben sind auf NN zu beziehen.
Im Lageplan sind die einzelnen Bauteile (Art der Randeinfassungen, Oberflächenbeläge, Art des Fahrbahnaufbaus, Kabelzugschächte, Leitungsverlauf, Rohrleitungsverlauf, Entwässerungseinrichtungen (auch Absetzschächte), Böschungen, Stützmauern, etc.) eindeutig darzustellen (analog Ausführungsplanung).
Die Koordinaten sind dem AG in Listenform zur Verfügung zu stellen.
Vorlage sämtlicher Unterlagen auf Datenträger
im dwg / dxf und pdf Format;
weiteres Format in Absprache mit dem Bauherrn.

Für die Straßenbauarbeiten
Menge: 00000001,000 Psch

**01.02.0015 Vorankündigung übermitteln**
StL-Nr. 18
Vorankündigung
----------------------
gemäß Baustellenverordnung
unmittelbar nach Auftragserteilung, spätestens
jedoch 2 Wochen vor Einrichtung der Baustelle
an die zuständige Behörde übermitteln.
Die Vorankündigung sichtbar und witterungsgeschützt auf der Baustelle aushängen und bei
erheblichen Änderungen während  der Bauzeit
anpassen.
Menge: 00000001,000 Psch

**01.02.0016 SiGe-Plan erstellen**
SiGe-Plan
--------------
Sicherheits- und Gesundheitsschutzplan
(SiGe-Plan) gemäß Baustellenverordnung
erstellen.
Menge: 00000001,000 Psch

**01.02.0017 Koordinierung Arbeitss. (SiGe-Ko)**
StL-Nr. 18
Koordinierung
------------------
der Belange der Arbeitssicherheit und des Gesundheitsschutzes
zwischen den auf der Baustelle tätigen Un-
ternehmen und den an der Bauüberwachung
beteiligten Fachbauleitern bzw. weiteren Ko-
ordinatoren gemäß Baustellenverordnung auf
der Grundlage des SiGe-Planes und nach
Maßgabe der Erläuterungen zur Baustellenverordnung (SiGe-Ko).
Die Leistungen sind durch einen namentlich
genannten, geeigneten Koordinator nach den
Regeln zum Arbeitsschutz auf Baustellen
und in dem in der Baustellenverordnung vorgesehenen Umfang zu erbringen.
Die Eignung bzw. die Qualifikation des Koordinators für diese Tätigkeit ist nachzuweisen.
Vergütet werden die Tage, an denen der Koordinator
auf der Baustelle im Sinne der Baustellenverordnung
tätig ist.
Die Tätigkeit ist durch Protokolle nachzuweisen.
Menge: 00000040,000 d

#### Abschnitt 01.03 Freimachen des Baugeländes

**01.03.0001 Grenzsteine ausbauen**
Grenzsteine
-----------------
Grenzsteine nach Angabe des AG innerhalb des
Baugeländes ausbauen, säubern und laden.
Steine innerhalb der Baustelle
fördern, abladen und stapeln.
Menge: 00000004,000 St

#### Abschnitt 01.04 Oberboden

*Hinweis: Vorbemerkungen zu*
StL-Nr. 16903000
Vorbemerkungen zu LB 903
1. Allgemeines
2. Nebenleistungen, Besondere Leistungen
Die nachfolgend aufgeführten Leistungen gehören zum
Leistungsumfang:
2.1 Das Fördern des Oberbodens innerhalb der
Baustelle unabhängig von der Länge der Förderwege.
3. Abrechnung
3.1 Oberbodenlieferung:
Die Mengenermittlung erfolgt durch Aufmaß des
Oberbodens auf dem Fahrzeug an der Einbaustelle.

**01.04.0001 Oberboden abtragen, seitl. lagern abtragen**
Oberboden abtragen, seitl. lagern
---------------------------------------------
Oberboden des/der Homogenbereiche(s) ´Ackerboden´
einschließlich leicht verrottbarer
Pflanzendecke innerhalb des Baugeländes
in einer mittleren Dicke von cm ´30 ´
abtragen,
für Straßen, u.dgl.,
Oberboden von Grünflächen und Äckern,
ggf. laden, fördern und innerhalb der Baustelle
lagern.
Menge: 00001800,000 m3

**01.04.0002 Oberboden andecken andecken**
Oberboden andecken
-----------------------------
Oberboden einschließlich leicht verrottbarer
Pflanzendecke andecken.
Oberboden von Grünflächen, Äckern, Gärten und
dgl.,
innerhalb der Baustelle gelagert, ggf. laden, fördern
und profilgerecht nach Unterlagen des AG
andecken.
Menge: 00000700,000 m3

**01.04.0003 Humus-Sand-Gemisch liefern**
Humus-Sand-Gemisch
-------------------------------
für Entwässerungsmulde im Verhältnis 2:1 liefern und in einer
Stärke von mind. 30 cm gleichmäßig auf der vorbereiteten Mulde aufbringen. Eine Verdichtung des Gemisches
ist zu vermeiden. Das Begrünen der Mulde wird nach Position
"Begrünen" vergütet.
Abgerechnet wird die horizontale Gesamtfläche.
Menge: 00000020,000 m3

**01.04.0004 Rasenansaat Oberboden herst.**
Rasenansaat
-------------------
Rasenansaat (Normalsaat) herstellen
auf Oberbodenfläche.
Saatgutmischung (botanischer und deutscher Name,
Anteil in Gew.-%) ''Mischung ohne Klee mit dt. Weidelgras'
Saatgutmenge g/m2 '5'
Fertigstellungspflege siehe STL NR 931 107,
einschließlich Saatgutlieferung.
Menge: 00002400,000 m2

#### Abschnitt 01.05 Bodenbewegungen, Geotextilien

*Hinweis: Vorbemerkungen zu*
Vorbemerkungen zu LB 904
-------------------------------------------
1. Allgemeines
1.1 Boden, Einbauklassen und Zuordnungswerte (Z0,
Z1.1, Z1.2, Z2) werden nach den Technischen Regeln
der Mitteilungen der Länderarbeitsgemeinschaft
Abfall (LAGA) 20 sowie den Anforderungen an die
Verfüllung von Gruben und Brüchen sowie Tagebauen
in der Fassung vom 09.12.2005 definiert.
http://www.stmug.bayern.de/umwelt/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Vorbemerkung*
Vorbemerkungen zu den Erdarbeiten

Zur Erkundung des Baugrundes wurde ein Baugrundgutachten von dem Ingenieurbüro Schubert + Bauer GmbH erstellt, welches als Anlage diesem LV beigefügt ist.

Bei nachfolgenden Positionen ist von folgenden Angaben zum Baugrund auszugehen:

Charakteristische Bodenkennwerte nach DIN 18 196, DIN 18 300 sowie ZTV-E-StB 09, nur nachrichtlich, verbindlich sind die Angaben der Homogenbereiche.

Nr. | Bodenschicht 01 | Bodenschicht 02 |
 |  |  |
Bezeichnung | Schluffe | Kiese |
 |  |  |
Wichte  k [kN/m³] | 18,0 | 21,0 |
 |  |  |
Wichte unter Auftrieb  'k [kN/m³] | 8,0 | 11,0 |
 |  |  |
Reibungswinkel  'k [°] | 27,5^ | 37,5^ |
 |  |  |
Dränierte Kohäsion c'k [kN/m²] | 3^ |  - |
 |  |  |
Steifemodul Es,k [MN/m²] | 5 - 20^ | 80 - 100 |
Konsistenz (je nach Bodenart) | steif bis weich |  - |
 |  |  |
Lagerungsdichte (je nach |  - | dicht bis sehr dicht |
Bodenart) |  |  |
 |  |  |
 |  |  |
Bodenklasse DIN 18 300 (2012- | 4^ | 3, 4^ |
09) |  |  |
 |  |  |
 |  |  |
Bodengruppe DIN 18 196 | A, [UL], UL | GU, (GU*) |
 |  |  |
Frostempfindlichkeitsklasse | F3 | F2, F3 |
gemäß ZTVE-StB 09 |  |  |
 |  |  |
 |  |  |
Wasserdurchlässigkeit kf [m/s] | < 1*10^-6  | 1*10^-3  |
Eignung für gründungstechnische | mäßig brauchbar | geeignet |
Zwecke nach DIN 18 196 |  |  |
 |  |  |
 |  |  |
Verdichtungsfähigkeit nach | sehr schlecht | gut |
DIN 18 196 |  |  |
 |  |  |
 |  |  |

Über der Bodenschicht 01 befindet sich eine 0,30 m bis 0,40 m starke Oberbodenschicht aus Ackerboden, welche bei der Einteilung in die Homogenbereiche und der Positionen des Leistungsverzeichnisses als Homogenbereich B1 bezeichnet wird.

Homogenbereiche Boden

Parameter | Homogenbereich B2 | Homogenbereich B3 |
 | Bodenschicht 01 | Bodenschicht 02 |
ortsübliche Bezeichnung | Schluffe, Rotlage | Kiese |
 |  |  |
 |  |  |  |
Massenanteil Steine, Blöcke und | 0 - 5 | 0 - 10 |  |
große Blöcke nach DIN EN ISO |  |  |  |
14 688-1 [%] |  |  |  |
 |  |  |
Dichte (feucht) nach DIN EN ISO | 1,8 | 2,1 |
17 892-2 oder DIN 18 125-2 |  |  |  |
[g/cm³] |  |  |  |
 |  |  |  |
 |  |  |  |
Konsistenzzahl nach DIN 18 122-1 | 0,6 - 1,0^ |  |  |
Lagerungsdichte: Definition nach |  | 0,6 - 1,0 |
 |  |  |
 |  |  |
organischer Anteil nach DIN | 0 - 10 | 0 - 5 |
18 128 [%] |  |  |
 |  |  |
Bodengruppe nach DIN 18 196 | A, [UL], UL | GU, (GU*) |
 |  |  |
Kohäsion nach DIN 18 137-1, DIN | 3 |  - |
18 137-2 und DIN 18 137-3 |  |  |
[kN/m²] |  |  |
 |  |  |
 |  |  |
Konsistenz nach DIN EN ISO | weich bis Steif | dicht bis sehr dicht |
14 688-1 |  |  |
 |  |  |

**01.05.0001 Belast.Boden Z0, Rotlage, ausbauen, zwischenlagern lösen, zwischenl.**
Boden ausbauen, zwischenlagern
----------------------------------------------
Belasteten Boden profilgerecht oder nach Unterlagen
des AG lösen, laden, ggf. fördern und zwischenlagern.
Die Abdeckung/Abdichtung sowie das Herstellen der Ausrundung an der Oberkante von Einschnittsböschungen
wird gesondert vergütet.
Boden des/der Homogenbereichs/e  B´1´
Beschreibung des Homogenbereichs nach Unterlagen
des AG.
aus dem Fahrbahnbereich.
Das Herstellen des Planums wird gesondert vergütet.
Voraussichtliche Schadstoffbelastung bis Z 0,
Boden lösen und nach Unterlagen des AG im
Baustellenbereich zwischenlagern.
Rotlage, Homogenbereich 1
Menge: 00005600,000 m3

**01.05.0002 Probenahme der Haufwerke - Kies**
Probenentnahme
------------------------
Entnahme von Mischproben gemäß LAGA PN 98 für
Kontrollprüfungen von kontaminiertem Aushubmaterial, den
Grundregeln für die Entnahme von Proben nach LAGA
entsprechend, einschließlich erforderlicher Schürfschlitze bzw.
Ausbreitung bei den Haufwerken.
Einzurechnen ist auch die Untersuchung im Labor.
Die Beprobung ist von einem unabhängigen Institut
vorzunehmen.

Die Analyse ist gemäß Verfüllleitfaden (15.07.2021),
Ersatzbaustoffverordnung und Deponieverodnung
durchzuführen.

Für Haufwerke zu 1000 m3.

Boden aus Aushubarbeiten
Menge: 00000008,000 Stck

*Hinweis: Zwischenlager Kommentar*
Ein Zwischenlager für die Aushubmassen stellt der AG innerhalb des zu erschließenden Gewerbegebiets GE 47 zur Verfügung.

Sollten zusätzliche Flächen benötigt werden, so liegt es in der Verantwortung des AN, diese bereit zustellen.

**01.05.0003 Lagerfläche AG**
Lagerfläche AG
----------------------
Die Gemeinde Ampfing stellt ein Zwischenlager innerhalb des Baufelds zur Verfügung. Diese Lagerfläche ist gemäß für die vorschriftsmäßige Lagerung der Haufwerke belasteten Bodens nach LAGA zu erstellen.

Diese Position beinhaltet:

- Oberboden abtragen, seitlich lagern, wiederherstellen
- Fachgerechte Herstellung der Lagerfläche gemäß LAGA
- Lagerfläche mit Folien abdecken
- Haufwerke mit Folienabdecken
- Entsorgen der Folien
- Wiederherstellung des ursprünglichen Geländezustands

Lagerfläche für Bodenaushub.

Diese Position wird nur einmal vergütet.

Das fachgerechte Herrichten des Lagerplatzes gemäß LAGA ist gemäß des Bauablaufes des AN zu kalkulieren (mehrmaliges herrichten).
Menge: 00000001,000 Psch

**01.05.0004 Boden Z0 abfahren verwerten**
Boden Z0 abfahren
--------------------------
Boden gemäß analytischer Untersuchung
vom Zwischenlager aufnehmen und
entsprechend dem Untersuchungsergebnis
auf eine Kippe des AN abfahren, einschl.
Entrichtung aller anfallender Gebühren.

Boden der Zuordnungsklasse Z0

Abgerechnet wird die aus dem Abtrag der OZ 01.05.0001 ermittelte Masse abzüglich des entsorgten belasteten Bodens.
Boden in das Eigentum des AN übernehmen und einer
Verwertung nach Wahl des AN zuführen.
Menge: 00005600,000 m3

**01.05.0005 Boden u. Baust. liefern liefern**
Boden u. Baust. liefern
--------------------------------
Boden oder Baustoff liefern und nach Unterlagen
des AG profilgerecht einbauen und verdichten.
Die Abrechnung erfolgt im Auftrag.
Das Herstellen von Mulden und Gräben sowie das
Herstellen der Ausrundung am Dammfuß wird gesondert
vergütet.
Boden ´Kies-Sand-Gemisch nach DIN 18196
(GW oder GI) ´
liefern und nach Unterlagen des AG
in allen Auftragsprofilen einschließlich des
Fahrbahnbereichs einbauen und verdichten.
Das Herstellen des Planums wird gesondert vergütet.
Menge: 00003000,000 m3

**01.05.0006 Entwässerungsgraben herst.**
Entwässerungsgraben
------------------------------
(Mulde, Vorflutgraben, Abfanggraben, Absturz, und dgl.)
profilgerecht oder nach Unterlagen des AG
herstellen.
Boden profilgerecht oder nach Unterlagen des AG lösen,
laden, fördern, ggf. einbauen und verdichten.
Boden des/der Homogenbereiches/e  B ´1,2´
bzw. Boden gem. vorhergehender Pos.
Beschreibung des Homogenbereichs nach Unterlagen
des AG.
Entwässerungsmulden
Größe nach Unterlagen des AG
Verwendung
´Material auf ein Zwischenlager des AG abfahren´
Menge: 00000021,000 m3

**01.05.0007 Baustraße herstellen**
Baustraße herstellen
----------------------------
zur Herstellung einer Befahrbarkeit der Fläche für die Leitungsverlegungen vor dem Straßenbau wird der gesamte Bereich des Bodenaustauschs als Baustraße genutzt.
Diese Position vergütet die Herstellung der Oberkante des Bodenaustauschs als Baustraße, Planumserstellung, einschl.
die Instandhaltung der Baustraße über die gesamte Bauzeit.
OK Baustraße befindet sich i.M. ca. 60 cm unter dem anstehenden Gelände.
Menge: 00000001,000 Psch

#### Abschnitt 01.06 Leitungsgräben, Baugruben, Bauwerkshinte

*Hinweis: Vorbemerkungen zu*
Vorbemerkungen zu LB 905
--------------------------------------------
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**01.06.0001 Leitungsgraben DN 150 max.**
Leitungsgraben
----------------------
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B ´2´
bzw. gem. Pos. 01.05.0005. eingebauten Boden
Beschreibung des Homogenbereichs nach Unterlagen
des AG.
Grabentiefe über 1,00 m bis 1,75 m,
für Rohrleitungen DN ´150 ´
Rohrmaterial ´PP ´
Boden in Leitungsgräben oberhalb der
Leitungszone einbauen und verdichten.
Der Einbau des verdrängten Materials erfolgt
in einer eigenen Position.
Menge: 00000080,000 m3

**01.06.0002 Zuschlag**
Leitungsgraben
----------------------
Zuschlag für die Wiederverfüllung von Leitungsgräben, für die Seitenraumverfüllung in der Rohrleitungszone.
Abrechnung gem. Rohrleitungslänge.
Menge: 00000050,000 lfm

**01.06.0003 Verdrängten Boden einbauen Boden einbauen**
Verdrängten Boden einbauen
-----------------------------------------
Durch Rohrleitung und Leitungszone verdrängten
Boden laden, fördern, einbauen und ggf. verdichten.
Die Abrechnung erfolgt nach der Größe der Leitungszone
der verdrängten Leitung.
Boden nach Unterlagen des AG in allen Auftragsprofilen einbauen und verdichten.
Menge: 00000015,000 m3

**01.06.0004 Sohlbettung DN 150, Sand**
Sohlbettung
---------------------------
aus Sand, 0/4, 15 cm stark,
liefern und einbauen.
Die Abfuhr des verdrängten Bodens
auf eine Kippe des AN ist einzurechnen.
Für PP-Rohre bis DN 150.
Menge: 00000050,000 lfm

**01.06.0005 Rohrüberdeckung DN 150, Sand**
Rohrüberdeckung
-----------------------
aus Sand, 0/4, 20 cm stark,
liefern und einbauen.
Die Abfuhr des verdrängten Bodens
auf eine Kippe des AN ist einzurechnen.
Für PP-Rohre bis DN 150 .
Menge: 00000050,000 lfm

**01.06.0006 Baugrube für Schacht DN 1000 herstellen bis 4,5 m Tiefe**
Baugrube AS 1000
--------------------------
Baugrube für Bauteile nach Unterlagen des AG
herstellen. Boden lösen und laden.
Bauteil(e) ´Absetzschacht DN 1000´
Oberer Teil eingebauter Boden der OZ ´01.05.0005´
unterer Teil anstehender Boden/Fels des/der Homogenbereiches/e ´B2´
Beschreibung der Homogenbereiche nach Unterlagen
des AG.
Boden ´Innerhalb Verbau lösen, der Verbau ist einzurechnen und wird nicht gesondert vergütet. Zugestandene Abrechnungsbreiten 2,50 x 2,50m. ´
Boden innerhalb der Baustelle nach
Unterlagen des AG einbauen und verdichten.
Menge: 00000260,000 m3

**01.06.0007 Baugrube für Schacht DN 1200 herstellen bis 4,5 m Tiefe**
StL-Nr. 90520204030002
Baugrube AS 1200
----------------------------
Baugrube für Bauteile nach Unterlagen des AG
herstellen. Boden lösen und laden.
Bauteil(e) ´Absetzschacht DN 1200´
Oberer Teil eingebauter Boden der OZ ´01.05.0005´
unterer Teil anstehender Boden/Fels des/der Homogenbereiches/e ´B2´
Beschreibung der Homogenbereiche nach Unterlagen
des AG.
Boden ´Innerhalb Verbau lösen, der Verbau ist einzurechnen und wird nicht gesondert vergütet. Zugestandene Abrechnungsbreiten 2,70 x 2,70m. ´
Boden innerhalb der Baustelle nach
Unterlagen des AG einbauen und verdichten.
Menge: 00000120,000 m3

**01.06.0008 Arbeitsraumverf. herstellen**
Arbeitsraumverf.
----------------------
Arbeitsraumverfüllung herstellen.
Boden ggf. laden und fördern, einbauen und verdichten.
Bauteil(e) ´Absetzschächte DN 1000/1200´
Arbeitsraum zwischen Bauteil und Erdreich,
Art des Verfüllmaterials: ´Kiese des Homogenbereichs B2, Auffüllkies gem. Pos. 01.05.0005.´
zwischengelagerten Boden der OZ ´Baugruben Absetzschächte´
laden.
Menge: 00000310,000 m3

**01.06.0009 Suchschlitz herstellen**
Suchschlitz
----------------
Suchschlitz zur Feststellung der Lage von Kabeln,
Leitungen und dgl. herstellen.
Lage nach Angabe des AG.
Homogenbereich(e) nach Unterlagen des AG.
Leitungsart ´---´
Tiefe m ´bis 1,20´
Boden seitlich lagern, wiedereinbauen und
verdichten.
Menge: 00000070,000 m3

#### Abschnitt 01.07 Straßenentwässerung, Kabelkanäle

*Hinweis: Vorbemerkungen zu*
Vorbemerkungen zu LB 909
-----------------------------------------------
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**01.07.0001 Kunststoffrohrl. DN 150 / OD 160 herstellen**
StL-Nr. 17
Kunststoffrohrl. DN 160 PP
-----------------------------------
Hochlast-Kanalrohre aus
Vollwand-Polypropylen (PP) SN 10
nach DIN EN 1852, mit Steckmuffe und
Dichtung EPDM, Ringsteifigkeit mind. 10 KN/m²
nachgewiesen, hochabriebfest, ohne Zustz von
Füllstoffen, liefern und verlegen.
Rohrleitung innen mit Hersteller-, Durchmesser- und Rohstoffangabe signiert.
Das Kürzen von Rohren ist in den
Verlegepreis einzurechnen.
Fabrikat: Rehau Awadukt PP SN 10 blue Rausisto
oder gleichwertig.

DN 150 / OD 160

Farbe: RAL 5009 Azurblau
Menge: 00000050,000 m

**01.07.0002 Formstückszuschläge für PP-Rohre DN 150**
Formstückszuschläge für PP-Rohre DN 150
-------------------------------------------------------------
für PP-Rohre der vorangegangen Position
als Zulage zur Rohrposition liefern und verlegen
Für Formstücke wie Doppelsteckmuffen, Überschiebmuffen, Übergangsrohr, Bogen usw.
wird je Formstück ein Meter Zuschlag zur Rohrposition verrechnet.

DN 150 / OD 160
Menge: 00000090,000 m

**01.07.0003 Schachtanschluss an Absetzschacht DN 1000-1200 herstellen DN 150**
Schachtanschluss an AS
-----------------------------------
Schachtanschluss einschließlich Abdichtung
des Anschlusses herstellen.
Vergütet wird das Herstellen des Anschlusses
einschließlich eventueller Passstücke.
Als Zulage zur Rohrleitung der OZ ´Kunststoffrohrleitung´
Kunststoffrohrleitung DN/OD ´160 PP´
Schacht aus Betonfertigteilen,
Öffnung für Schachtanschluss durch Bohren
herstellen,
Anschluss ´an Absetzschacht´
Menge: 00000016,000 St

**01.07.0004 Schachtanschluss an SSK herstellen**
Rohranschluss herstellen
---------------------------------
Rohranschluss am Straßensinkkasten oder
Entwässerungsrinne herstellen.
Die Position vergütet alle erforderlichen
Leistungen, wie z.B. Anpassung der
Rohrleitung für einen dichten Rohranschluss.
DN 150 / OD 160
Menge: 00000017,000 St

**01.07.0005 Straßenablauf einschl. Aufsatz und Rost Klasse D 400, Pultform**
Straßenablauf einschl. Aufsatz und Rost Klasse D 400,
Pultform
--------------------------------------------------------
ACO-Combipoint PP / Combipoint PP 300 PF

analog DIN 4052 aus Kunststofffertigteilen lastentkoppelt, teleskopier- und drehbar, mit horizontalen und vertikalen Versteifungs- und Verankerungsrippen, durch integrierte verschiebesichere EPDM-Lippendichtung wasserdicht bis 0,5 bar analog DIN 4030. Oberteile mit umlaufender Tropfkante aus Gusseisen sowie EPS-Combischalungshilfe für die Ausbildung des Betonauflagers des Aufsatzes und Einlegen in Aufsatzrahmen gegen Schmutzeintrag in der Bauphase

Ablauf rund, drehbar, mit Stutzen DN/OD 160, Abwinklung 15°, Gewicht: 2,6 kg, Bauhöhe: 35cm,.Werkstoff Polypropylen

Aufsatz Klasse D 400 entsprechend DIN EN 124
gemäß den Anforderungen der Gütesicherung nach RAL-GZ 692 (aufrufbar unter „www.fv-get-guete.de") - Der Nachweis kann insbesondere durch den Besitz des entsprechenden RAL-Gütezeichens oder gleichwertig geführt werden,
umlaufende Tropfkante aus Gusseisen zur Aussteifung des Ablaufkörpers,
Pultform, Bauhöhe 100
Rahmenaußenmaße 300 x 524
mit multifunktionalem Doppelscharnier
Rahmen aus Gusseisen, hochziehbar, umlaufend geschlossen,
mit vorgeformten, bei Bedarf ausschlagbaren Bauzeitentwässerungen,
mit PEWEPREN-Einlagen,
mit Eimerauflage für Eimer nach DIN 4052,
Rost aus Gusseisen mit vier schraublosen und verkehrssicheren
Arretierungen aus hochverschleißfestem Kunststoff
Rost nach Lösen der Arretierungen herausnehmbar
zweiseitig ca. 110 Grad aufklappbar
Rost nach dem Aufklappen nicht herausnehmbar
Schlitzweite 24 mm
Schlitzlängen kleiner 170 mm
Einlaufquerschnitt ca. 570 cm2
Gewicht 40 kg

liefern und entsprechend der Einbau- und Bedienungsanleitung des Herstellers einbauen.

Fabrikat: ACO-Tiefbau
Produkt: Combipoint PP Langform / Combipoint PP 300 PF
oder gleichwertig

Farbe: Blau

Alternativ:

RainSpot Strassenablauf rund für Aufsätze 300x500 und 500x500 mm Kl. C250/D 400 nach DIN EN 124 / DIN 19583 / DIN 19594

aus hochwertigem Polypropylen, mit horizontalen und vertikalen Verstärkungsrippen, modularer Aufbau, mit und ohne Sandfang ausführbar

•  frei drehbar um 360°
•  in der Höhe verstellbar um 75mm
•  in der Neigung verstellbar bis 10% Gefälle
•  mit Dichtringen zwischen den einzelnen Modulen - dadurch bis 0,5 bar wasserdicht (gem. IKT-Prüfsiegel nach simulierter Verkehrsbelastung / gem. DIN EN 1610)
•  Hochdruckspülung bis 120 bar möglich
•  Ablaufstutzen KG Spitzende DN 160, Anschluss nach DIN EN 1401 (PVC-U), nach DIN 8074/8075 (PE), nach DIN 1852 (PP), mit 10° Gefälle
•  Übergang Boden/Ablauf kugelförmig gestaltet - dadurch vollständige Entleerung und Selbstreinigung
•  Stapelbar für Transport und Lagerung
•  einschl. RainSpot Aufsatzrahmen 300x500 mm aus Polypropylen,
•  als Adapter zwischen RainSpot rund und Aufsatz 300x500,
•  Ersatz für Beton-Auflagering,
•  Mit Abdichtung zwischen den Bauteilen - dadurch wasserdichte Einleitung in den RainSpot

Zur flexiblen Ausrichtung
•  frei drehbar um 360°
•  in der Höhe verstellbar um 75mm
•  in der Neigung verstellbar bis 10% Gefälle
Bauhöhe 120 - 195 mm

Aufsatz Klasse D 400 entsprechend DIN EN 124
gemäß den Anforderungen der Gütesicherung nach RAL-GZ 692 (aufrufbar unter „www.fv-get-guete.de") - Der Nachweis kann insbesondere durch den Besitz des entsprechenden RAL-Gütezeichens oder gleichwertig geführt werden,
umlaufende Tropfkante aus Gusseisen zur Aussteifung des Ablaufkörpers,
Pultform, Bauhöhe 100
Rahmenaußenmaße 300 x 524
mit multifunktionalem Doppelscharnier
Rahmen aus Gusseisen, hochziehbar, umlaufend geschlossen,
mit vorgeformten, bei Bedarf ausschlagbaren Bauzeitentwässerungen,
mit PEWEPREN-Einlagen,
mit Eimerauflage für Eimer nach DIN 4052,
Rost aus Gusseisen mit vier schraublosen und verkehrssicheren
Arretierungen aus hochverschleißfestem Kunststoff
Rost nach Lösen der Arretierungen herausnehmbar
zweiseitig ca. 110 Grad aufklappbar
Rost nach dem Aufklappen nicht herausnehmbar
Schlitzweite 24 mm
Schlitzlängen kleiner 170 mm
Einlaufquerschnitt ca. 570 cm2
Gewicht 40 kg

Liefern und nach REHAU Verlegeanleitung fachgerecht einbauen.

Typ REHAU-RainSpot Strassenablauf rund oder gleichwertig

Farbe: RAL 5009 Azurblau
Menge: 00000017,000 St

**01.07.0006 Absetzschacht DN 1000**
Absetzschacht DN 1000
--------------------------------
Absetzschacht aus Betonfertigteilen,
DIN V 4034-1 Typ 1 und DIN EN 1917,
bestehend aus Schachtunterteil (SU-M),
Schachtring(en) (SR-M), Schachthals (SH-M), sowie
Tauchwand, Absturz oder Prallplatte, ohne Steighilfe,
auf 20 cm dicker Fundamentplatte aus Beton
herstellen.
Beton für Fundamentplatte:
Druckfestigkeitsklasse C12/15.
Die Herstellung des Zu- und Ablaufes wird gesondert
vergütet.
Schachtdurchmesser DN '1000'
lichte Schachttiefe 3,50 m,
mit Einlaufkonstruktion nach Unterlagen des AG.
Menge: 00000010,000 St

**01.07.0007 Absetzschacht DN 1200**
Absetzschacht DN 1200
-----------------------------------
wie vor, jedoch
Schachtdurchmesser DN '1200'
lichte Schachttiefe 3,50 m
Menge: 00000004,000 St

**01.07.0008 Mehr-/Minderpreis DN 1000**
Mehr-/Minderpreis
------------------------
als Zu- oder Abschlag zu den
Schachtpositionen
für jeden Zentimeter Schachtiefe der
von der Standardtiefe von 3,50 m abweicht.
Diese Position vergütet Schachtmittelteile (SR-M) nach DIN 4034,
Teil 1, August 2004 incl. elastomeren Dichtmitteln nach DIN 4060.
Schächte DN 1000 mm
Menge: 00000010,000 cm

**01.07.0009 Mehr-/Minderpreis DN 1200**
Mehr-/Minderpreis
------------------------
wie vor, jedoch
Schächte DN 1200 mm
Menge: 00000030,000 cm

**01.07.0010 Schachtabdeckung einwalzbar**
Schachtabdeckung einwalzbar
---------------------------------------
zum oberflächenbündigen Einbau in bituminöse
Fahrbahnbeläge, Klasse D 400,
entsprechend DIN EN 124 gemäß den Anforderungen
der Gütesicherung nach RAL-GZ 692
(aufrufbar unter „www.get-guete.de") -
Der Nachweis kann insbesondere durch den Besitz
des entsprechenden RAL-Gütezeichens oder
gleichwertig geführt werden,
lichte Weite Ø 605 mm, Bauhöhe Rahmen 160 mm,
Einbauhöhe 170-230mm, ohne Scharnier
Rahmen aus Gusseisen, hochziehbar, rund,
mit integrierter Aufnahme für Einstieghilfe
entsprechend DIN 19572,
mit 4 Taschen zum Einhängen eines Schmutzfängers
nach DIN 1221, mit PEWEPREN-Einlage, kompatibel
zu Deckel DIN 19584, mit Adapterring aus Gusseisen
Deckel aus Gusseisen, Gewicht ca. 43 kg, mit zwei
wartungsfreien, schraublosen und verkehrssicheren
Arretierungen aus hochverschleißfestem Kunststoff,
Gewicht ca. 104 kg, ohne Lüftungsöffnungen

Fabrikat: ACO-Tiefbau
Produkt: Multitop
einschl. Schmutzfänger, schwere Ausführung
oder gleichwertig

Schachtabdeckung zunächst provisorisch auflegen
und entsprechend dem Bauablauf ggf. in mehreren
Arbeitsschritten bis auf planmäßige Höhe setzen.
Das Herstellen der Höhenangleichung durch Einbau
von Auflagerringen wird gesondert vergütet.
Menge: 00000014,000 St

**01.07.0011 Zulage zu Schachtabdeckung**
*** Bedarfsposition ohne GB
Zulage zu Schachtabdeckung
----------------------------------------
für Ausführung der Schachtabdeckung mit Schriftzug
Regenwasser
Menge: 00000014,000 St

**01.07.0012 Schmutzfänger**
Schmutzfänger
----------------------
nach DIN 1221, schwere Ausführung,
verzinkt, entsprechend PAN 4050.1
mit gekreuzten Bügeln, liefern und
einbauen, Gewicht ca. 7,5 kg.
Passend für vorhergehende Position.
Menge: 00000014,000 Stck

#### Abschnitt 01.08 Ungebundene Schichten des Oberbaues

*Hinweis: Vorbemerkungen zu*
Vorbemerkungen zu LB 910
-----------------------------------------
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**01.08.0001 FSS herstellen, Fahrbahn**
FSS herstellen
--------------------
Frostschutzschicht (FSS) herstellen,
in Verkehrsflächen der Belastungsklasse
Bk100 bis Bk1,0,
Baustoffgemisch ohne industriell hergestellte
Gesteinskörnung,
Einbaudicke cm ´53´
(Mindestdicke im Regelquerschnitt),
Material: Baustoffgemisch, Größtkorn: min. 32 mm,
Verformungsmodul EV2 min. MPa ´120´
Verhältniswert der Verformungsmoduln EV2/EV1 max ´2,0´
Menge: 00001600,000 m3

**01.08.0002 FSS herstellen, Gehweg, Pflaster**
FSS herstellen
---------------------
Frostschutzschicht (FSS) herstellen,
in gepflasterten Gehwegen,
Baustoffgemisch ohne industriell hergestellte
Gesteinskörnung,
Einbaudicke cm ´61´
(Mindestdicke im Regelquerschnitt),
Material: Baustoffgemisch, Größtkorn: min. 32 mm,
Verformungsmodul EV2 min. MPa ´80´
Verhältniswert der Verformungsmoduln EV2/EV1 max ´2,1´
Menge: 00000240,000 m3

**01.08.0003 FSS herstellen, Gehweg, Asphalt**
FSS herstellen
---------------------
Frostschutzschicht (FSS) herstellen,
in Verkehrsflächen der Belastungsklasse
Bk100 bis Bk1,0, asphaltierte Gehwege, Zufahrten,
Baustoffgemisch ohne industriell hergestellte
Gesteinskörnung,
Einbaudicke cm ´61´
(Mindestdicke im Regelquerschnitt),
Material: Baustoffgemisch, Größtkorn: min. 32 mm,
Verformungsmodul EV2 min. MPa ´120´
Verhältniswert der Verformungsmoduln EV2/EV1 max ´2,0´
Menge: 00000030,000 m3

**01.08.0004 FSS herstellen, Gehweg, Asphalt, Anschluss an Bestand**
FSS herstellen
---------------------
Frostschutzschicht (FSS) herstellen,
in Verkehrsflächen der Belastungsklasse
Bk100 bis Bk1,0, asphaltierte Gehwege,
Baustoffgemisch ohne industriell hergestellte
Gesteinskörnung,
Einbaudicke cm ´26´
(Mindestdicke im Regelquerschnitt),
Material: Baustoffgemisch, Größtkorn: min. 32 mm,
Verformungsmodul EV2 min. MPa ´80´
Verhältniswert der Verformungsmoduln EV2/EV1 max ´2,1´
Menge: 00000040,000 m3

**01.08.0005 Bankett herstellen**
Bankett herstellen
-------------------------
Bankett profilgerecht herstellen
mit Querneigung 12% am tiefliegenden und
Querneigung 6% am hochliegenden Fahrbahnrand,
soweit in den Unterlagen des AG nichts anderes
angegeben ist.
Die Erschwernisse durch Einbauten wie
Schächte, Einläufe, Schieber, Verkehrszeichen u.ä.
werden gesondert vergütet.
Einbaubereich 'am freien Fahrbahnrand'
Aus Vegetationstragdeckschichtmaterial.
Grobes Gesteinskörnungsgemisch 2/45,
Kategorie C90/3, mit Oberboden mischen,
Verhältnis Gesteinskörnungen/Oberboden 90:10,
(Zentralmischverfahren),
Saatgut Mischung 'Magerrasen'
Saatgutmenge g/m2 '10'
in Baustoffgemisch einmischen,
Einbau in voller Breite,
Einbaubreite und Einbaudicke nach Unterlagen
des AG,
Einbau bündig mit Fahrbahnoberkante,
Verformungsmodul EV2 min. 100 MPa,
Verdichtungsgrad DPr min. 98 %.
Menge: 00000010,000 m3

**01.08.0006 Zuschlag Einbauten Oberflurhydrant.**
Zulage
----------
zur vorhergehenden Position, für Erschwernisse infolge von Einbauten,
hier: Oberflurhydrant.
Menge: 00000001,000 Stck

**01.08.0007 Zuschlag Einbauten Schieberkappen**
Zulage
----------
zur vorhergehenden Position, für Erschwernisse infolge von Einbauten,
hier: Schieberkappen
Menge: 00000002,000 Stck

**01.08.0008 Zuschlag Einbauten Schilder/Pfosten**
Zulage
----------
zur vorhergehenden Position, für Erschwernisse infolge von Einbauten,
hier: Schilder/Pfosten
Menge: 00000001,000 Stck

**01.08.0009 Zuschlag Einbauten Schachtabdeckungen/Einlaufschächte**
Zulage
----------
zur vorhergehenden Position, für Erschwernisse infolge von Einbauten,
hier: Schachtabdeckungen/Einlaufschächte
Menge: 00000002,000 Stck

**01.08.0010 Lastplattenversuche**
Lastplattenversuche
------------------------------
Durchführung der Prüfungen zur Ermittlung der Verdichtungs- bzw.Tragfähigkeitswerte mittels statischen Lastplattenversuch.
Nachweis und Dokumentation durch unabhängigen Gutachter.
Menge: 00000005,000 St

**01.08.0011 Gegenlast Lastpl.**
Gegenlast Lastpl.
------------------------
Bereitstellung einer Gegenlast für Lastplattendruckversuche mit min. 10 t Auflast für
Kontrollprüfungen des AG innerhalb der Baustelle.
Durchschnittl. Dauer je Lastplattendruckversuch: 0,5 h
Menge: 00000005,000 St

**01.08.0012 Planum wieder her- stellen**
Unterplanum
----------------
Vorhandene Oberfläche des Unterbaues (Planum)
wieder herstellen. Planum profilieren und
verdichten ggf. mit Wasserzugabe.
Lieferung bzw. aufnehmen und fördern vom Zwischenlager sowie die Beseitigung von überschüssigem
Material werden gesondert vergütet.
Im Fahrbahnbereich
Vorhandenes Planum Unterbau
max. Abweichung von der Sollhöhe +3/-3 cm,
Fläche nach Unterlagen des AG.
Vorhandenes Planum
zu erreichender EV2-Wert mindestens 45 MPa.
Fahrbahn
Menge: 00004135,000 m2

**01.08.0013 Planum wieder her- stellen**
Unterplanum
----------------
Vorhandene Oberfläche des Unterbaues (Planum)
wieder herstellen. Planum profilieren und
verdichten ggf. mit Wasserzugabe.
Lieferung bzw. aufnehmen und fördern vom Zwischenlager sowie die Beseitigung von überschüssigem
Material werden gesondert vergütet.
Im Fahrbahnbereich
Vorhandenes Planum Unterbau
max. Abweichung von der Sollhöhe +3/-3 cm,
Fläche nach Unterlagen des AG.
Vorhandenes Planum
zu erreichender EV2-Wert mindestens 45 MPa.
Gehweg
Menge: 00000465,000 m2

**01.08.0014 Planum wieder her- stellen**
Feinplanie
-------------
Vorhandene Oberfläche des Unterbaues (Planum)
wieder herstellen. Planum profilieren und
verdichten ggf. mit Wasserzugabe.
Lieferung bzw. aufnehmen und fördern vom Zwischenlager sowie die Beseitigung von überschüssigem
Material werden gesondert vergütet.
Im Fahrbahnbereich
Vorhandenes Planum ungebundene Tragschicht
Tragschichtart ´Frostschutzkies ´
max. Abweichung von der Sollhöhe +2/-2 cm,
Fläche nach Unterlagen des AG.
Vorhandenes Planum
zu erreichender EV2-Wert mindestens 120 MPa.
Menge: 00003435,000 m2

**01.08.0015 Planum wieder her- stellen**
Feinplanie
-------------
Vorhandene Oberfläche des Unterbaues (Planum)
wieder herstellen. Planum profilieren und
verdichten ggf. mit Wasserzugabe.
Lieferung bzw. aufnehmen und fördern vom Zwischenlager sowie die Beseitigung von überschüssigem
Material werden gesondert vergütet.
Im Gehwegbereich
Vorhandenes Planum ungebundene Tragschicht
Tragschichtart ´Frostschutzkies ´
max. Abweichung von der Sollhöhe +2/-2 cm,
Fläche nach Unterlagen des AG.
Vorhandenes Planum
zu erreichender EV2-Wert mindestens 120 MPa.
Menge: 00000465,000 m2

**01.08.0016 Zulage zu Planum wieder herstellen an Einbauten**
StL-Nr. 18
Zulage Planum
--------------------
Zulage zu Planum wieder herstellen
nach OZ ´Unterplanum/Feinplanie´
für Mehraufwendungen durch Erschwernisse
infolge von Einbauten einschließlich des
verminderten Leistungsansatzes in der Fläche,
Schächte.

Diese Position wird nur einmal vergütet.
Menge: 00000023,000 St

**01.08.0017 Zulage zu Planum wieder herstellen an Einbauten**
StL-Nr. 18
Zulage Planum
--------------------
Zulage zu Planum wieder herstellen
nach OZ ´Unterplanum/Feinplanie´
für Mehraufwendungen durch Erschwernisse
infolge von Einbauten einschließlich des
verminderten Leistungsansatzes in der Fläche,
Hydranten- und Schieberkappen.

Diese Position wird nur einmal vergütet.
Menge: 00000019,000 St

**01.08.0018 Zulage zu Planum Straßenabläufe**
StL-Nr. 18
Zulage Planum
--------------------
Zulage zu Planum wieder herstellen
nach OZ ´Unterplanum/Feinplanie´
für Mehraufwendungen durch Erschwernisse
infolge von Einbauten einschließlich des
verminderten Leistungsansatzes in der Fläche,
Straßenabläufe.

Diese Position wird nur einmal vergütet.
Menge: 00000017,000 St

**01.08.0019 Zulage zu Planum Oberflurhydrant.**
StL-Nr. 18
Zulage Planum
--------------------
Zulage zu Planum wieder herstellen
nach OZ ´Unterplanum/Feinplanie´
für Mehraufwendungen durch Erschwernisse
infolge von Einbauten einschließlich des
verminderten Leistungsansatzes in der Fläche,
Oberflurhydrant.

Diese Position wird nur einmal vergütet.
Menge: 00000001,000 St

#### Abschnitt 01.09 Rigole

**01.09.0001 Leitungsgraben herstellen bis 2m**
Leitungsgraben
-----------------------
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B ´B2´ bzw. gem. Pos. 01.05.0005. eingebautes Material,
Beschreibung des Homogenbereichs nach Unterlagen
des AG.
Grabentiefe bis 3,6 m,
für ´Rigolen, Rohrrigolen etc., abzurechnende Rohrgrabenbreite bis 2m, gem. Rigolenbreite nach Ausführungsplan,´
Überschüssiges Aushubmaterial innerhalb der Baustelle fördern und auf der Bereitstellungsfläche in Haufwerken zwischenlagern.
Menge: 00000330,000 m3

**01.09.0002 Leitungsgraben herstellen größer 2 bis 4 m**
Leitungsgraben
-----------------------
wie vor, jedoch Aushubtiefe bis 3m,
für ´Rigolen, Rohrrigolen etc., abzurechnende Rohrgrabenbreite größer 2 bis 4m, gem. Rigolenbreite nach Ausführungsplan,´
Menge: 00000080,000 m3

**01.09.0003 Leitungsgrabenverf. unterhalb Sohle Graben in Fels**
Leitungsgrabenverf.
-----------------------------
Leitungsgrabenverfüllung oberhalb der Rigole herstellen.
Die Abrechnung erfolgt mit der für die Herstellung des
Leitungsgrabens vergüteten Breite. Diese Abrechnungsbreite gilt auch im Bereich der Schächte, der Arbeitsräume für Rohrverbindungen und Kabelmuffen,
soweit die Erdarbeiten dafür nicht gesondert vergütet
werden.
Darüber hinausgehende Verfüllung gehört zum
Leistungsumfang.
Für senkrecht begrenzte Grabenabschnitte
(verbauter Graben).
Aufzufüllender Bereich oberhalb der Rigole bis UK FSK: bis 2,00 m Tiefe.
Grabenbreite bis 2m,
Kies-Sand-Gemisch nach DIN 18196
(GW oder GI) liefern, einbauen und verdichten.
Menge: 00000120,000 m3

**01.09.0004 Leitungsgrabenverf. unterhalb Sohle Graben in Fels**
Leitungsgrabenverf.
---------------------------
wie vor, jedoch Aushubtiefe bis 1,60 m,
Grabenbreite größer 2 m bis 4 m.
Menge: 00000021,000 m3

**01.09.0005 Versickerrohr DN 200**
Versickerrohr DN 200
-------------------------------
aus PE-HD nach DIN 4262-1 (Typ R2), nach DWA-A 138 und DIN 19666, mit profilierter Aussenwandung und glatter Innenfläche, am ganzen Umfang geschlitzt.

Nennweite: DN 200
Wasseraustrittsfläche:  mind. 135 cm²/ m
Baulänge:  6 m

mit werkseitig aufgesteckter Doppelsteckmuffe und Scheitelmarkierung.
Belastbar mit SLW 60 bei mehr als 0,8 m Überdeckung.
Das Ablängen der Rohre ist mit einzurechnen.
Liefern und fachgerecht mittig in den Kieskörper einbauen.
Angestrebtes Fabrikat: Fa. Rehau Rausikko Rohre
oder gleichwertig.
Menge: 00000120,000 lfm

**01.09.0006 Verschlusskappen DN 200**
Verschlusskappen DN 200
--------------------------------------
passend zur Rohrposition "Versickerrohr DN 200",
zum sanddichten Verschließen von Versickerrohren,
liefern und fachgerecht einbauen.
Menge: 00000002,000 Stck

**01.09.0007 Doppelsteckmuffe DN 200**
Doppelsteckmuffe DN 200
------------------------------------
passend zu vorangegangener Rohrposition
"Versickerrohr DN 200", zum Zusammenführen von Versickerrohren, segmentgeschweisst, aus Vollwandmaterial,
allseitig gemufft, liefern und fachgerecht einbauen.

Wird nicht bei üblichen Steckverbindungen vergütet (Diese sind in der Rohrpos. enthalten) !
Menge: 00000020,000 Stck

**01.09.0008 Bögen alle Grade**
Bögen aller Grade
-------------------------
passend zu vorangegangener Rohrposition
"Vollsickerrohre DN 200",
für Richtungsänderungen von Versickerrohren, segmentgeschweisst, aus Vollwandmaterial,
beidseitig gemufft, liefern und fachgerecht einbauen.
Alle Grade
Menge: 00000006,000 Stck

**01.09.0009 Schachtanschluss herstellen an Absetzschacht**
Schachtanschluss
-------------------------
Schachtanschluss einschließlich Abdichtung
des Anschlusses herstellen.
Vergütet wird das Herstellen des Anschlusses
einschließlich eventueller Passstücke.
Als Zulage zur Rohrleitung der OZ ´Versickerrohr´
Rohrleitung aus  'Kunststoff'
DN ´200´
Schacht aus Betonfertigteilen,
Öffnung für Schachtanschluss durch Bohren
herstellen.
Menge: 00000014,000 St

**01.09.0010 Vlies**
Vlies
-------
Mechanisch verfestigtes Vlies GRK 3,
Vliesstoff als filterstabile Trennschicht zwischen der Kiespackung und dem umgebenden Erdreich,

Technische Daten:
Flächengewicht:  200 g/m²
Dicke:  1,5 mm

Wasserdurchlässigkeit kv :  mind. 0,5 E10-1 m/s

liefern und fachgerecht mit allseitiger ausreichender Überlappung (mind. 50 cm) einbauen.
Menge: 00000690,000 m2

**01.09.0011 Gewaschener Rollkies 16/32**
Gewaschener Rollkies 16/32
-----------------------------------------
gewaschenen Rollkies16/32 liefern und
fachgerecht in Rigolengraben einbauen.
Die Rohrrigole ist gem. Regelquerschnitt in den Kieskörper
einzulegen und zu umhüllen.

Abmessungen: gem. Ausführungsplan.
Menge: 00000260,000 m3

#### Abschnitt 01.10 Asphaltschichten

*Hinweis: Vorbemerkungen zu*
Vorbemerkungen zu LB 911
-----------------------------------------------
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis VI.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

**01.10.0001 Unterlage reinigen**
Unterlage reinigen
---------------------------------
Vorhandene Unterlage reinigen.
Anfallendes Material einer Verwertung nach
Wahl des AN zuführen.
Das Reinigen von Ecken, Zwickeln und An-
schlüssen von Hand gehört zum Leistungsumfang.
Unterlage aus Asphaltbefestigung
in zusammenhängenden Teilflächen
reinigen mit Hochdruckreinigungsgerät
und sofortiger Absaugung des
Schmutz-Wasser-Gemisches.
Menge: 00002785,000 m2

**01.10.0002 ATS aus AC 32 T S 12 cm**
ATS aus AC 32 T S
----------------------------
Asphalttragschicht aus Asphalttragschichtmischgut
AC 32 T S herstellen auf 'Kiestragschicht'
in Fahrbahnen der Belastungsklasse Bk3,2,
Einbaudicke 12,0 cm,
mit Bindemittel 50/70.
Menge: 00002700,000 m2

**01.10.0003 ABi aus AC 16 B S 10 cm**
ABi aus AC 16 B S
---------------------------
Asphaltbinderschicht aus Asphaltmischgut AC 16 B S
herstellen, auf Asphalttragschicht,
in Fahrbahnen der Belastungsklasse Bk3,2,
Einbaudicke 10,0 cm,
mit Bindemittel 25/55-55 A,
Gesteinskörnungen mit Widerstand gegen
Zertrümmerung SZ18/LA20.
Menge: 00002700,000 m2

**01.10.0004 ATS aus AC 22 T S 10 cm**
ATS aus AC 22 T S
---------------------------
Asphalttragschicht aus Asphalttragschichtmischgut
AC 22 T S herstellen auf 'Kiestragschicht'
Einbaudicke von cm '10'
Einbau 'in Gehweg'
mit Bindemittel 50/70,
Menge: 00000085,000 m2

**01.10.0005 ADS aus AC 11 D S 4 cm**
ADS aus AC 11 D S
--------------------------
Asphaltdeckschicht aus Asphaltbeton AC 11 D S
herstellen. Das Abstumpfen der Oberfläche wird
gesondert vergütet.
In Gehweg,
Einbaudicke 4,0 cm,
mit Bindemittel 25/55-55 A.
Menge: 00000085,000 m2

**01.10.0006 Schichtenverbund herstellen**
Schichtenverbund
--------------------------
Schichtenverbund durch Ansprühen der Unterlage mit bitumenhaltigem Bindemittel herstellen,
mit Rampenspritzgerät, für Zwickel u.ä. mit
Handverdüsung.
Das Reinigen wird gesondert vergütet.
Bindemittel C60BP1-S,
Ansprühmenge ca. 300 g/m2.
Das Schützen von angrenzenden Pflasterzeilen ist einzurechnen.
Menge: 00002785,000 m2

**01.10.0007 Erschwernis Schieber und Hydrantenkappen**
Zulage
----------
Zulage für Mehraufwendungen durch Erschwernisse beim Einbau von Asphaltschichten
infolge von bestehenden Einbauten einschließlich des verminderten Leistungsansatzes in der
Fläche.
Gesamter Asphaltoberbau,
Schieber- und Hydrantenkappen.
Menge: 00000016,000 Stck

**01.10.0008 Erschwernis Schächte**
Zulage
-----------
wie vor, jedoch Schächte.
Menge: 00000023,000 Stck

**01.10.0009 Erschwernis SSK**
Zulage
-----------
wie vor, jedoch SSK.
Menge: 00000017,000 Stck

**01.10.0010 Schachtabdeckungen angleichen**
Schachtabdeckungen
----------------------------
von bestehenden Straßenschächten, Schlupfweite 625 bzw. 610 mm,
im Zuge von Bituarbeiten angleichen
und auf die erforderliche Höhe setzen.
Angleichen bis 10 cm

Diese Position wird nur bei bestehenden
Schächten vergütet.
Menge: 00000001,000 Stck

**01.10.0011 Probenentnahme**
Probenentnahme
------------------------
Entnahme von Proben für Kontrollprüfungen
von Asphaltmischgut, Bindemittel, Fugenvergussmassen
usw. einschließlich Beschriften und Verpacken.
Die Leistung ist gesondert in Rechnung zu stellen.
Menge: 00000010,000 St

**01.10.0012 Bohrkern entnehmen**
Bohrkern
--------------
Bohrkern aus dem Asphaltoberbau entnehmen
und die Bohrlöcher bis Oberkante schließen.
Bohrkerne beschriften.
Gesamtdicke des Oberbaues cm '22'
Überschüssiges Abstreumaterial aufnehmen und
einer Verwertung nach Wahl des AN zuführen.
Die Leistung ist gesondert in Rechnung zu stellen.
Durchmesser des Bohrkerns 15 cm,
Verfüllung mit Beton C12/15, Expositionsklasse X0,
bis Unterkante Deckschicht, Rest mit Kaltasphalt,
mit Bitumen umhüllte feine Gesteinskörnung auf die
Oberfläche aufbringen und andrücken.
Menge: 00000005,000 St

#### Abschnitt 01.11 Pflaster, Platten

*Hinweis: Vorbemerkungen zu*
Vorbemerkungen zu LB 913
-----------------------------------------------
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**01.11.0001 Plasterdecke aus Betonpflasterst. mit Vorsatzsch. herstellen**
Plasterdecke aus Betonpflasterst. mit Vorsatzsch.
herstellen
----------------------------------------------------------
Pflasterdecke aus Betonpflastersteinen mit
Vorsatzschicht auf vorhandener Tragschicht herstellen.
Bettungsdicke 3 bis 5 cm
Steinform 'Quadrat'
Die Formteile für Randanschlüsse und Einfassungen gehören zum Leistungsumfang. Das Zuarbeiten oder
Trennen von Pflastersteinen wird gesondert vergütet.
Nennmaße mm/mm/mm '200/200/100'
Kantenausbildung 'gefast'
Farbe 'Betongrau'
Weitere Eigenschaften der Vorsatzschicht
nach Unterlagen des AG,
Verband 'Reihenhalbverband'
in Rad- und Gehwegen,
auf Pflasterbett aus Baustoffgemisch 0/4,
mit einer Fugenbreite von 5 mm, verfugen mit
Baustoffgemisch 0/4.
Menge: 00000430,000 m2

**01.11.0002 Umpflasterung um Hydrant herstellen**
Umpflasterung um Hydrant herstellen
------------------------------------------------
Fläche aus Granitgroßsteinpflaster
mit einer maximalen Fugenbreite von 15 mm
auf 20 cm dickem Fundament herstellen.
Den Fundamentbeton als seitliche Stütze, soweit der
Streifen nicht an Borde oder dgl.anschließt, 15 cm
breiter als der Streifen herstellen und bis zur halben
Steinhöhe hochziehen. Mehrzeilige Streifen sind mit
beidseitigen Schnurkanten herzustellen.
Fundamentbeton C25/30.
in Einzelflächen,
ca. 1,0 - 1,5 x 1,0 - 1,5 m,
gem. örtlicher Festlegung,
um Oberflur- und Unterflurhydranten,
Nennmaße Steine 80/110 mm,
Sichtfläche gestockt oder sandgestrahlt.
Fugen mit Fertigzementmörtel vergießen,
Druckfestigkeit fck,cube des Mörtels min. 50 MPa,
Zement Art CEM I, max. w/z 0,50,
frost-/tausalzbeständig, Ausbreitmaßklasse F5.
Abrechnung gem. örtlichem Aufmaß nach den Außenkanten der Fläche.
Menge: 00000002,000 m2

**01.11.0003 Anpassung von Pflasterdecke herstellen**
Anpassung von Pflasterdecke herstellen
-------------------------------------------------------
Anpassung von Pflasterdecke herstellen.
Pflastersteine auf Passmaß zuarbeiten und an Kanten
und Einfassungen bzw. an Aussparungen und
Einbauten über 1 m2 Einzelgröße verlegen.
Kanten wie Hausmauer, Zaunsockel, Borde,
Rinnen und dgl.,
Betonpflastersteine,
Dicke 100 mm bis unter 140 mm.
Menge: 00000280,000 m

**01.11.0004 Granitgroßpflasterstreifen herstellen 1-Z.**
Granitgroßpflasterstreifen herstellen 1-Z.
-----------------------------------------------------
Streifen aus Granitgroßpflastersteinen
mit einer maximalen Fugenbreite von 15 mm
auf 20 cm dickem Fundament herstellen.
Den Fundamentbeton als seitliche Stütze, soweit der
Streifen nicht an Borde oder dgl.anschließt, 15 cm
breiter als der Streifen herstellen und bis zur halben
Steinhöhe hochziehen. Mehrzeilige Streifen sind mit
beidseitigen Schnurkanten herzustellen.
Fundamentbeton C25/30.
1-zeilig
Als Randeinfassung vor Bordstein und dgl.,
Nennmaße 160/160-220/160 mm,
Sichtfläche gestockt oder sandgestrahlt.
Fugen mit Fertigzementmörtel vergießen,
Druckfestigkeit fck,cube des Mörtels min. 50 N/mm2,
Zement Art CEM I, max. w/z 0,50,
frost-/tausalzbeständig, Ausbreitmaßklasse F5.
Menge: 00000300,000 m

**01.11.0005 Granitgroßpflasterstreifen herstellen 1-Z.**
Granitgroßpflasterstreifen herstellen 1-Z.
---------------------------------------------------
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 N/mm2,
Zement Art CEM I, max. w/z 0,50,
frost-/tausalzbeständig, Ausbreitmaßklasse F5.
Menge: 00000310,000 m

**01.11.0006 Granitgroßpflasterstreifen herstellen 2-Z.**
Granitgroßpflasterstreifen herstellen 2-Z.
----------------------------------------------------
Streifen aus Granitgroßpflastersteinen
mit einer maximalen Fugenbreite von 15 mm
auf 20 cm dickem Fundament herstellen.
Den Fundamentbeton als seitliche Stütze, soweit der
Streifen nicht an Borde oder dgl.anschließt, 15 cm
breiter als der Streifen herstellen und bis zur halben
Steinhöhe hochziehen. Mehrzeilige Streifen sind mit
beidseitigen Schnurkanten herzustellen.
Fundamentbeton C25/30.
2-zeilig, davon 1 Zeile um cm ´3,0´
höher gesetzt.
Als Abgrenzung freistehend,
Nennmaße 160/160-220/160 mm,
Sichtfläche gestockt oder sandgestrahlt.
Fugen mit Fertigzementmörtel vergießen,
Druckfestigkeit fck,cube des Mörtels min. 50 MPa,
Zement Art CEM I, max. w/z 0,50,
frost-/tausalzbeständig, Ausbreitmaßklasse F5.
Menge: 00000006,000 m

**01.11.0007 Granitgroßpflasterstreifen herstellen 3-Z**
Granitgroßpflasterstreifen herstellen 3-Z.
----------------------------------------------------
Streifen aus Granitgroßpflastersteinen
mit einer maximalen Fugenbreite von 15 mm
auf 20 cm dickem Fundament herstellen.
Den Fundamentbeton als seitliche Stütze, soweit der
Streifen nicht an Borde oder dgl.anschließt, 15 cm
breiter als der Streifen herstellen und bis zur halben
Steinhöhe hochziehen. Mehrzeilige Streifen sind mit
beidseitigen Schnurkanten herzustellen.
Fundamentbeton C25/30.
3-zeilig
Als Abgrenzung freistehend,
Nennmaße 160/160-220/160 mm,
Sichtfläche gestockt oder sandgestrahlt.
Fugen mit Fertigzementmörtel vergießen,
Druckfestigkeit fck,cube des Mörtels min. 50 MPa,
Zement Art CEM I, max. w/z 0,50,
frost-/tausalzbeständig, Ausbreitmaßklasse F5.
Menge: 00000030,000 m

**01.11.0008 Granithochbord Form B herstellen**
Granithochbord Form B herstellen
--------------------------------------------
Hochbord aus Granitbordstein Form B
mit einer Fugenbreite von 10 mm
auf 20 cm dickem Fundament herstellen.
Den Fundamentbeton als Rückenstütze
mit einer Breite von 15 cm hochziehen. Oberkante
nach Dicke der angenzenden Flächenbefestigung.
Fundamentbeton C25/30.
Größe 6, Breite 140 mm,
Gerader Stein,
Fugen mit Fertigzementmörtel verfüllen,
Druckfestigkeit fck,cube des Mörtels min. 50 MPa,
Zement Art CEM I, max. w/z 0,50,
frost-/tausalzbeständig, Ausbreitmaßklasse F3.
Menge: 00000600,000 m

**01.11.0009 Granithochbord Form B herstellen, Aussenbogen**
Granithochbord Form B herstellen, Aussenbogen
----------------------------------------------------------------
Hochbord aus Granitbordstein Form B
mit einer Fugenbreite von 10 mm
auf 20 cm dickem Fundament herstellen.
Den Fundamentbeton als Rückenstütze
mit einer Breite von 15 cm hochziehen. Oberkante
nach Dicke der angenzenden Flächenbefestigung.
Fundamentbeton C25/30.
Größe 6, Breite 140 mm,
Kurven-Stein für Außenbogen R = m '0,50 bis 2,00'
Fugen mit Fertigzementmörtel verfüllen,
Druckfestigkeit fck,cube des Mörtels min. 50 MPa,
Zement Art CEM I, max. w/z 0,50,
frost-/tausalzbeständig, Ausbreitmaßklasse F3.
Menge: 00000010,000 m

**01.11.0010 Granithochbord Form B herstellen, Aussenbogen**
Granithochbord Form B herstellen, Aussenbogen
----------------------------------------------------------------
wie vor, jedoch
Kurven-Stein für Außenbogen R = m '>2,00 bis 15,00'
Menge: 00000045,000 m

**01.11.0011 Granittiefbord Form B herstellen**
Granittiefbord gerade
---------------------------
Bord aus Granitbordstein Form B
jedoch Sonderform
mit einer Fugenbreite von 10 mm
auf 20 cm dickem Fundament herstellen.
Den Fundamentbeton als Rückenstütze
mit einer Breite von 15 cm hochziehen. Oberkante
nach Dicke der angenzenden Flächenbefestigung.
Fundamentbeton C25/30.
Tiefbord Größe 6, Breite 120 mm, Höhe 200 mm,
Gerader Stein,
Fugen mit Fertigzementmörtel verfüllen,
Druckfestigkeit fck,cube des Mörtels min. 50 MPa,
Zement Art CEM I, max. w/z 0,50,
frost-/tausalzbeständig, Ausbreitmaßklasse F3.
Menge: 00000030,000 m

**01.11.0012 Granittiefbord Form B herstellen, Aussenbogen Radius 10 bis 15 m**
Granittiefbord Radius 10 bis 15 m
--------------------------------------------
Bord aus Granitbordstein Form B
jedoch Sonderform
mit einer Fugenbreite von 10 mm
auf 20 cm dickem Fundament herstellen.
Den Fundamentbeton als Rückenstütze
mit einer Breite von 15 cm hochziehen. Oberkante
nach Dicke der angenzenden Flächenbefestigung.
Fundamentbeton C25/30.
Tiefbord Größe 6, Breite 120 mm, Höhe 200 mm,
Kurven-Stein für Außenbogen R = m '10 bis 15'
Fugen mit Fertigzementmörtel verfüllen,
Druckfestigkeit fck,cube des Mörtels min. 50 MPa,
Zement Art CEM I, max. w/z 0,50,
frost-/tausalzbeständig, Ausbreitmaßklasse F3.
Menge: 00000005,000 m

**01.11.0013 Granittiefbord Form B herstellen, Aussenbogen Radius bis 10 m**
Granittiefbord Radius bis 10 m
-----------------------------------------
Bord aus Granitbordstein Form B
jedoch Sonderform
mit einer Fugenbreite von 10 mm
auf 20 cm dickem Fundament herstellen.
Den Fundamentbeton als Rückenstütze
mit einer Breite von 15 cm hochziehen. Oberkante
nach Dicke der angenzenden Flächenbefestigung.
Fundamentbeton C25/30.
Tiefbord Größe 6, Breite 120 mm, Höhe 200 mm,
Kurven-Stein für Außenbogen R = m ' bis 10'
Fugen mit Fertigzementmörtel verfüllen,
Druckfestigkeit fck,cube des Mörtels min. 50 MPa,
Zement Art CEM I, max. w/z 0,50,
frost-/tausalzbeständig, Ausbreitmaßklasse F3.
Menge: 00000005,000 m

**01.11.0014 Schnurkante Granitbord B bearbeiten**
Schnurkante Granitbord B bearbeiten
------------------------------------------------
Abrundung/Abfasung der vorderen Schnurkante
von Granitbordsteinen Form B herstellen,
Anfallendes Material in Eigentum des AN übernehmen
und einer Verwertung nach Wahl des AN zuführen.
Kante abrunden mit R = 3 cm.
Menge: 00000700,000 m

**01.11.0015 Anpassung von Bordst. herstellen**
Anpassung von Bordst. herstellen
--------------------------------------------
Anpassung von Bordsteinen
herstellen.
Naturstein, Form B
Größe mm x mm 140 x 250
Schnitt auf Gehrung
für Eckausbildung von Borden.
Menge: 00000002,000 St

**01.11.0016 Dehnungsfugen im Fundament von 2Z**
Dehnungsfugen im Fundament herstellen
-------------------------------------------------------
Dehnungsfugen im Fundament von
Streifen, Rinnen und Borden unter
Verwendung von Kunststoffhartschaumplatten 10 mm dick herstellen.
Fuge unter 2-Zeiligen Pflastereilen, z.B. Borden mit vorgesetzter 1-Zeiler-Rinne oder Granit-2-Zeiler.
Menge: 00000040,000 St

**01.11.0017 Dehnungsfugen im Fundament von 3Z**
Dehnungsfugen im Fundament herstellen
-------------------------------------------------------
Dehnungsfugen im Fundament von
Streifen, Rinnen und Borden unter
Verwendung von Kunststoffhartschaumplatten 10 mm dick herstellen.
Fuge unter 3-Zeiler.
Menge: 00000002,000 St

**01.11.0018 Dehnungsfugen im Fundament von 1Z**
Dehnungsfugen im Fundament herstellen
-------------------------------------------------------
Dehnungsfugen im Fundament von
Streifen, Rinnen und Borden unter
Verwendung von Kunststoffhartschaumplatten 10 mm dick herstellen.
Fuge unter 1-Zeiler.
Menge: 00000020,000 St

**01.11.0019 Dehnungsfugen in 3Z**
Dehnungsfugen in Streifen und Rinnen herstellen
---------------------------------------------------------------
Dehnungsfugen in Streifen und Rinnen herstellen.
Fugenbreite 10 mm, Fugentiefe mm 'bis 100mm'
Streifen-/Rinnenbreite cm 'bis 60cm (3-Zeiler)'
Fuge in Streifen
mit Unterfüllung aus Unterfüllstoff
und elastischer Fugenmasse verfüllen.
Menge: 00000002,000 St

**01.11.0020 Dehnungsfugen in 2Z**
Dehnungsfugen in Streifen und Rinnen herstellen
---------------------------------------------------------------
wie vor, jedoch Streifen-/Rinnenbreite bis 40 cm, zweizeilige Pflasterstreifen.
Menge: 00000002,000 St

**01.11.0021 Dehnungsfugen in 1Z**
Dehnungsfugen in Streifen und Rinnen herstellen
---------------------------------------------------------------
wie vor, jedoch Streifen-/Rinnenbreite bis 20 cm, einzeilige Pflasterstreifen.
Menge: 00000020,000 St

**01.11.0022 Dehnungsfuge in Bord**
Dehnungsfuge in Borden herstellen
----------------------------------------------
Fugenbreite 10 mm,
Fugentiefe mm 'bis 150mm'
Fuge in Naturbordstein
Form 'B6'
mit Unterfüllung aus Kunststoffhartschaumplatten und elastischer Fugenmasse verfüllen.
Menge: 00000040,000 St

**01.11.0023 Abspitzen von Fundamenten**
Abspitzen von Fundamenten
--------------------------------------
Betonabbruch an Fundamenten im Gehwegbereich.
Abgebrochenes Material laden, entsorgen und in Eigentum des AN übernehmen.
Abspitzen bis zu 10 cm Stärke,
Sockeltiefe bis zu 20 cm.
Menge: 00000050,000 m

**01.11.0024 Absenker**
Absenker 100 mm auf 30 mm
----------------------------------------
Bord aus Granitbordstein Form B
jedoch Sonderform
mit einer Fugenbreite von 10 mm
auf 20 cm dickem Fundament herstellen.
Den Fundamentbeton als Rückenstütze
mit einer Breite von 15 cm hochziehen. Oberkante
nach Dicke der angenzenden Flächenbefestigung.
Fundamentbeton C25/30.
Absenkformstein Größe 6, Breite 140 mm,
Höhe von mm '100'
auf mm '30'
Länge m '1,5'
Gerader Stein,
Fugen mit Fertigzementmörtel verfüllen,
Druckfestigkeit fck,cube des Mörtels min. 50 MPa,
Zement Art CEM I, max. w/z 0,50,
frost-/tausalzbeständig, Ausbreitmaßklasse F3.
Menge: 00000020,000 m

**01.11.0025 Zuschlag Einbau Leerrohrquerungen**
Zuschlag
-------------
zur Herstellung von Pflasterstreifen,
für den Einbau einer Leerrohrquerung unterhalb des Pflasterfundaments aus Beton,
Leerrohr DA110, PE,
Länge ca. 1m,
liefern und einbauen.
Querung der Pflasterzeile senkrecht, ca. 90°.
Menge: 00000010,000 Stck

**01.11.0026 Zuschlag Einbau Laternenfundament**
Zuschlag
-------------
zur Herstellung von Pflasterstreifen,
für den Einbau bauseits gestellter Laternenfundamente in die Pflasterzeile.
Bauseits gestelltes Laternenfundament beispielsweise Leerrohr DN 300, mit geriffelter Außenfläche.
Menge: 00000010,000 Stck

#### Abschnitt 01.12 Beschilderung

*Hinweis: Vorbemerkungen zu*
Vorbemerkungen zu LB 929
-------------------------------------------
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

**01.12.0001 Schild abbauen**
Schild abbauen
--------------------
Schild mit Zeichen nach StVO, ggf. mit
Befestigungsmaterial, abbauen.
Schildgröße bis 1 m2,
einschließlich Abbau des Befestigungsmaterials
von der Aufstellvorrichtung,
Schild laden, innerhalb der Baustelle fördern,
abladen und nach Unterlagen des AG lagern.
Menge: 00000005,000 St

**01.12.0002 Rohrpfosten ausb.**
Rohrpfosten ausb.
------------------------
Rohrpfosten Durchmesser bis einschl. 108 mm,
einschl. vorhandenem Fundament aus Beton,
ausbauen, ggf. Fundamentgrube mit geeignetem
Material verfüllen.
Ausgebauten Beton des Fundamentes in Eigentum
des AN übernehmen und einer Verwertung nach Wahl
des AN zuführen.
Fundamentgröße bis 0,5 m3,
Rohrpfosten in Eigentum des AN übernehmen
und einer Verwertung nach Wahl des AN zuführen.
Menge: 00000005,000 St

**01.12.0003 Rohrpfosten setzen**
Rohrpfosten setzen
--------------------------
Rohrpfosten oder Rohrrahmen mit Abschlusskappe in Bodenhülse setzen.
Rohrpfosten aus Stahl D = 76 mm,
Wanddicke 2,9 mm,
Pfostenlänge über 2000 mm bis 3000 mm.
Menge: 00000004,000 St

**01.12.0004 Schild nach VzKat liefern Vorfahrt Achten**
Schild nach
---------------
Schild aus Aluminium  mit Zeichen nach VzKat liefern,
Lieferort 'frei Baustelle'
Nummer des Zeichens nach VzKat '205'
Größe 'Höhe 60 cm'
Zeichen mit retroreflektierender Folie, RA 3,
Blechdicke 3 mm,
ohne Lochung.
Menge: 00000001,000 St

**01.12.0005 Schild nach VzKat liefern Pfeil**
Schild nach
---------------
Schild aus Aluminium  mit Zeichen nach VzKat liefern,
Lieferort 'frei Baustelle'
Nummer des Zeichens nach VzKat '222-20'
Größe 'd = 60 cm'
Zeichen mit retroreflektierender Folie, RA 3,
Blechdicke 3 mm,
ohne Lochung.
Menge: 00000001,000 St

**01.12.0006 Schild nach VzKat liefern Kreisverkehr**
Schild nach
---------------
Schild aus Aluminium  mit Zeichen nach VzKat liefern,
Lieferort 'frei Baustelle'
Nummer des Zeichens nach VzKat '215'
Größe '60 cm'
Zeichen mit retroreflektierender Folie, RA 3,
Blechdicke 3 mm,
ohne Lochung.
Menge: 00000001,000 St

**01.12.0007 Schild anbringen Abweiser Rot/Weiß**
Schild an Aufstellvorrichtung anbringen.
Schild an Aufstellvorrichtung anbringen.
Nummer des Zeichens nach VzKat '605-20 '
Schildgröße/Abmessungen mm 'b=30cm, Höhe=100cm'
an Rohrpfosten,
Blechdicke 3 mm,
Einseitiges Zeichen,
Befestigungsmaterial des AN.
Menge: 00000001,000 St

**01.12.0008 Bodenhülse lief.**
Bodenhülse lief.
--------------------
Bodenhülse liefern.
Lieferort 'frei Baustelle'
Innendurchmesser 76 mm,
aus Stahl, feuerverzinkt, mit Schnellverriegelung
und Abdeckkappe, mit Dichtungsring.
Menge: 00000004,000 St

**01.12.0009 Fund. f. Rohrpfo.- rahmen herst.**
Fund. f. Rohrpfo.-
----------------------------------
Fundament für Rohrpfosten/-rahmen aus
Beton C 12/15, einsch. Bodenhülse des AG herstellen.
Nach Herstellen des Fundamentes ist das Gelände
anzugleichen und das Erdreich zu verdichten.
Fundament für Rohrdurchmesser 76 mm,
Aushub in Eigentum des AN übernehmen und einer
Verwertung nach Wahl des AN zuführen,
Vorh. Befestigung Boden oder Schicht ohne
Bindemittel.
Menge: 00000002,000 m3

**01.12.0010 Fund. f. Rohrpfo.- rahmen herst.**
Fund. f. Rohrpfo.-
----------------------------------
Fundament für Rohrpfosten/-rahmen aus
Beton C 12/15, einsch. Bodenhülse des AG herstellen.
Nach Herstellen des Fundamentes ist das Gelände
anzugleichen und das Erdreich zu verdichten.
Fundament für Rohrdurchmesser 76 mm,
Aushub in Eigentum des AN übernehmen und einer
Verwertung nach Wahl des AN zuführen,
Vorh. Befestigung 'Kies (Fahrbahnteiler)'
Menge: 00000002,000 m3

#### Abschnitt 01.13 Stundenlohnarbeiten

**01.13.0001 Polierstunden Stundensatz**
Stundensatz
-----------------
Polierstunden
Menge: 00000005,000 h

**01.13.0002 Spezialbaufacharbeiter Stundensatz**
Stundensatz
-----------------
Spezialbaufacharbeiter, Berufsgruppe III
Menge: 00000015,000 h

**01.13.0003 Baufacharbeiter Stundensatz**
Stundensatz
-----------------
Baufacharbeiter, Berufsgruppe IV u. V
Menge: 00000015,000 h

**01.13.0004 LKW - Stunden Stundensatz**
LKW - Stunden
--------------------
einschl. Fahrer. Förderinhalt bei
eben vollem Kraftwagen.
Förderinhalt über 5 m3
Menge: 00000010,000 h

**01.13.0005 Verdichtungsgerät Stundensatz**
Verdichtungsgeräte
--------------------------
einschl. Bedienung
Vibromax AT 2000
Menge: 00000010,000 h

**01.13.0006 Baggerstunden Stundensatz**
Baggerstunden
---------------------
für Tieflöffel einschl. Fahrer
Löffelinhalt 0,50 bis 1,00 m3
Menge: 00000010,000 h

**01.13.0007 Kompressorstunden Stundensatz**
Kompressorstunden
----------------------------
einschl. Bedienung des Kompressors und Vorhalten der Bohrhämmer.
Ansaugleistung bei 6 bar.
Ansaugleistung über 6 m3/min
Menge: 00000010,000 h

**01.13.0008 Bohrhammer Stundensatz**
Verrechnungssätze
--------------------------
für Baugeräte bei Stundenlohnarbeiten,
Bohr- und Abbauhammer
Menge: 00000010,000 h

**01.13.0009 Radlader Stundensatz**
Radlader
------------
 einschl. Fahrer, bis 45 KW.
Menge: 00000010,000 h

**01.13.0010 Kleintransporter Stundensatz**
Kleintransporter
---------------------
einschl. Fahrer.
Nutzlast ca. 1,5 to.
Menge: 00000010,000 h

**01.13.0011 Kleingeräte Stundensatz**
Verrechnungssätze
--------------------------
für Baugeräte bei Stundenlohnarbeiten,
z.B. Flex oder ähnlich.
Menge: 00000010,000 h

### Bereich 02 Wasserleitungsbau Gewerbegebiet GE 47

#### Abschnitt 02.01 Baustelleneinrichtung

**02.01.0001 Baustelleneinrichtung**
Baustelleneinrichtung
------------------------------------
Antransport, betriebsfertige Einrichtung, Abbau, Abfuhr und baubetrieblich bedingte Ortsveränderung der für die Durchführung der ausgeschriebenen Arbeiten notwendigen Maschinen, Geräte und Einrichtungen, Beschaffung von Baustrom und Bauwasser, sowie der notwendigen Arbeits- und Lagerflächen. Das Vorhalten und Betreiben der Baustelleneinrichtung, sowie der erforderlichen Geräte, Fahrzeuge, Maschinen usw. während der Bauzeit ist in die Einheitspreise einzurechnen.
Aufwendungen für Absteckungs- und Markierungsarbeiten (Hilfskräfte, Pflöcke) sind in dieser Position einzurechnen.
Einschl. Herstellung des ursprünglichen Geländezustandes.
Menge: 00000001,000 Psch

**02.01.0002 Instandhaltung**
Instandhaltung
----------------------------------------
der Verkehrsflächen im Bereich der gesamten Baustelle während der Bauzeit.
Menge: 00000001,000 Psch

**02.01.0003 Verkehrssicherung**
Verkehrssicherung
--------------------------
während der Bauzeit nach den Vorschriften der Straßenverkehrsordnung.
Einholen der verkehrsrechtlichen Anordnungen bei den zuständigen Behörden. Liefern, Aufbau und Abbau der Verkehrssicherung nach Vorgabe der verkehrsrechtlichen Anordnungen. Es sind nur reflektierende Verkehrszeichen zu verwenden. Ampelanlagen werden gesondert vergütet.
Menge: 00000001,000 Psch

**02.01.0004 Spartenpläne**
Spartenpläne
-------------------
Anfordern der Spartenunterlagen gemäß Liste der Spartenträger der Gemeinde Ampfing sowie Sparteneinweisung durch die Träger.
Menge: 00000001,000 Psch

**02.01.0005 Erwirken der verkehrsrechtlichen Genehmigungen**
Verkehrsrechtliche Anordnungen
------------------------------------------
Erwirken der verkehrsrechtlichen Genehmigungen
einschließlich Erstellen und Vorlage der
Beschilderungs-u. Umleitungspläne gemäß Angabe
der verkehrsrechtlichen Genehmigungsbehörde
Menge: 00000001,000 Psch

**02.01.0006 Bestandspläne**
Bestandspläne
---------------------
Anfertigen von Bestandsplänen des ausgeführten Bauwerkes. Vorlage spätestens mit der Schlußrechnung. Die Pläne müssen DIN-Format aufweisen. Kilometrierung, Sohl- und Geländehöhen, Schächte, Knotenpunkte, Winkelpunkte, Bahn-, Straßen- und Flußkreuzungen sowie Kreuzungen mit Rohren, Kabeln usw. sind einzutragen. Sämtliche Einträge sind mit den entsprechenden Einträgen im Bauentwurf abzustimmen. Insbesondere müssen die Bezeichnungen der Winkelpunkte, der Knotenpunkte und der Schächte mit denen des Bauentwurfes identisch sein. Höhenangaben sind auf NN zu beziehen.
Bei Druckrohrleitungen sind Lagepläne M=1:250  und Längsschnitte M=1:250/250 aller Druckleitungen vorzulegen und mit den Knotenpunkten (Formstücke etc.) zu versehen.

Vorlage sämtlicher Unterlagen auch auf Datenträger; Datenübergabe im dfx- bzw.-Format und PDF-Format vorgeschrieben; weiteres Format in Absprache mit dem Bauherrn.
Menge: 00000001,000 Psch

#### Abschnitt 02.02 Erdbau

**02.02.0001 Rohrgrabenaushub 0 bis 2,00 m**
Rohrgrabenaushub 0 bis 2,00 m
------------------------------------------
der Bodenklasse 3 mit 5, einschl. Verbau,
das Böschen des Rohrgrabens kann in
Abstimmung mit dem AG zugelassen werden,
einschließlich Wiederverfüllung mit lagenweiser Verdichtung.
Überschüssiges Aushubmaterial ist auf eine Kippe des AN abzufahren.
Abrechnungsbreite nach ZTV-Rohrgraben. Die Abrechnung erfolgt mit Rohrgrabenbreiten für verbaute Gräben.
Es  wird keine Verbreiterung für das Erstellen der Schächte und das Vorbeiführen der Druckleitungen am Schacht vergütet. Der erforderliche Mehraushub ist einzurechnen.

Abrechnungstiefe:
UK FSK bis UK Sohlbettung,
0 bis 1,20 m Aushubtiefe.
Menge: 00000340,000 m3

**02.02.0002 Zuschlag Seitenraumverfüllung DN 80**
Leitungsgraben
----------------------
Zuschlag für die Wiederverfüllung von Leitungsgräben, für die Seitenraumverfüllung in der Rohrleitungszone.
Abrechnung gem. Rohrleitungslänge.
Für Rohrleitungen DN 80.
Menge: 00000010,000 lfm

**02.02.0003 Zuschlag Seitenraumverfüllung DN 100**
Leitungsgraben
----------------------
Zuschlag wie vor, jedoch DN 100.
Menge: 00000300,000 lfm

**02.02.0004 Zuschlag Seitenraumverfüllung DN 200**
Leitungsgraben
----------------------
Zuschlag wie vor, jedoch DN 200.
Menge: 00000010,000 lfm

**02.02.0005 Rohrgrabensohle verdichten**
Rohrgrabensohle verdichten
-------------------------------------------
profilgerecht über gesamte Grabenbreite
unter Zugabe fehlenden Materials.
Rohrgrabenbreite 1,00 m
TW-Leitung
Menge: 00000320,000 m

**02.02.0006 Maschinengestützter Handaushub**
Maschinengestützter Handaushub
--------------------------------------------
als Zuschlag zu den Aushubpositionen
für die Bodenklassen 3 mit 5.
Menge: 00000010,000 m3

**02.02.0007 Erschwernis Kabelquerung**
Erschwernis Kabelquerung
-------------------------------------
für Kreuzungen des Rohrgrabens mit Kabel, Kabelbündel, Kabelleerrohren etc., maschinengestützer Handaushub und Erschwernisse beim Verbau sind einzurechnen, ebenso das Einsanden im Zuge der Verfüllung.
Längskreuzungen sind der Bauleitung sofort
zu melden, ansonsten erfolgt keine Vergütung,
Fotodokumentation gefordert.
Leitungen im Abstand d < 50cm gelten als ein Erschwernis.

Kreuzungen < 45°
Kabel- bzw. Kabelbündelquerungen
Menge: 00000005,000 Stck

**02.02.0008 Erschwernis Kabellängsführung**
Erschwernis Kabellängsführung
-------------------------------------------
für Kreuzungen des Rohrgrabens mit Kabel, Kabelbündel, Kabelleerrohren etc., maschinengestützer Handaushub und Erschwernisse beim Verbau sind einzurechnen, ebenso das Einsanden im Zuge der Verfüllung.
Längskreuzungen sind der Bauleitung sofort
zu melden, ansonsten erfolgt keine Vergütung,
Fotodokumentation gefordert.
Leitungen im Abstand d < 50cm gelten als ein Erschwernis.

Lange Kreuzungen, spitzer als 45 Grad
Kabel bzw. Kabelbündel
Menge: 00000010,000 lfm

**02.02.0009 Erschwernis Leitungsquerung bis DN 250**
Erschwernis Leitungsquerung bis DN 250
------------------------------------------------------
für Kreuzungen des Rohrgrabens mit Ver- oder Entsorgungsleitungen etc., maschinengestützer Handaushub und Erschwernisse beim Verbau sind einzurechnen, ebenso das Einsanden im Zuge der Verfüllung.
Längskreuzungen sind der Bauleitung sofort
zu melden, ansonsten erfolgt keine Vergütung,
Fotodokumentation gefordert.
Leitungen im Abstand d < 50cm gelten als ein Erschwernis.

Kreuzungen < 45°
Leitungsquerungen bis DN 250
Menge: 00000002,000 Stck

**02.02.0010 Erschwernis Leitung längs bis DN 250**
Erschwernis Leitung längs bis DN 200
---------------------------------------------------
für Kreuzungen des Rohrgrabens mit Ver- oder Entsorgungsleitungen etc., maschinengestützer Handaushub und Erschwernisse beim Verbau sind einzurechnen, ebenso das Einsanden im Zuge der Verfüllung.
Längskreuzungen sind der Bauleitung sofort
zu melden, ansonsten erfolgt keine Vergütung,
Fotodokumentation gefordert.
Leitungen im Abstand d < 50cm gelten als ein Erschwernis.

Lange Kreuzungen, spitzer als 45 Grad
Leitungen bis DN 250
Menge: 00000010,000 lfm

**02.02.0011 Verdrängten Boden einbauen**
Verdrängten Boden einbauen
--------------------------------------
Durch Rohrleitung und Leitungszone verdrängten
Boden
laden, fördern, einbauen und ggf. verdichten.
Die Abrechnung erfolgt nach der Größe der Leitungszone
der verdrängten Leitung.
Boden nach Unterlagen des AG in allen Auftragsprofilen einbauen und verdichten.
Menge: 00000160,000 m3

**02.02.0012 Suchschlitze**
Suchschlitze
-----------------
zu Aufsuchen von  Kabeln, Wasserleitungen und sonstigen Sparten. Aushub im maschinengestützten Handaushub und anschließender Wiederverfüllung
Nur auf Anordnung der Bauleitung.
Aushubtiefe ca. 1,0 - 2,0 m.
Menge: 00000010,000 lfm

**02.02.0013 Künzelstabversuche**
Künzelstabversuche
---------------------------
Durchführung der Prüfungen zur Ermittlung der Verdichtungswerte von verfüllten und verdichteten Rohrgräben
mittels leichter Rammsondierung (LRS) Verdichtungswerte nach den "Technischen Richtlinien für die Wiederherstellung von Aufgrabungen im Straßenbereich" des Straßenbauamtes München.
Nachweis und Dokumentation durch unabhängigen Gutachter.
Für Eindringtiefen bis 1,5 m.
Menge: 00000003,000 St

**02.02.0014 Probenahme der Haufwerke - Kies**
Probenentnahme
----------------------
Entnahme von Mischproben gemäß LAGA PN 98 für
Kontrollprüfungen von kontaminiertem Aushubmaterial, den
Grundregeln für die Entnahme von Proben nach LAGA
entsprechend, einschließlich erforderlicher Schürfschlitze bzw.
Ausbreitung bei den Haufwerken.
Einzurechnen ist auch die Untersuchung im Labor.
Die Beprobung ist von einem unabhängigen Institut
vorzunehmen.

Die Analyse ist gemäß Verfüllleitfaden (15.07.2021),
Ersatzbaustoffverordnung und Deponieverodnung
durchzuführen.

Für Haufwerke zu 1.000 m3.

Boden aus Aushubarbeiten
Menge: 00000001,000 Stck

**02.02.0015 Lagerfläche AG**
Lagerfläche AG
--------------------
Die Gemeinde Ampfing stellt ein Zwischenlager innerhalb des Baufelds zur Verfügung. Diese Lagerfläche ist gemäß für die vorschriftsmäßige Lagerung der Haufwerke belasteten Bodens nach LAGA zu erstellen.

Diese Position beinhaltet:

- Oberboden abtragen, seitlich lagern, wiederherstellen
- Fachgerechte Herstellung der Lagerfläche gemäß LAGA
- Lagerfläche mit Folien abdecken
- Haufwerke mit Folienabdecken
- Entsorgen der Folien
- Wiederherstellung des ursprünglichen Geländezustands

Lagerfläche für Bodenaushub.

Diese Position wird nur einmal vergütet.

Das fachgerechte Herrichten des Lagerplatzes gemäß LAGA ist gemäß des Bauablaufes des AN zu kalkulieren (mehrmaliges herrichten).
Menge: 00000001,000 Psch

**02.02.0016 Boden Z0 abfahren verwerten**
Boden abfahren
---------------------
Boden gemäß analytischer Untersuchung
vom Zwischenlager aufnehmen und
entsprechend dem Untersuchungsergebnis
auf eine Kippe des AN abfahren, einschl.
Entrichtung aller anfallender Gebühren.

Boden der Zuordnungsklasse Z0

Abgerechnet wird die aus den Aushubpositionen ermittelte Masse abzüglich des entsorgten belasteten Bodens.
Boden in das Eigentum des AN übernehmen und einer
Verwertung nach Wahl des AN zuführen.
Menge: 00000340,000 m3

#### Abschnitt 02.03 Rohrlegearbeiten

**02.03.0001 Sohlbettung aus Sand DN 80**
Sohlbettung aus Sand DN 80
-------------------------------------
15 cm stark einbauen und verdichten. Es darf kein Recyclingmaterial verwendet werden. Die Abfuhr des verdrängten Bodens auf eine Kippe des AN ist einzurechnen.
DN 80
Menge: 00000010,000 m

**02.03.0002 Sohlbettung aus Sand DN 100**
Sohlbettung aus Sand DN 100
---------------------------------------
wie vor, jedoch DN 100
Menge: 00000300,000 m

**02.03.0003 Sohlbettung aus Sand DN 200**
Sohlbettung aus Sand DN 200
---------------------------------------
wie vor, jedoch DN 200
Menge: 00000003,000 m

**02.03.0004 Sandüberdeckung DN 80**
Sandüberdeckung DN 80
---------------------------------
für fertig verlegte Rohrleitungen bis 20 cm über den Rohrscheitel, einschl. sorgfältiger Verdichtung. Es darf kein Recyclingmaterial verwendet werden. Die Abfuhr des verdrängten Bodens auf eine Kippe des AN ist einzurechnen.
DN 80
Menge: 00000010,000 m

**02.03.0005 Sandüberdeckung DN 100**
Sandüberdeckung DN 100
----------------------------------
wie vor, jedoch DN 100
Menge: 00000300,000 m

**02.03.0006 Sandüberdeckung DN 200**
Sandüberdeckung DN 200
----------------------------------
wie vor, jedoch DN 200
Menge: 00000003,000 m

**02.03.0007 Gussrohre DN 80**
Duktile Gussrohre
------------------------
Natural Muffendruckrohre aus duktilem Gusseisen
nach DIN EN 545 mit Steckmuffenverbindung
Tyton-SYT nach DIN 28603
einschließlich TYTON Dichtung aus EPDM.
Druckklasse C 50 PFA 16
Auskleidung: Zementmörtel nach DIN EN 545
Außenschutz: Zink-Aluminium-Überzug in einer Auflage von mind. 400g/m² nach DIN EN 545
Deckbeschichtung und Muffen- /
Innenschutz: Epoxidharz (blau) nach  DIN EN 545
(DVGW-Prüfzeichen)
Baulänge: 6 m
Fabrikat: Saint-Gobain-Gußrohr, Duktus, oder gleichwertig

Lieferwerk: ......................................... .
DN 100

Die erforderlichen Schnitte sind einzurechnen und
werden nicht gesondert vergütet.
Menge: 00000010,000 lfm

**02.03.0008 Gussrohre DN 100**
Duktile Gussrohre
-------------------------
wie vor, jedoch DN 100
Menge: 00000300,000 lfm

**02.03.0009 Formstückzuschl.DN 80**
Duktile Gussrohre
------------------------
wie vor, jedoch
Formstückszuschlag DN 80.
Vergütung der Formstücke nach
beiliegender Liste Auszug aus ZTV-Druckrohre.
inkl. der erforderlichen Schrauben, Dichtungen, Beilagscheiben
und Muttern, alle Teile aus rostfreiem Stahl (V4A), sowie der
erf. Flanschdichtungen mit Stahleinlage, EPDM.

Formteile innen und außen EWS - beschichtet
Menge: 00000040,000 lfm

**02.03.0010 Formstückzuschl.DN 100**
Duktile Gussrohre
------------------------
wie vor, jedoch
Formstückszuschlag DN 100.
Menge: 00000070,000 lfm

**02.03.0011 Beton C 8/10 Krümmersicherung**
Beton C 8/10
-----------------
liefern und einbauen für Krümmersicherungen, Ausführung und Abrechnung gemäß Regelplan der Bauoberleitung. Einschl. der erforderlichen Schalung.
Menge: 00000003,000 m3

**02.03.0012 Halteringe DN 80**
TYTON - SIT - Halteringe
--------------------------------
Zuschlag zur Rohrposition
für das Liefern und Verlegen
einer längskraftschlüssigen
und schubgesicherten
Muffenverbindung mit TYTON-SIT- PLUS
Halteringen, DN 80.
Nenndruck: PN 10

TYTON-SIT-PLUS(R) Dichtring
DN: 100
PFA:
C-Klasse bzw. K-Klasse des zu verbindenden Rohrs:
Anwendung/Medium: Trinkwasser
Besondere Anforderungen: -
Haltering TYTON-SIT-PLUS(R) zur Ausführung von längskraftschlüssigen Verbindungen für Gussrohrleitungen in der Wasserver- und Abwasserentsorgung nach DIN EN 545 bzw. DIN EN 598
Konformitätsbestätigung der Trinkwassertauglichkeit nach UBA KTW-BWGL Kategorie P1 Zertifizierung nach System 1+. Regelmäßige Fremdüberwachung durch akkreditiertes Prüfinstitut.  Eine Hygienebescheinigung ist mit dem Angebot vorzulegen.
Inkl. Kennzeichnungsring in NBR Qualität.
Erzeugnis von Fa. Frischhut oder gleichwertig.
Menge: 00000005,000 Stck

**02.03.0013 Halteringe DN 100**
TYTON - SIT - Halteringe
--------------------------------
wie vor, jedoch DN 100
Menge: 00000050,000 Stck

**02.03.0014 Auskreuzen von Leitungen Anschluss an Kreisv.**
Auskreuzen von Leitungen
-----------------------------------
Auskreuzen alter bzw. neuer Leitungen beim Zusammenschluß von neuen Leitungen mit der bestehenden PVC-Leitung.
Einschließlich Verbau des notwendigen Arbeitsraumes bis zu einer Tiefe von 2,20 m.
Auskreuzen der bestehenden Leitungen, Aufbringen von geeigneten Rohrverbindungen, Auspumpen des ausgelaufenen Wassers, Einpassen der Armaturen und Formstücke usw., sämtliche Nennweiten und Rohrmaterialien. Lieferung und Einbau der Formstücke und Schieber werden nach vorhergehenden Positionen vergütet,
Ausführung: Anbindung an Bestand am Kreisverkehr,
zweiarmige Verbindung.
Nennweiten: DN 100/100 PVC
Menge: 00000001,000 Stck

**02.03.0015 Absperrschieber DN 80 PN 16**
Weichdichtender Schieber
-----------------------------------
 mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 15 nach EN 558-1

Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWGL für Trinkwasser

Medium: Trinkwasser
DN 80, PN 10/16

Erzeugnis Fa. Hawle Typ E3 (Best. Nr. 470-00) oder gleichwertig

Einschl. Hawle Einbaugarnitur Nr.950 o. glw.
Einschl. AVK-Straßenkappe gem. DIN 4056, höhenverstellbar
Einschl. Tragplatte aus Beton

liefern, und fachgerecht einbauen.

Überdeckung der Wasserleitung ca. 1,50 m im gepl. Endzustand.
Menge: 00000003,000 Stck

**02.03.0016 Absperrschieber DN 100 PN 16**
Weichdichtender Schieber
-----------------------------------
mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 15 nach EN 558-1

Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWGL für Trinkwasser

Medium: Trinkwasser
DN 100, PN 10/16

Erzeugnis Fa. Hawle Typ E3 (Best. Nr. 470-00) oder gleichwertig

Einschl. Hawle Einbaugarnitur Nr.950 o. glw.
Einschl. AVK-Straßenkappe gem. DIN 4056, höhenverstellbar
Einschl. Tragplatte aus Beton

liefern, und fachgerecht einbauen.

Überdeckung der Wasserleitung ca. 1,50 m im gepl. Endzustand.
Menge: 00000005,000 Stck

**02.03.0017 Unterflurhydranten DN 80**
Freistrom-Unterflurhydrant
-----------------------------------
mit getrenntem Betätigungs- und Mediumrohr, CE-Kennzeichnung nach EN 14339, Entleerung nach DIN EN 1074-6, Spindelvierkant/Klauenkupplung nach DVGW W 386, Klauendeckel aus Kunststoff federbelastet für ein leichteres Öffnen und Schließen oder mit Guss-Steck-Deckel. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schließvorgang: rechtsdrehend ca. 15 Umdrehungen, um Druckschläge im Leitungsnetz zu vermeiden.
Langer Entleerungsstutzen zur Anbringung eines Sickerschlauches oder einer Saugentleerung bei Einbau im Grundwasserbereich.
Nachträgliche Verlängerung oder Kürzung des Hydranten mit entsprechendem Zubehör möglich.

Material:
Gussbauteile aus GJS-400. Korrosionsschutz durch Epoxidharz-Pulverbeschichtung innen und außen gemäß Gütesicherung RAL-GZ 662 der Gütegemeinschaft Schwerer Korrosionsschutz – GSK unter Berücksichtigung der DIN 3476 (P) und DIN 30677-2 (Schichtdicke: min. 250 ìm, Porenfreiheit bei 3 kV, Haftung innen und außen min. 16 N/mm² nach Heißwasserlagerung, Nachweis der Trinkwassertauglichkeit, Fremdüberwachung durch neutrales Prüfinstitut)
Mediumrohr aus nichtrostendem Stahl V4A.
Spindel, Steckscheibe, Steckscheibenantrieb: nichtrostender Stahl
Schutzrohr: Polypropylen
Dichtungen: EPDM gemäß KTW-BWGL für Wasser

Medium: Trinkwasser
Max. Betriebsdruck: 16 bar

Nennweite: DN 80
Typ: 490 F
Anschluss: Flansch nach EN 1092-2 mit aufgeklebter Dichtung
Rohrdeckung: 1,50 m
Mit Guss-Steck-Deckel

Erzeugnis: Fa. Hawle (Best. Nr. 490-00) oder gleichwertig

Einschl. Sickerelement aus Polypropylen (PP), bestehend aus 2 wasserdurchlässigen Halbschalen zur Aufnahme und langsamen Ableitung des beim Schließvorgang anfallenden Restwassers, Halbschalen durch Schnapphaken und Schnappösen einfach montierbar. z.B. Fa. Hawle, Best.-Nr.: 490-03, o. glw.

Einschl. Tragplatte aus Beton und AVK-Straßenkappe gem. DIN 4055, höhenverstellbar.

Liefern und fachgerecht montieren.
Menge: 00000003,000 Stck

**02.03.0018 Oberflurhydrant DN 100**
Überflurhydrant
---------------------
 aus nichtrostenden Werkstoffen, Umfahrausführung mit Sollbruchstelle, CE-Kennzeichnung nach EN 14384, druckwassergeschützte Entleerung nach DIN EN 1074-6, minimales Drehmoment beim Betätigen, (MOT <80Nm, mst >250Nm), Absperrung über Betätigungsrohr und Ventilkegel im Gehäuse, feste Anschläge in Auf-/Zu-Stellung, Ventilkegel austauschbar, Hydrantenkopf rot RAL 3003, Hydrantenkopf um 360 Grad drehbar, 4 Sollbruch-Ersatzschrauben im Hydrantenkopf ermöglichen eine umgehende Instandsetzung

Material:
Hydrantenkopf: seewasserbeständige Aluminiumlegierung, UV-beständig beschichtet
Säule: dickwandiges Rohr aus nichtrostendem Stahl, mit einer Hawle Epoxy-Pulverbeschichtung bis zur Sollbruchstelle
Betätigungsgestänge/Spindel:
nichtrostender Stahl

Medium: Trinkwasser
Max. Betriebsdruck: 16 bar

Nennweite: DN 100
Anschluss: Flansch nach EN 1092-2
Abgänge: 2 x B
Rohrdeckung: 1,50 m

Erzeugnis: Fa. Hawle (Best. Nr. 519-00) oder gleichwertig

Einschl. Sickerelement (Best.-Nr.: 519-01), Fa. Hawle o. glw.

liefern und einbauen.
Menge: 00000001,000 Stck

**02.03.0019 Hydrantenfußkrümmer DN 80**
Fußkrümmer
------------------
mit vertikalem und horizontalem Flansch nach EN 1092-2 und ZAK-Anschlüssen, für die Verbindung von Flanscharmaturen.

Material:
Gehäuse: GJS-400, Korrosionsschutz durch Epoxidharz-Pulverbeschichtung innen und außen gemäß Gütesicherung RAL-GZ 662 der Gütegemeinschaft Schwerer Korrosionsschutz - GSK unter Berücksichtigung der DIN 3476 (P) und DIN 30677-2 (Schichtdicke: min. 250 µm, Porenfreiheit bei 3 kV, Haftung innen und außen min. 12 N/mm² nach Heißwasserlagerung, Nachweis der Trinkwassertauglichkeit, Fremdüberwachung durch neutrales Prüfinstitut)

Max. Betriebsdruck: 16 bar

Medium: Trinkwasser, Abwasser
Flansch horizontal: DN 80
Flansch vertikal: DN 80
Abgänge: 3 x ZAK 46, einschl. Blindstopfen,

Erzeugnis: Fa. Hawle (Best. Nr. 549-01) oder gleichwertig

liefern und fachgerecht einbauen.
Menge: 00000004,000 Stck

**02.03.0020 Schieber ausbauen**
Schieber ausbauen
-------------------------
einschl. Einbaugarnitur, Schieberkappe etc., in Eigentum des AN übernehmen und von der Baustelle entfernen.
Menge: 00000001,000 Stck

**02.03.0021 Flanschisolierung DN 80**
Flanschisolierung DN 80
---------------------------------
Isolierung der Flanschverbindung mit plastischer Schutzbinde analog DIN 19 630, bis einschl. PN 25.
Flanschisolierung
mit Denso Flex, Kebu Petro Band o. glw.
Menge: 00000005,000 Stck

**02.03.0022 Flanschisolierung DN 100**
Flanschisolierung DN 100
----------------------------------
wie vor, jedoch DN 100
Menge: 00000016,000 Stck

**02.03.0023 Trassen-Ortungsband**
Trassen-Ortungsband
----------------------------
aus Metallfolie mit beiderseitiger, gelber Kunststoffkaschierung (Warnfarbe), 40 mm breite und 0,02 mm starke Alu-Folie, fortlaufend mit "Achtung Wasserleitung" beschriftet
liefern und ca. 50 cm über dem Rohrscheitel der Rohrleitung im Rohrgraben mitverlegen.
Menge: 00000320,000 lfm

**02.03.0024 Druckprüfung PVC- und PEHD-Rohre bis DN200**
Druckprüfung
------------------
nach DIN EN 805 in Verbindung mit der DVGW W400-2
In den Einheitspreis sind alle mit der Durchführung der
Druckprobe verbundenen Lieferungen und Leistungen,
einschließlich der Aufwendungen für eine abschnittweise
Durchführung, einzukalkulieren.
Der Nachweis der Dichtigkeitsprüfung ist durch eine
unabhängige Fachfirma oder Sachverständigen zu erbringen.
Ein Nachweis der bauausführenden Firma ist nicht
ausreichend.

DN 80-100.
Menge: 00000320,000 lfm

**02.03.0025 Entkeimung und Spülung bis DN 200**
Entkeimung und Spülung
----------------------------------
entsprechend Merkblatt.Nr. 1.8/3 vom 12.2000 des Bayer. Landesamtes für Wasserwirtschaft. Mit dieser Position werden auch Mehrkosten vergütet, welche durch einen evtl. Mehrverbrauch an Wasser (über den 6-fachen Rohrinhalt hinaus) entstehen. Ferner ist enthalten, die Gestellung der Desinfektionsmittel, die jeweils erforderlichen Arbeitszeiten, der Nachweis der verbrauchten Wassermenge sowie alle erforderlichen Geräte usw., incl. Vorhaltung der Geräte und Betriebsstoffe sowie Nachweis über den bakt. Erfolg der Entkeimungen von einem neutralen Gutachter.
Ein mehrmaliges Aufziehen (Entkeimen und Spülen von Teilabschnitten) wird nicht gesondert vergütet.
DN 80 bis DN 100
Menge: 00000320,000 lfm

**02.03.0026 Hinweissäulen**
Hinweissäulen
--------------------
aus Aluminium-Rohren 2" mit Nut zur Befestigung der Hinweisschilder. Säulen ca. 1,75 m über Erdboden.
Einschl. Fundament 40/40 cm, 60 cm tief, Erdaushub und Abfuhr desselben auf eine Kippe des AN.
Liefern und Einbauen.
Menge: 00000010,000 Stck

**02.03.0027 Hinweisschilder**
Hinweisschilder
--------------------
einschl. Befestigungsplatte aus Aluminium
Werkstoff: Kunststoff einschließlich auswechselbarer Beschriftung, liefern, beschriften nach Angabe der Bauleitung und an den Hinweissäulen bzw. Hauswänden montieren. Anordnung derselben ebenfalls unter Absprache mit der Bauleitung.
Für Schieber, Hydranten, etc.
Menge: 00000010,000 Stck

#### Abschnitt 02.04 Grundstücksanschlüsse

*Hinweis: Vorbemerkung*
Es sind für ca. 8 Parzellen Hausanschlüsse zu errichten.
Hier nicht aufgeführte Positionen werden nach den Titeln für die Hauptleitungen abgerechnet.
Die Baustellengemeinkosten für diesen Titel sind in die Einheitspreise dieses Titels einzurechnen und sind nicht in den
Baustellengemeinkosten des Titels 1 enthalten.

Die Isolier- und Schutzbinden sind bei den Fittingen einzurechnen und werden nicht separat vergütet.

Die Endpunkte der HA-Schläuche sind in den Grundstücken einzumessen und zu markieren (Pflock). Die Aufwendungen hierfür sind in die EP einzurechnen.

**02.04.0001 Polyäthylenrohr DA 50**
PE 100 RC DA 50
---------------------------
liefern, einziehen in das Schutzrohr
und verlegen zur Erstellung der Anschlussleitungen.
Diese Position enthält auch das Abdrükken nach den Vorschriften des Bayerischen Landesamtes für Wasserwirtschaft,
sowie alle Erschwernisse beim Verlegen,
wie Einfädeln in Bohrlöcher (Rakete),
Mauerdurchführungen etc.
Die notwendigen Verbindungsfittings werden nach den entsprechenden Position vergütet.
PE 100 RC
PN 16
SDR 11

DA 50

Rohr nach PAS1075 Typ 2

Stangenware
Menge: 00000040,000 m

**02.04.0002 Steckfittings DA 50, Außengewinde und Konusring, Bogen**
Steckfittings
----------------
liefern und einbauen.
für PE-Rohre, PN 16, DA 50
zur Herstellung eines Übergangs von ZAK46 auf
PE Muffe.

Erzeugnis Fa. Hawle (Best. Nr. 643-01) oder gleichwertig

Winkel-Steckfitting 90 Grad, einerseits mit Außengewinde nach DIN EN 10226 für die Verbindung mit Formstücken, Anbohrbrücken, Anbohrschellen, etc, andererseits mit Steckmuffe und demontierbarem Konunsring für die längskraftschlüssige Verbindung mit PE-Rohren nach DIN 8074 und PE-X-Rohren nach DIN 16893 (Ausführung für PVC-Rohre auf Anfrage), demontierbarer Konusring ermöglicht eine einfache Demontage des Rohres ohne Abziehschalen, Prüfgrundlage: DVGW W 534.

Material:
Fitting: GJS-400, Korrosionsschutz durch Epoxidharz-Pulverbeschichtung innen und außen gemäß Gütesicherung RAL-GZ 662 der Gütegemeinschaft Schwerer Korrosionsschutz – GSK unter Berücksichtigung der DIN 3476 (P) und DIN 30677-2 (Schichtdicke: min. 0,25 mm, Porenfreiheit bei 3 kV, Haftung innen und außen min. 16 N/mm² nach Heißwasserlagerung, Nachweis der Trinkwassertauglichkeit, Fremdüberwachung durch neutrales Prüfinstitut)
Wirbelklemme: POM
O-Ring: EPDM gemäß KTW-BWGL für Wasser

Medium: Trinkwasser, Abwasser
Max. Betriebsdruck: 16 bar

Außengewinde: 1 1/2"
Rohraußendurchmesser: D 50 mm

Einschl. Stützhülsen (Best.-Nr. 590, Hawle o. glw.).
Menge: 00000005,000 St

**02.04.0003 Steckfittings DA 50, Außengewinde und Konusring, Fitting**
Steckfittings
----------------
wie vor, jedoch

Steckfitting mit demontierbarem Konusring und zylindrischem Außengewinde mit Doppel-O-Ring-Abdichtung "Typ N", Hawle Nr. 614-01 o. glw.
oder
Steckfitting mit demontierbarem Konusring und Außengewinde "Typ N" Hawle Nr. 610-01 o. glw.

Einschl. Stützhülsen (Best.-Nr. 590, Hawle o. glw.).
Menge: 00000003,000 St

**02.04.0004 Steckfittings DA 50**
Steckfittings
----------------
liefern und montieren,
Fabrikat Hawle oder glw.

Kupplungen, Reduzierkupplung, Winkelkupplung, sonstige Klemmverbinder Hawle Verbinder mit demontierbaren Konusring

für PE-Rohre, PN 16, DA 50
Menge: 00000008,000 St

**02.04.0005 Sandumhüllung**
Sandumhüllung
----------------------
allseitig für Grundstücksanschlußleitungen/Schutzrohr DA110
mit mindestens 15 cm Umhüllung. Es darf kein Recyclingmaterial verwendet werden. Einschl. Abfuhr des verdrängten Materials auf eine Kippe des AN.
Die Seitenraumverfüllung ist einzurechnen.
Menge: 00000040,000 lfm

**02.04.0006 Schutzrohr DA 110**
Schutzrohr DA 110
-------------------------
starres Kabelschutzrohr aus PE in Farbe Schwarz, halogenfrei, in Verbundbauweise, außen gewellt und innen glatt, biegefähig, in Stangen zu 3 m mit einseitig aufgesteckter Muffe inkl. Profildichtring für wasserdichte Verbindung.
Als Schutzrohr für HA-Leitungen verlegen.
Material: PE
3m-Stangen, mit Muffe und Dichtring
z.B. Kabuflex, o. glw.
liefern und verlegen, einschl. Aller Verbindungsmittel.

Erforderliche Schnitte sind einzurechnen und
werden nicht gesondert vergütet.
Menge: 00000040,000 m

**02.04.0007 Anbohrarmaturen DN 100**
Anbohrarmatur
-------------------
für die Montage auf Guss-, Stahl- und AZ-Rohre DN 65 - DN 500, Anpassung an das Hauptrohr erfolgt mit Haltebügel (Zubehör) und Satteldichtung (Zubehör), mit oberem Innengewindeabgang nach DIN ISO 228-1 zur Verbindung mit entsprechendem Fitting, Absperrung durch eine Steckscheibe aus nichtrostendem Stahl, vollkommen freier Durchgang, Steckscheibe in geöffnetem Zustand vollständig außerhalb des Durchflussmediums, Öffnen und Schließen des Durchgangs mit Halbumdrehung, Spindelvierkant 12,3 mm, Oberteil mit Rundgewinde zur stiftlosen Befestigung der Einbaugarnitur, Prüfgrundlagen: Trinkwasser: EN 12266-1, DVGW W 336.

Material:
Gehäuse: GJS-400, Korrosionsschutz durch Epoxidharz-Pulverbeschichtung innen und außen gemäß Gütesicherung RAL-GZ 662 der Gütegemeinschaft Schwerer Korrosionsschutz - GSK unter Berücksichtigung der DIN 3476 (P) und DIN 30677-2 (Schichtdicke: min. 0,25 mm, Porenfreiheit bei 3 kV, Haftung innen und außen min. 12 N/mm² nach Heißwasserlagerung, Nachweis der Trinkwassertauglichkeit, Fremdüberwachung durch neutrales Prüfinstitut)
Spindel/Steckscheibenantrieb/Steckscheibe: nichtrostender Stahl
Dichtungen: EPDM gemäß KTW-BWGL für Wasser

Medium: Trinkwasser
Max. Betriebsdruck: 16 bar
oberer Abgang: Innengewinde 1 1/2"
Max. Bohrungsdurchmesser: 36 mm

Erzeugnis Fa. Hawle (Best. Nr. 240-00) oder gleichwertig

Einschl.
Haltebügel mit Satteldichtung (Best.-Nr.: 311-00), passend zur verlegten Hauptleitung DN 100 GGG.

Einschl.
Einbaugarnitur teleskopisch, für die Betätigung von Anbohrarmaturen im erdverlegten Rohrleitungsbau, mit Kennscheibe aus Kunststoff für Halbumdrehung, mit Rundgewindeglocke zur stiftlosen Befestigung der Einbaugarnitur am Rundgewindeadapter der Absperrarmatur, mit Flügelkappe unter Betätigungsvierkant zur oberen Abstützung in der Tragplatte der Straßenkappe, Flügelkappe mit Hülsrohr verpresst, Kuppelmuffe mit Bohrung und Splint für die auszugssichere Verbindung der Einbaugarnitur mit der Spindel der Absperrarmatur, mit Hülsrohr aus PE-HD.

Material:
Rundgewindeglocke: GJL-250, Korrosionsschutz durch Epoxidharz-Pulverbeschichtung innen und außen gemäß Gütesicherung RAL-GZ 662 der Gütegemeinschaft Schwerer Korrosionsschutz - GSK unter Berücksichtigung der DIN 3476 (P) und DIN 30677-2 (Schichtdicke: min. 0,25 mm, Porenfreiheit bei 3 kV, Haftung innen und außen min. 12 N/mm² nach Heißwasserlagerung, Nachweis der Trinkwassertauglichkeit, Fremdüberwachung durch neutrales Prüfinstitut)
Schlüsselnuss und Kuppelmuffe: GJS-400, bituminiert, verzinkt
Schlüsselstange: Stahl S355J2G3 nach DIN EN 10025 - verzinkt
Hülsrohr: PE-HD

Rohrdeckung: 1,10 - 1,70 m

Erzeugnis: Fa. Hawle (Best. Nr. 960-01) oder gleichwertig
Menge: 00000005,000 Stck

**02.04.0008 Muffenschieber**
Weichdichtender Schieber
-----------------------------------
 mit beidseitiger Steckmuffe für die längskraftschlüssige Verbindung mit PE-Rohren nach DIN 8074 und PE-X-Rohren nach DIN 16893 (Ausführung für PVC-Rohre auf Anfrage), Spindelvierkant: 12,3 mm, Oberteil mit Rundgewinde zur stiftlosen Befestigung der Einbaugarnitur, Prüfgrundlagen: EN 1074-1, EN 1074-2 und EN 12266-1.

Material:
Gehäuse und Oberteil: GJS-400, Korrosionsschutz durch Epoxidharz-Pulverbeschichtung innen und außen gemäß Gütesicherung RAL-GZ 662 der Gütegemeinschaft Schwerer Korrosionsschutz - GSK unter Berücksichtigung der DIN 3476 (P) und DIN 30677-2 (Schichtdicke: min. 0,25 mm, Porenfreiheit bei 3 kV, Haftung innen und außen min. 16 N/mm² nach Heißwasserlagerung, Nachweis der Trinkwassertauglichkeit, Fremdüberwachung durch neutrales Prüfinstitut)
Spindel: nichtrostender Stahl
Keil: Messing, innen und aussen EPDM gemäß KTW-BWGL für Wasser

Medium: Trinkwasser
Max. Betriebsdruck: 16 bar

Rohraußendurchmesser: 50 mm
Erzeugnis: Fa. Hawle (Best. Nr. 260-00) oder gleichwertig

Einschl. Stützhülse aus nichtrostendem Stahl für PE-Rohre (Best.-Nr.: 590 Fa. Hawle o. glw.)

Einschl. Einbaugarnitur für Rohrdeckung von ca. 1,20 m, z.B. Hawle 960-00 S o. glw.
Einbaugarnitur teleskopisch, für die Betätigung von Anbohrarmaturen im erdverlegten Rohrleitungsbau, mit Rundgewindeglocke zur stiftlosen Befestigung der Einbaugarnitur am Rundgewindeadapter der Absperrarmatur, mit Flügelkappe unter Betätigungsvierkant zur oberen Abstützung in der Tragplatte der Straßenkappe, Flügelkappe mit Hülsrohr verschweißt, Kuppelmuffe mit Bohrung und Splint für die auszugssichere Verbindung der Einbaugarnitur mit der Spindel der Absperrarmatur, mit Hülsrohr aus PE-HD.

Material:
Rundgewindeglocke: GJL-250, Korrosionsschutz durch Epoxidharz-Pulverbeschichtung innen und außen gemäß Gütesicherung RAL-GZ 662 der Gütegemeinschaft Schwerer Korrosionsschutz – GSK unter Berücksichtigung der DIN 3476 (P) und DIN 30677-2 (Schichtdicke: min. 0,25 mm, Porenfreiheit bei 3 kV, Haftung innen und außen min. 12 N/mm² nach Heißwasserlagerung, Nachweis der Trinkwassertauglichkeit, Fremdüberwachung durch neutrales Prüfinstitut)
Schlüsselnuss und Kuppelmuffe: GJS-400, verzinkt
Schlüsselstange: Stahl S355J2G3 nach DIN EN 10025 - verzinkt
Schub- und Schutzrohr: PE-HD

Rohrdeckung: 1,10 - 1,70 m

Einschl. Tragplatte aus Beton.
Einschl. AVK Straßenkappe DIN 4057 höhenverstellbar.

Liefern und Einbauen.
Menge: 00000003,000 Stck

**02.04.0009 Entkeimung und Spülung DN 100 - 150.**
Entkeimung und Spülung
----------------------------------
der erstellten Anschlussleitungen.

Hausanschlußleitungen bis DA 50
Menge: 00000040,000 lfm

**02.04.0010 Druckprüfung**
Druckprüfung
------------------
nach den Richtlinien der DIN 8075 und nach dem Arbeitsblatt W 322 und 323 ( Richtlinien für die Durchführung der Druckprüfung von Druckrohrleitungen aus HDPE ) ausführen.
In den Einheitspreis sind alle mit der Durchführung der Druckprobe verbundenen Lieferungen und Leistungen einzukalkulieren.
Der Nachweis der Dichtigkeitsprüfung ist durch eine unabhängige Fachfirma oder Sachverständigen zu erbringen.
Druckprobe für HDPE - Rohre PN 16
Wasserleitungshausanschlüsse.

bis DA 50
Menge: 00000008,000 Stck

#### Abschnitt 02.05 Stundenlohnarbeiten

**02.05.0001 Polierstunden Stundensatz**
Stundensatz
-----------------
Polierstunden
Menge: 00000002,000 h

**02.05.0002 Spezialbaufacharbeiter Stundensatz**
Stundensatz
-----------------
Spezialbaufacharbeiter, Berufsgruppe III
Menge: 00000010,000 h

**02.05.0003 Baufacharbeiter Stundensatz**
Stundensatz
-----------------
Baufacharbeiter, Berufsgruppe IV u. V
Menge: 00000010,000 h

**02.05.0004 LKW - Stunden Stundensatz**
LKW - Stunden
--------------------
einschl. Fahrer. Förderinhalt bei
eben vollem Kraftwagen.
Förderinhalt über 5 m3
Menge: 00000008,000 h

**02.05.0005 Verdichtungsgerät Stundensatz**
Verdichtungsgeräte
--------------------------
einschl. Bedienung
Vibromax AT 2000
Menge: 00000008,000 h

**02.05.0006 Baggerstunden Stundensatz**
Baggerstunden
---------------------
für Tieflöffel einschl. Fahrer
Löffelinhalt 0,50 bis 1,00 m3
Menge: 00000008,000 h

**02.05.0007 Kompressorstunden Stundensatz**
Kompressorstunden
----------------------------
einschl. Bedienung des Kompressors und Vorhalten der Bohrhämmer.
Ansaugleistung bei 6 bar.
Ansaugleistung über 6 m3/min
Menge: 00000008,000 h

**02.05.0008 Bohrhammer Stundensatz**
Verrechnungssätze
--------------------------
für Baugeräte bei Stundenlohnarbeiten,
Bohr- und Abbauhammer
Menge: 00000008,000 h

**02.05.0009 Radlader Stundensatz**
Radlader
------------
 einschl. Fahrer, bis 45 KW.
Menge: 00000008,000 h

**02.05.0010 Kleintransporter Stundensatz**
Kleintransporter
---------------------
einschl. Fahrer.
Nutzlast ca. 1,5 to.
Menge: 00000008,000 h

**02.05.0011 Kleingeräte Stundensatz**
Verrechnungssätze
--------------------------
für Baugeräte bei Stundenlohnarbeiten,
z.B. Flex oder ähnlich.
Menge: 00000008,000 h

### Bereich 03 Schmutzwasserkanal Gewerbegebiet GG 47

#### Abschnitt 03.01 Baustelleneinrichtung

*Hinweis: Vorbemerkung*
Für die Abrechnung ist generell folgendes zu berücksichtigen:
Die Aushubtiefen für Rohrgräben und Baugruben, sowie deren Verfüllung, ermitteln sich im Bereich der neu errichteten Straßen und Wege von UK Frostschutzkies bis Sohle Rohrbettung.

Erschwernisse für Querungen werden nur bei bereits bestehenden Spartenlagen vergütet. Werden Sparten bzw. Sickereinrichtungen gequert, die im Rahmen der Baumaßnahme errichtet wurden, erfolgt keine separate Vergütung.

**03.01.0001 Baustelleneinrichtung**
Baustelleneinrichtung
----------------------------
Antransport, betriebsfertige Einrichtung, Abbau, Abfuhr und baubetrieblich bedingte Ortsveränderung der für die Durchführung der ausgeschriebenen Arbeiten notwendigen Maschinen, Geräte und Einrichtungen, Beschaffung von Baustrom und Bauwasser, sowie der notwendigen Arbeits- und Lagerflächen. Das Vorhalten und Betreiben der Baustelleneinrichtung, sowie der erforderlichen Geräte, Fahrzeuge, Maschinen usw. während der Bauzeit ist in die Einheitspreise einzurechnen.
Aufwendungen für Absteckungs- und Markierungsarbeiten (Hilfskräfte, Pflöcke) sind in dieser Position einzurechnen.
Einschl. Herstellung des ursprünglichen Geländezustandes.
Menge: 00000001,000 Psch

**03.01.0002 Instandhaltung**
Instandhaltung
-------------------
der Verkehrsflächen im Bereich der gesamten Baustelle während der Bauzeit.
Menge: 00000001,000 Psch

**03.01.0003 Verkehrssicherung**
Verkehrssicherung
-------------------------
während der Bauzeit nach den Vorschriften der Straßenverkehrsordnung.
Einholen der verkehrsrechtlichen Anordnungen bei den zuständigen Behörden. Liefern, Aufbau und Abbau der Verkehrssicherung nach Vorgabe der verkehrsrechtlichen Anordnungen. Es sind nur reflektierende Verkehrszeichen zu verwenden. Ampelanlagen werden gesondert vergütet.
Menge: 00000001,000 Psch

**03.01.0004 Spartenpläne**
Spartenpläne
------------------
Anfordern der Spartenunterlagen gemäß Liste der Spartenträger der Gemeinde Ampfing sowie Sparteneinweisung durch die Träger.
Menge: 00000001,000 Psch

**03.01.0005 Erwirken der verkehrsrechtlichen Genehmigungen**
Verkehrsrechtliche Anordnung
---------------------------------------
einschließlich Erstellen und Vorlage der
Beschilderungs-u. Umleitungspläne gemäß Angabe
der verkehrsrechtlichen Genehmigungsbehörde
Menge: 00000001,000 Psch

**03.01.0006 Bestandspläne**
Bestandspläne
-------------------
Anfertigen von Bestandsplänen des ausgeführten Bauwerkes. Vorlage spätestens mit der Schlußrechnung. Die Pläne müssen DIN-Format aufweisen. Kilometrierung, Sohl- und Geländehöhen, Schächte, Knotenpunkte, Winkelpunkte, Bahn-, Straßen- und Flußkreuzungen sowie Kreuzungen mit Rohren, Kabeln usw. sind einzutragen. Sämtliche Einträge sind mit den entsprechenden Einträgen im Bauentwurf abzustimmen. Insbesondere müssen die Bezeichnungen der Winkelpunkte, der Knotenpunkte und der Schächte mit denen des Bauentwurfes identisch sein. Höhenangaben sind auf NN zu beziehen.
Bei Druckrohrleitungen sind Lagepläne M=1:250  und Längsschnitte M=1:250/250 aller Druckleitungen vorzulegen und mit den Knotenpunkten (Formstücke etc.) zu versehen.

Vorlage sämtlicher Unterlagen auch auf Datenträger; Datenübergabe im dfx-/dwg-Format und PDF-Format vorgeschrieben; weiteres Format in Absprache mit dem Bauherrn.
Menge: 00000001,000 Psch

#### Abschnitt 03.02 Erdbau

**03.02.0001 Oberboden abtragen abtragen**
Oberboden
---------------
Oberboden einschließlich leicht verrottbarer
Pflanzendecke innerhalb des Baufeldes
in einer mittleren Dicke von cm 30
abtragen, ggf. laden, fördern und innerhalb der Baufeldbreite
lagern,
für Bauteile Hausanschlussleitungen, es wird eine Abtragsfläche von 3,0 x 3,0 m je Hausanschluss Wasser, einschl. Kanalhausanschluss, außerhalb der für die Straßenflächen erforderlichen Flächen vergütet.
Oberboden von Grünflächen und Äckern.
.
Menge: 00000025,000 m3

**03.02.0002 Oberboden andecken andecken**
Oberboden
---------------
Oberboden einschließlich leicht verrottbarer
Pflanzendecke andecken.
Oberboden von Abtragsfläxchen für Hausanschlussleitungen,
innerhalb des Baufeldes gelagert, ggf. laden, fördern
und andecken.
Menge: 00000025,000 m3

**03.02.0003 Rohrgrabenaushub bis 3,00**
Rohrgrabenaushub bis 3,00
------------------------------------
für die Schmutzwasserkanäle. Gräben
mit betretbarem Arbeitsraum nach ZTV-
Rohrgraben, Bodenklasse 3 mit 5, einschl. Verbau,
das Böschen des Rohrgrabens kann in
Abstimmung mit dem AG zugelassen werden,
einschließlich Wiederverfüllung mit
lagenweiser Verdichtung.
Überschüssiges, nicht wiedereinbaufähiges, Aushubmaterial
ist zur Zwischenlagerfläche zu transportieren und in Haufwerken zu lagern.
Abrechnung mit senkrechten Baugrubenwänden.
Abrechnungsbreite nach ZTV Rohrgraben. Die Abrechnung erfolgt mit Rohrgrabenbreiten für verbaute Gräben.
Es  wird keine Verbreiterung bzw. Mehrtiefe für das Erstellen der Schächte vergütet.
Der erforderliche Mehraushub hierfür ist
einzurechnen.
Abrechnungstiefe:
OK Straße oder Gelände bzw.
UK Humus bis UK Rohr bzw. UK Sohlbettung,
0 - 3,00 m Grabentiefe.
Menge: 00001000,000 m3

**03.02.0004 Rohrgrabensohle verdichten**
Rohrgrabensohle verdichten
-------------------------------------
profilgerecht über gesamte Grabenbreite
unter Zugabe fehlenden Materials.

Rohrgrabenbreite 1,00 m

SW-Kanal
Menge: 00000350,000 m

**03.02.0005 Maschinengestützter Handaushub**
Maschinengestützter Handaushub
--------------------------------------------
als Zuschlag zu den Aushubpositionen
für die Bodenklassen 3 mit 5.
Menge: 00000020,000 m3

**03.02.0006 Erschwernis Kabelquerung**
Erschwernis Kabelquerung
-----------------------------------
für Kreuzungen des Rohrgrabens mit Kabel, Kabelbündel, Kabelleerrohren etc., maschinengestützer Handaushub und Erschwernisse beim Verbau sind einzurechnen, ebenso das Einsanden im Zuge der Verfüllung.
Längskreuzungen sind der Bauleitung sofort
zu melden, ansonsten erfolgt keine Vergütung,
Fotodokumentation gefordert.
Leitungen im Abstand d < 50cm gelten als ein Erschwernis.

Kreuzungen < 45°
Kabel- bzw. Kabelbündelquerungen
Menge: 00000005,000 Stck

**03.02.0007 Erschwernis Kabellängsführung**
Erschwernis Kabellängsführung
-----------------------------------------
für Kreuzungen des Rohrgrabens mit Kabel, Kabelbündel, Kabelleerrohren etc., maschinengestützer Handaushub und Erschwernisse beim Verbau sind einzurechnen, ebenso das Einsanden im Zuge der Verfüllung.
Längskreuzungen sind der Bauleitung sofort
zu melden, ansonsten erfolgt keine Vergütung,
Fotodokumentation gefordert.
Leitungen im Abstand d < 50cm gelten als ein Erschwernis.

Lange Kreuzungen, spitzer als 45 Grad
Kabel bzw. Kabelbündel
Menge: 00000020,000 lfm

**03.02.0008 Erschwernis Leitungsquerung bis DN 200**
Erschwernis Leitungsquerung bis DN 200
------------------------------------------------------
für Kreuzungen des Rohrgrabens mit Ver- oder Entsorgungsleitungen etc., maschinengestützer Handaushub und Erschwernisse beim Verbau sind einzurechnen, ebenso das Einsanden im Zuge der Verfüllung.
Längskreuzungen sind der Bauleitung sofort
zu melden, ansonsten erfolgt keine Vergütung,
Fotodokumentation gefordert.
Leitungen im Abstand d < 50cm gelten als ein Erschwernis.

Kreuzungen < 45°
Leitungsquerungen bis DN 200
Menge: 00000005,000 Stck

**03.02.0009 Erschwernis Leitung längs bis DN 200**
Erschwernis Leitung längs bis DN 200
-------------------------------------------------
für Kreuzungen des Rohrgrabens mit Ver- oder Entsorgungsleitungen etc., maschinengestützer Handaushub und Erschwernisse beim Verbau sind einzurechnen, ebenso das Einsanden im Zuge der Verfüllung.
Längskreuzungen sind der Bauleitung sofort
zu melden, ansonsten erfolgt keine Vergütung,
Fotodokumentation gefordert.
Leitungen im Abstand d < 50cm gelten als ein Erschwernis.

Lange Kreuzungen, spitzer als 45 Grad
Leitungen bis DN 200
Menge: 00000010,000 lfm

**03.02.0010 Auffüllmaterial**
Auffüllmaterial
------------------
einwandfrei und setzungsfrei verdichtbar zur Verfüllung von Rohrgräben liefern und einbauen. Abrechnung nach fest
eingebautem Material. Abrechnungsbreite nach ZTV Rohrgraben. Einbau in den Aushubpositionen enthalten. Einzurechnen ist die Abfuhr des verdrängten Bodens
auf eine Kippe des AN.
Menge: 00000500,000 m3

**03.02.0011 Suchschlitze**
Suchschlitze
-----------------
zu Aufsuchen von  Kabeln, Wasserleitungen und sonstigen Sparten. Aushub im maschinengestützten Handaushub und anschließender Wiederverfüllung
Nur auf Anordnung der Bauleitung.
Aushubtiefe ca.1,0 - 2,0 m.
Menge: 00000010,000 lfm

**03.02.0012 Künzelstabversuche**
Künzelstabversuche
---------------------------
Durchführung der Prüfungen zur Ermittlung der Verdichtungswerte von verfüllten und verdichteten Rohrgräben
mittels leichter Rammsondierung (LRS) Verdichtungswerte nach den "Technischen Richtlinien für die Wiederherstellung von Aufgrabungen im Straßenbereich" des Straßenbauamtes München.
Nachweis und Dokumentation durch unabhängigen Gutachter.
Für Eindringtiefen bis 3,0 m.
Menge: 00000003,000 St

**03.02.0013 Probenahme der Haufwerke - Kies**
Probenentnahme
------------------------
Entnahme von Mischproben gemäß LAGA PN 98 für
Kontrollprüfungen von kontaminiertem Aushubmaterial, den
Grundregeln für die Entnahme von Proben nach LAGA
entsprechend, einschließlich erforderlicher Schürfschlitze bzw.
Ausbreitung bei den Haufwerken.
Einzurechnen ist auch die Untersuchung im Labor.
Die Beprobung ist von einem unabhängigen Institut
vorzunehmen.

Die Analyse ist gemäß Verfüllleitfaden (15.07.2021),
Ersatzbaustoffverordnung und Deponieverodnung
durchzuführen.

Für Haufwerke zu 1000 m3.

Boden aus Aushubarbeiten
Menge: 00000003,000 Stck

**03.02.0014 Lagerfläche AG**
Lagerfläche AG
--------------------
Die Gemeinde Ampfing stellt ein Zwischenlager innerhalb der Baustelle zur Verfügung. Diese Lagerfläche ist gemäß für die vorschriftsmäßige Lagerung der Haufwerke belasteten Bodens nach LAGA zu erstellen.

Diese Position beinhaltet:

- Oberboden abtragen, seitlich lagern, wiederherstellen
- Fachgerechte Herstellung der Lagerfläche gemäß LAGA
- Lagerfläche mit Folien abdecken
- Haufwerke mit Folienabdecken
- Entsorgen der Folien
- Wiederherstellung des ursprünglichen Geländezustands

Lagerfläche für Bodenaushub.

Diese Position wird nur einmal vergütet.

Das fachgerechte Herrichten des Lagerplatzes gemäß LAGA ist gemäß des Bauablaufes des AN zu kalkulieren (mehrmaliges herrichten).
Menge: 00000001,000 Psch

**03.02.0015 Boden Z0 abfahren verwerten**
Boden abfahren
---------------------
Boden gemäß analytischer Untersuchung
vom Zwischenlager aufnehmen und
entsprechend dem Untersuchungsergebnis
auf eine Kippe des AN abfahren, einschl.
Entrichtung aller anfallender Gebühren.

Boden der Zuordnungsklasse Z0

Abgerechnet wird die aus den Aushubpositionen ermittelte Masse abzüglich des entsorgten belasteten Bodens.
Boden in das Eigentum des AN übernehmen und einer
Verwertung nach Wahl des AN zuführen.
Menge: 00001000,000 m3

**03.02.0016 Rohrleitung ausbauen DN 250 ausbauen**
Rohrleitung ausbauen bis DN 250
--------------------------------------------
Rohrleitung aus Kunststoffrohren und dgl. ggf. einschl. Auflager
und Ummantelung aus Sand/Rieselumhüllung ausbauen.
Die Herstellung des Leitungsgrabens bis Oberkante
Rohrleitung bzw. Ummantelung wird gem. Rohrgrabenpos. gesondert vergütet.
Zusätzliche Erdarbeiten in der verbliebenen Leitungszone sowie erhöhter Aufwand, u. dgl. gehören zum Leistungsumfang dieser Position.
Rohrleitung aus Vollwand-Polypropylen (PP) mit Muffe,
DN 250,
Fließsohlentiefe bis 2,50m.
Rohre und übriges Abbruchmaterial in Eigentum des
AN übernehmen und einer Entsorgung nach Wahl
des AN zuführen.
Menge: 00000005,000 m

**03.02.0017 Schacht ausbauen DN 800**
Bestandsschacht ausbauen
-------------------------------------
als Zulage zur Aushubposition,
Kunststoffschächte DN 800, "Baukastensystem",
komplett einschl. Abdeckung ausbauen,
säubern, auseinanderbauen, und innerhalb der Baustelle geschützt zwischenlagern, für den Wiedereinbau.
Schacht Nr 304313, Tiefe 2,68.
Menge: 00000001,000 St

**03.02.0018 Schacht wieder einbauen DN 800**
Bestandsschacht wieder einbauen
---------------------------------------------
ausgebauten Schacht, gem. vorheriger Position, innerhalb des Baufelds zwischengelagert, wiederaufnehmen, zur Einbaustelle transportieren, höhen- und fluchtgerecht einbauen, als Schacht Nr. 304331.
Höhenanpassung gem. gesonderter Position.
Menge: 00000001,000 St

**03.02.0019 Schachtkonus**
Schachtkonus
--------------------
Bauteil zur Höhenanpassung des ausgebauten Schachtes an die neue Schachthöhe, liefern und einbauen.
Konus DN 800, Polypropylen,
einschl. Dichtungen,
Konus DN 800/625 mit Steigleiter,
Nutzhöhe min. 365mm, Nutzhöhe max. 615mm,
z.B. AWASCHACHT PP DN 800, Rehau, o. glw.
Menge: 00000001,000 St

**03.02.0020 Schachtring**
Schachtring
----------------
Bauteil zur Höhenanpassung des ausgebauten Schachtes an die neue Schachthöhe, liefern und einbauen.
Schachtring DN 800, Polypropylen,
einschl. Dichtungen,
mit Steigleiter,
z.B. AWASCHACHT PP DN 800, Rehau, o. glw.
Menge: 00000050,000 cm

#### Abschnitt 03.03 Rohrlegearbeiten

**03.03.0001 Sohlbettung DN 250, Sand**
Sohlbettung
---------------------------
aus Sand, 0/4, 15 cm stark,
liefern und einbauen.
Die Abfuhr des verdrängten Bodens
auf eine Kippe des AN ist einzurechnen.
Für PP-Rohre DN 250.
Menge: 00000300,000 lfm

**03.03.0002 Rohrüberdeckung DN 250, Sand**
Rohrüberdeckung
-----------------------
aus Sand, 0/4, 20 cm stark,
liefern und einbauen.
Die Abfuhr des verdrängten Bodens
auf eine Kippe des AN ist einzurechnen.
Für PP-Rohre DN 250 .
Menge: 00000300,000 lfm

**03.03.0003 Zuschlag Seitenraumverfüllung DN 250**
Leitungsgraben
----------------------
Zuschlag für die Wiederverfüllung von Leitungsgräben, für die Seitenraumverfüllung in der Rohrleitungszone.
Abrechnung gem. Rohrleitungslänge.
Für Rohrleitungen DN 250.
Menge: 00000300,000 lfm

**03.03.0004 PP-Kanalrohre DN 250**
PP-Rohre
---------------
Hochlast-Kanalrohre aus
Vollwand-Polypropylen (PP) SN 10
nach DIN EN 1852, mit Steckmuffe und
Dichtung EPDM, Ringsteifigkeit mind. 10 KN/m²
nachgewiesen, hochabriebfest, ohne Zustz von
Füllstoffen, liefern und verlegen.
Rohrleitung innen mit Hersteller-, Durchmesser- und Rohstoffangabe signiert.
Das Kürzen von Rohren ist in den
Verlegepreis einzurechnen.
Fabrikat: Rehau Awadukt PP SN 10 Rausisto
oder gleichwertig.

DN 250

Farbe: Orange
Menge: 00000300,000 lfm

**03.03.0005 PP-Formstückszuschläge DN 250**
Formstückszuschlag
---------------------------
für PP-Rohre der vorangegangen
Position als Zulage zur Rohrposition liefern und verlegen. Für Formstücke wie Doppelsteckmuffen,
Überschiebmuffen, Übergangsrohr,
Bogen, Gelenkstücke usw. wird je Formstück ein
Meter Zuschlag zur Rohrposition verrechnet.
DN 250.
Menge: 00000030,000 lfm

**03.03.0006 PP-Abzweig DN 250/150**
PP-Abzweig DN 250/160
----------------------------------------
als Zulage zur Rohrposition liefern
und verlegen. Aus Vollwand Polypropylen mit EPDM Dichtung passend zur vorangegangenen Rohrposition
Abzweig 45 Grad, einschl. Blinddeckel für den bauzeitlichen Verschluss.
DN 250 /150.
Menge: 00000006,000 Stck

#### Abschnitt 03.04 Einsteigschächte

**03.04.0001 Kanalschacht DN 1000 aus PP, Gerinne DN/OD 250**
Kanalschacht DN 1000 aus PP, Gerinne DN/OD 250
-----------------------------------------------------------------------
Kanalschacht DN 1000 aus Polypropylen (PP) liefern
sowie höhen- und fluchtgerecht versetzten. Schacht,
gemäß DIN EN 13598-2 aus 100% Neumaterial ohne
Recyclinganteile und ohne Schäumungszusätze, bestehend
aus vollwandigen Fertigteilen, 12 mm Wanddicke,
mit außenliegenden Verstärkungsrippen,
auftriebssicher, mit glatter Innenwandung,
Ringsteifigkeit von mindestens SN4 (4 kN/m²), Farbe
orange. Lebensdauer von mindestens 100 Jahren durch
LGA- Gutachten attestiert. Vom Deutschen Institut für
Bautechnik (DIBt) bauaufsichtlich zugelassen.
Teilexzentrischer Konus und Schachtringe mit
integrierten, korrosionsfesten, rutschhemmenden
Steigstufen aus GFK, gemäß Anforderung der
Berufsgenossenschaft; Konus mit horizontalen und
vertikalen Profilrippen für optimale Lastabtragung; mit
innenliegenden Auflager- / Steckkonsolen im
zylindrischen Bereich. Belastbarkeit SLW 60, statisch
nachgewiesen. Stahlfaserarmierter Betonauflagering zur
Lastentkoppelung und zur verschiebesicheren Aufnahme
von Schachtabdeckungen LW 625. Schachtunterteil mit
verformungsstabilem, geschlossenem Flachboden,
Bermenfläche rutschhemmend strukturiert ausgeführt,
mind. Rutschhemmung Bewertungsgruppe R9, Bermenhöhe 1/1 DN nach DIN 4034-1. Schachtelementverbindung über
lastentkoppelte Lippendichtung nach DIN 4060 und EN
681-1,
mit einem gelenkigen Zulauf,
Ablauf als Spitzende, Dichtungen fest eingelegt.
Standard-Gerinne:
90° bis 270°, (in 15°-Schritten).
Zulauf und Ablauf: DN/OD 250.

Schachthöhe von Wasserlauf bis GOK: H = 2,74 bis 2,75

Schacht-Nr: 304326 und 304330

Winkel: 135°

Fabrikat REHAU AWASCHACHT PP DN 1000
oder gleichwertiger Art
Menge: 00000002,000 Stck

**03.04.0002 Kanalschacht DN 1000 aus PP, Gerinne DN/OD 250**
Kanalschacht DN 1000 aus PP, Gerinne DN/OD 250
-----------------------------------------------------------------------
wie vor, jedoch mit 2 Zuläufen.

Zulauf und Ablauf: DN/OD 250.

Schacht- Nr: 304325

Winkel Zulauf/Ablauf je: 135°

Schachthöhe von Wasserlauf bis GOK: H = 2,58 m

Fabrikat REHAU AWASCHACHT PP DN 1000
oder gleichwertiger Art
Menge: 00000001,000 Stck

**03.04.0003 Kanalschacht DN 1000 aus PP, Gerinne DN/OD 250**
Kanalschacht DN 1000 aus PP, Gerinne DN/OD 250
-----------------------------------------------------------------------
wie vor, jedoch.
Zulauf und Ablauf: DN/OD 250.

Schacht- Nr: 304323

Sonder-Winkel: 126°

Schachthöhe von Wasserlauf bis GOK: H = 2,73 m

Fabrikat REHAU AWASCHACHT PP DN 1000
oder gleichwertiger Art
Menge: 00000001,000 Stck

**03.04.0004 Kanalschacht DN 1000 aus PP, Gerinne DN/OD 250**
Kanalschacht DN 1000 aus PP, Gerinne DN/OD 250
-----------------------------------------------------------------------
wie vor, jedoch.
Zulauf und Ablauf: DN/OD 250.

Schacht- Nr: 304321

Sonder-Winkel: 101°

Schachthöhe von Wasserlauf bis GOK: H = 2,50 m

Fabrikat REHAU AWASCHACHT PP DN 1000
oder gleichwertiger Art
Menge: 00000001,000 Stck

**03.04.0005 Kanalschacht DN 800 aus PP, Gerinne DN/OD 250**
Kanalschacht DN 800 aus PP, Gerinne DN/OD 250
--------------------------------------------------------------------
Einsteigeschacht DN 800 aus Polypropylen (PP) liefern
sowie höhen- und fluchtgerecht versetzten. Schacht aus
100% Neumaterial ohne Recyclinganteile und ohne
Schäumungszusätze, bestehend aus vollwandigen
Fertigteilen, mit außenliegenden Verstärkungsrippen,
auftriebssicher, mit glatter Innenwandung,
Ringsteifigkeit von mindestens SN4 (4 kN/m²), Farbe
orange. Teilexzentrischer Konus und Schachtringe mit
integrierten, korrosionsfesten, rutschhemmenden
Steigstufen aus GFK, gemäß Anforderung der
Berufsgenossenschaft; Konus mit horizontalen und
vertikalen Profilrippen für optimale Lastabtragung; mit
innenliegenden Auflager- / Steckkonsolen im
zylindrischen Bereich. Belastbarkeit SLW 60.
Stahlfaserarmierter Betonauflagering zur
Lastentkoppelung und zur verschiebesicheren Aufnahme
von Schachtabdeckungen LW 625. Schachtunterteil mit
verformungsstabilem Flachboden, Bermenfläche
rutschhemmend strukturiert ausgeführt, mind.
Rutschhemmung Bewertungsgruppe R9,
Bermenhöhe 1/1 DN nach DIN 4034-1.
Schachtelementverbindung über lastentkoppelte
Lippendichtung nach DIN 4060 und EN 681-1, mit einem
gelenkigen Zulauf +/-7,5°, Ablauf als Spitzende,
Dichtungen fest eingelegt.
Standard-Gerinne: 150° bis 210°, (in 15°-Schritten)
Zulauf und Ablauf: DN/OD 250

Schachthöhe von Wasserlauf bis GOK: H = 2,80 m

Schacht-Nr: 304322

Sonder-Winkel: 144 °

Fabrikat REHAU AWASCHACHT PP DN 800
oder gleichwertiger Art
Menge: 00000002,000 Stck

**03.04.0006 Kanalschacht DN 800 aus PP, Gerinne DN/OD 250**
Kanalschacht DN 800 aus PP, Gerinne DN/OD 250
--------------------------------------------------------------------
Einsteigeschacht DN 800 aus Polypropylen (PP) liefern
sowie höhen- und fluchtgerecht versetzten. Schacht aus
100% Neumaterial ohne Recyclinganteile und ohne
Schäumungszusätze, bestehend aus vollwandigen
Fertigteilen, mit außenliegenden Verstärkungsrippen,
auftriebssicher, mit glatter Innenwandung,
Ringsteifigkeit von mindestens SN4 (4 kN/m²), Farbe
orange. Teilexzentrischer Konus und Schachtringe mit
integrierten, korrosionsfesten, rutschhemmenden
Steigstufen aus GFK, gemäß Anforderung der
Berufsgenossenschaft; Konus mit horizontalen und
vertikalen Profilrippen für optimale Lastabtragung; mit
innenliegenden Auflager- / Steckkonsolen im
zylindrischen Bereich. Belastbarkeit SLW 60.
Stahlfaserarmierter Betonauflagering zur
Lastentkoppelung und zur verschiebesicheren Aufnahme
von Schachtabdeckungen LW 625. Schachtunterteil mit
verformungsstabilem Flachboden, Bermenfläche
rutschhemmend strukturiert ausgeführt, mind.
Rutschhemmung Bewertungsgruppe R9,
Bermenhöhe 1/1 DN nach DIN 4034-1.
Schachtelementverbindung über lastentkoppelte
Lippendichtung nach DIN 4060 und EN 681-1, mit einem
gelenkigen Zulauf +/-7,5°, Ablauf als Spitzende,
Dichtungen fest eingelegt.
Standard-Gerinne: 150° bis 210°, (in 15°-Schritten)
Zulauf und Ablauf: DN/OD 250

Schachthöhe von Wasserlauf bis GOK: H = 2,56 m

Gerader Durchlauf

Schacht-Nr: 304327

Fabrikat REHAU AWASCHACHT PP DN 800
oder gleichwertiger Art
Menge: 00000001,000 Stck

**03.04.0007 Kanalschacht DN 800 aus PP, Gerinne DN/OD 250**
Kanalschacht DN 800 aus PP, Gerinne DN/OD 250
--------------------------------------------------------------------
196Einsteigeschacht DN 800 aus Polypropylen (PP) liefern
sowie höhen- und fluchtgerecht versetzten. Schacht aus
100% Neumaterial ohne Recyclinganteile und ohne
Schäumungszusätze, bestehend aus vollwandigen
Fertigteilen, mit außenliegenden Verstärkungsrippen,
auftriebssicher, mit glatter Innenwandung,
Ringsteifigkeit von mindestens SN4 (4 kN/m²), Farbe
orange. Teilexzentrischer Konus und Schachtringe mit
integrierten, korrosionsfesten, rutschhemmenden
Steigstufen aus GFK, gemäß Anforderung der
Berufsgenossenschaft; Konus mit horizontalen und
vertikalen Profilrippen für optimale Lastabtragung; mit
innenliegenden Auflager- / Steckkonsolen im
zylindrischen Bereich. Belastbarkeit SLW 60.
Stahlfaserarmierter Betonauflagering zur
Lastentkoppelung und zur verschiebesicheren Aufnahme
von Schachtabdeckungen LW 625. Schachtunterteil mit
verformungsstabilem Flachboden, Bermenfläche
rutschhemmend strukturiert ausgeführt, mind.
Rutschhemmung Bewertungsgruppe R9,
Bermenhöhe 1/1 DN nach DIN 4034-1.
Schachtelementverbindung über lastentkoppelte
Lippendichtung nach DIN 4060 und EN 681-1, mit einem
gelenkigen Zulauf +/-7,5°, Ablauf als Spitzende,
Dichtungen fest eingelegt.
Standard-Gerinne: 150° bis 210°, (in 15°-Schritten)
Zulauf und Ablauf: DN/OD 250

Schachthöhe von Wasserlauf bis GOK: H = 2,11 m

gerader Durchlauf

Schacht-Nr: 304329

Fabrikat REHAU AWASCHACHT PP DN 800
oder gleichwertiger Art
Menge: 00000001,000 Stck

**03.04.0008 Kanalschacht DN 800 aus PP, Gerinne DN/OD 250**
Kanalschacht DN 800 aus PP, Gerinne DN/OD 250
--------------------------------------------------------------------
Einsteigeschacht DN 800 aus Polypropylen (PP) liefern
sowie höhen- und fluchtgerecht versetzten. Schacht aus
100% Neumaterial ohne Recyclinganteile und ohne
Schäumungszusätze, bestehend aus vollwandigen
Fertigteilen, mit außenliegenden Verstärkungsrippen,
auftriebssicher, mit glatter Innenwandung,
Ringsteifigkeit von mindestens SN4 (4 kN/m²), Farbe
orange. Teilexzentrischer Konus und Schachtringe mit
integrierten, korrosionsfesten, rutschhemmenden
Steigstufen aus GFK, gemäß Anforderung der
Berufsgenossenschaft; Konus mit horizontalen und
vertikalen Profilrippen für optimale Lastabtragung; mit
innenliegenden Auflager- / Steckkonsolen im
zylindrischen Bereich. Belastbarkeit SLW 60.
Stahlfaserarmierter Betonauflagering zur
Lastentkoppelung und zur verschiebesicheren Aufnahme
von Schachtabdeckungen LW 625. Schachtunterteil mit
verformungsstabilem Flachboden, Bermenfläche
rutschhemmend strukturiert ausgeführt, mind.
Rutschhemmung Bewertungsgruppe R9,
Bermenhöhe 1/1 DN nach DIN 4034-1.
Schachtelementverbindung über lastentkoppelte
Lippendichtung nach DIN 4060 und EN 681-1, mit einem
gelenkigen Zulauf +/-7,5°, Ablauf als Spitzende,
Dichtungen fest eingelegt.
Standard-Gerinne: 150° bis 210°, (in 15°-Schritten)
Zulauf und Ablauf: DN/OD 250

Schachthöhe von Wasserlauf bis GOK: H = 2,44 m

gerader Durchlauf

Schacht-Nr: 304331

Fabrikat REHAU AWASCHACHT PP DN 800
oder gleichwertiger Art
Menge: 00000001,000 Stck

**03.04.0009 Schachtabdeckung mit Lüftungsöffnungen, einwalzbar**
Schachtabdeckung mit Lüftungsöffnungen, einwalzbar
-----------------------------------------------------------------------
zum oberflächenbündigen Einbau in bituminöse
Fahrbahnbeläge, Klasse D 400,
entsprechend DIN EN 124 gemäß den Anforderungen
der Gütesicherung nach RAL-GZ 692
(aufrufbar unter „www.get-guete.de") -
Der Nachweis kann insbesondere durch den Besitz
des entsprechenden RAL-Gütezeichens oder
gleichwertig geführt werden,
lichte Weite Ø 605 mm, Bauhöhe Rahmen 160 mm,
Einbauhöhe 170-230mm, ohne Scharnier
Rahmen aus Gusseisen, hochziehbar, rund,
mit integrierter Aufnahme für Einstieghilfe
entsprechend DIN 19572,
mit 4 Taschen zum Einhängen eines Schmutzfängers
nach DIN 1221, mit PEWEPREN-Einlage, kompatibel
zu Deckel DIN 19584, mit Adapterring aus Gusseisen
Deckel aus Gusseisen, Gewicht ca. 43 kg, mit zwei
wartungsfreien, schraublosen und verkehrssicheren
Arretierungen aus hochverschleißfestem Kunststoff,
Gewicht ca. 104 kg, mit Lüftungsöffnungen

Fabrikat: ACO-Tiefbau
Produkt: Multitop
einschl. Schmutzfänger, schwere Ausführung
oder gleichwertig

Schachtabdeckung zunächst provisorisch auflegen
und entsprechend dem Bauablauf ggf. in mehreren
Arbeitsschritten bis auf planmäßige Höhe setzen.
Das Herstellen der Höhenangleichung durch Einbau
von Auflagerringen wird gesondert vergütet.
Menge: 00000004,000 Stck

**03.04.0010 Schachtabdeckung ohne Lüftungsöffnungen, einwalzbar**
Schachtabdeckung ohne Lüftungsöffnungen, einwalzbar
-----------------------------------------------------------------------
zum oberflächenbündigen Einbau in bituminöse
Fahrbahnbeläge, Klasse D 400,
entsprechend DIN EN 124 gemäß den Anforderungen
der Gütesicherung nach RAL-GZ 692
(aufrufbar unter „www.get-guete.de") -
Der Nachweis kann insbesondere durch den Besitz
des entsprechenden RAL-Gütezeichens oder
gleichwertig geführt werden,
lichte Weite Ø 605 mm, Bauhöhe Rahmen 160 mm,
Einbauhöhe 170-230mm, ohne Scharnier
Rahmen aus Gusseisen, hochziehbar, rund,
mit integrierter Aufnahme für Einstieghilfe
entsprechend DIN 19572,
mit 4 Taschen zum Einhängen eines Schmutzfängers
nach DIN 1221, mit PEWEPREN-Einlage, kompatibel
zu Deckel DIN 19584, mit Adapterring aus Gusseisen
Deckel aus Gusseisen, Gewicht ca. 43 kg, mit zwei
wartungsfreien, schraublosen und verkehrssicheren
Arretierungen aus hochverschleißfestem Kunststoff,
Gewicht ca. 104 kg, ohne Lüftungsöffnungen

Fabrikat: ACO-Tiefbau
Produkt: Multitop
einschl. Schmutzfänger, schwere Ausführung
oder gleichwertig

Schachtabdeckung zunächst provisorisch auflegen
und entsprechend dem Bauablauf ggf. in mehreren
Arbeitsschritten bis auf planmäßige Höhe setzen.
Das Herstellen der Höhenangleichung durch Einbau
von Auflagerringen wird gesondert vergütet.
Menge: 00000004,000 Stck

**03.04.0011 Anschluss an bestehende Rohrleitung**
Anschluss an bestehende Rohrleitung
--------------------------------------------------
Rohranschluss einschließlich Abdichtung
des Anschlusses herstellen.
Vergütet wird das nachträgliche Herstellen des
Anschlusses an die bestehende Rohrleitung, einschließlich eventueller Passstücke.
Als Zulage zur Rohrleitung der OZ 03.03.0003,
Kunststoffrohrleitung DN 250 PP.
Formstücke gem. Formstückszuschlag.
Menge: 00000001,000 St

#### Abschnitt 03.05 Grundstücksanschlüsse

*Hinweis: Vorbemerkungen*
Grundstücksanschlüsse
---------------------------------------------
In diesem Titel nicht neu aufgeführte Leistungen werden nach den vorhergehenden Titeln abgerechnet. Die Kosten für die Baustellengemeinkosten sind in die Einheitspreise dieses Titels einzurechnen
und sind im Titel 1 nicht enthalten.
Die Tiefenlage der Grundstücksanschlüsse
ist in Abstimmung mit dem AG festzulegen.
Die Grundstücksanschlußleitungen werden
bis ca. 1,00 m auf privatem Grund
mit einem Grundstücks-Revisionsschacht
DN 800 erstellt.
Sämtliche Leitungs- und Geländehöhen müssen auf den Aufmaß- und Abrechnungsblättern auf N.N. bezogen angegeben werden. Für jeden Grundstücksanschluss sind 2 getrennte Rechnungen zu erstellen (Rechnung Anteil öffentlich,
Rechnung Anteil privat). Abrechnungsgrenze
ist die Grundstücksgrenze.

**03.05.0001 Rechnungen/Einmaßpläne**
Rechnungen/Einmaßpläne
----------------------------------------------
Anfertigen und Vorlage mit der Schlußrechnung.
Für jeden ausgeführen Grundstücksanschluß ist ein gesondertes Aufmaß und eine gesonderte Rechnungsaufstellung zu fertigen. Der Abzweig und der Endpunkt der Hausanschlußleitung sind auf zwei
Hauptkanalschächte einzumessen.
Die Einzelrechnungen sind in einer Sammelrechnung zusammenzufassen.
Die Vergütung erfolgt je Grundstücksanschluß.
Menge: 00000008,000 Stck

**03.05.0002 Sohlbettung**
Sohlbettung
--------------------
aus Sand, 0/4 mm,15cm
stark, auf Anordnung der Bauleitung.
Die Abfuhr des verdrängten Bodens
auf eine Kippe des AN ist einzurechnen.
DN 150.
Menge: 00000050,000 lfm

**03.05.0003 Rohrüberdeckung**
Rohrüberdeckung
------------------------
aus Sand, 0/4 mm, 20cm
stark, auf Anordnung der Bauleitung.
Die Abfuhr des verdrängten Bodens
auf eine Kippe des AN ist einzurechnen.
DN 150.
Menge: 00000050,000 lfm

**03.05.0004 Zuschlag Seitenraumverfüllung DN 150**
Leitungsgraben
----------------------
Zuschlag für die Wiederverfüllung von Leitungsgräben, für die Seitenraumverfüllung in der Rohrleitungszone.
Abrechnung gem. Rohrleitungslänge.
Für Rohrleitungen DN 150.
Menge: 00000050,000 lfm

**03.05.0005 PP-Kanalrohre DN 150**
PP-Kanalrohre DN 160
-------------------------------
Hochlast-Kanalrohre aus
Vollwand-Polypropylen (PP) SN 10
nach DIN EN 1852, mit Steckmuffe und
Dichtung EPDM, Ringsteifigkeit mind. 10 KN/m²
nachgewiesen, hochabriebfest, ohne Zustz von
Füllstoffen, liefern und verlegen.
Rohrleitung innen mit Hersteller-, Durchmesser- und Rohstoffangabe signiert.
Das Kürzen von Rohren ist in den
Verlegepreis einzurechnen.
Fabrikat: Rehau Awadukt PP SN 10 Rausisto
oder gleichwertig.

DN 150

Farbe: Orange
Menge: 00000050,000 lfm

**03.05.0006 Formstückszuschläge für PP - Rohre DN 150**
Formstückszuschläge
------------------------------
für PP-Rohre der vorangegangenen Position als Zulage zur Rohrposition liefern
und verlegen.
Für Formstücke wie Doppelsteckmuffen,
Überschiebmuffen, Übergangsrohr,Übergang Stz/PP, Bogen usw. wird je Formstück ein Meter Zuschlag zur Rohrposition verrechnet.
DN 150.
Menge: 00000029,000 m

**03.05.0007 Blinddeckel**
Blinddeckel
-----------------
für Abschluss der
Hausanschlussleitung DN 150
liefern und fachgerecht einbauen.
Menge: 00000008,000 Stck

**03.05.0008 Revisionsschacht DN 800 herstellen**
Revisionsschacht DN 800 herstellen
--------------------------------------------------
Einsteigeschacht DN 800 aus Polypropylen (PP) liefern
sowie höhen- und fluchtgerecht versetzten. Schacht aus
100% Neumaterial ohne Recyclinganteile und ohne
Schäumungszusätze, bestehend aus vollwandigen
Fertigteilen, mit außenliegenden Verstärkungsrippen,
auftriebssicher, mit glatter Innenwandung,
Ringsteifigkeit von mindestens SN4 (4 kN/m²), Farbe
orange. Teilexzentrischer Konus und Schachtringe mit
integrierten, korrosionsfesten, rutschhemmenden
Steigstufen aus GFK, gemäß Anforderung der
Berufsgenossenschaft; Konus mit horizontalen und
vertikalen Profilrippen für optimale Lastabtragung; mit
innenliegenden Auflager- / Steckkonsolen im
zylindrischen Bereich. Belastbarkeit SLW 60.
Stahlfaserarmierter Betonauflagering zur
Lastentkoppelung und zur verschiebesicheren Aufnahme
von Schachtabdeckungen LW 625. Schachtunterteil mit
verformungsstabilem Flachboden, Bermenfläche
rutschhemmend strukturiert ausgeführt, mind.
Rutschhemmung Bewertungsgruppe R9, Bermenhöhe 1/1 DN
nach DIN 4034-1.
Schachtelementverbindung über lastentkoppelte
Lippendichtung nach DIN 4060 und EN 681-1, mit einem
gelenkigen Zulauf +/-7,5°, Ablauf als Spitzende,
Dichtungen fest eingelegt.

Standard-Gerinne: 180° GD (Gerader Durchlauf)

Zulauf und Ablauf: DN/OD 160
Schachthöhe von Wasserlauf bis GOK: H = 2,50m

Fabrikat REHAU AWASCHACHT PP DN 800
oder gleichwertiger Art
Menge: 00000008,000 Stck

**03.05.0009 Mehr- oder Minderpreis**
Mehr- oder Minderpreis
----------------------------------
für jeden weiteren Zentimeter
Schachttiefe als Zu- bzw. Ab-
schlag zur Position Revisionsschacht DN 800.
Menge: 00000010,000 cm

**03.05.0010 Schachtabdeckung Kl. D**
Schachtabdeckung Kl. D
-----------------------------------
nach DIN 19584 bzw. DIN 4271,
Schlupfweite 625 mm, mit oder
ohne Ventilationsöffnungen,liefern
und versetzen.
Schachtabdeckungen mit rundem
Rahmen aus Gußeisen mit Beton,
Abdeckung Klasse D,
einschl. Schmutzfänger, schwere Ausführung.
Menge: 00000008,000 Stck

#### Abschnitt 03.06 Stundenlohnarbeiten

**03.06.0001 Polierstunden Stundensatz**
Stundensatz
-----------------
Polierstunden
Menge: 00000002,000 h

**03.06.0002 Spezialbaufacharbeiter Stundensatz**
Stundensatz
-----------------
Spezialbaufacharbeiter, Berufsgruppe III
Menge: 00000010,000 h

**03.06.0003 Baufacharbeiter Stundensatz**
Stundensatz
-----------------
Baufacharbeiter, Berufsgruppe IV u. V
Menge: 00000010,000 h

**03.06.0004 LKW - Stunden Stundensatz**
LKW - Stunden
--------------------
einschl. Fahrer. Förderinhalt bei
eben vollem Kraftwagen.
Förderinhalt über 5 m3
Menge: 00000008,000 h

**03.06.0005 Verdichtungsgerät Stundensatz**
Verdichtungsgeräte
--------------------------
einschl. Bedienung
Vibromax AT 2000
Menge: 00000008,000 h

**03.06.0006 Baggerstunden Stundensatz**
Baggerstunden
---------------------
für Tieflöffel einschl. Fahrer
Löffelinhalt 0,50 bis 1,00 m3
Menge: 00000008,000 h

**03.06.0007 Kompressorstunden Stundensatz**
Kompressorstunden
----------------------------
einschl. Bedienung des Kompressors und Vorhalten der Bohrhämmer.
Ansaugleistung bei 6 bar.
Ansaugleistung über 6 m3/min
Menge: 00000008,000 h

**03.06.0008 Bohrhammer Stundensatz**
Verrechnungssätze
--------------------------
für Baugeräte bei Stundenlohnarbeiten,
Bohr- und Abbauhammer
Menge: 00000008,000 h

**03.06.0009 Radlader Stundensatz**
Radlader
------------
 einschl. Fahrer, bis 45 KW.
Menge: 00000008,000 h

**03.06.0010 Kleintransporter Stundensatz**
Kleintransporter
---------------------
einschl. Fahrer.
Nutzlast ca. 1,5 to.
Menge: 00000008,000 h

**03.06.0011 Kleingeräte Stundensatz**
Verrechnungssätze
--------------------------
für Baugeräte bei Stundenlohnarbeiten,
z.B. Flex oder ähnlich.
Menge: 00000008,000 h

### Bereich 04 Geh- und Radweg Adlerstraße

#### Abschnitt 04.01 Baustelleneinrichtung, Verkehrssicherung

*Hinweis: Vorbemerkungen zu*
StL-Nr. 17901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

**04.01.0001 Baustelleneinrichtung**
Baustelleneinrichtung
----------------------------
Antransport, betriebsfertige Einrichtung und baubetrieblich bedingte
Ortsveränderung der für die Durchführung der ausgeschriebenen Ar-
beiten notwendigen Maschinen, Geräte und Einrichtungen, Beschaffung
von Baustrom und Bauwasser, sowie
der notwendigen Arbeits- und Lagerflächen. Das Vorhalten und Betreiben der Baustelleneinrichtung, sowie
der erforderlichen Geräte, Fahrzeuge, Maschinen usw. während der Bauzeit ist in die Einheitspreise einzurechnen.
Aufwendungen für Absteckungs- und
Markierungsarbeiten (Hilfskräfte,
Pflöcke) sind in dieser Position
einzurechnen.
Menge: 00000001,000 Psch

**04.01.0002 Instandhaltung**
Instandhaltung
-------------------
der Verkehrsflächen im Bereich der
gesamten Baustelle während der Bauzeit.
Streuen von staubbindenden Mitteln
bei starker Staubentwicklung auf öffentl.
Verkehrswegen.

Befestigte und unbefestigte Wege
öffentl. Verkehrswege Adlerstraße und Baustraße
Menge: 00000001,000 Psch

**04.01.0003 Verkehrssicherung inkl. halbs. Sperrung Adlerstr.**
Verkehrssicherung Baugebiet
---------------------------------------
Verkehrssicherung für Arbeitsstellen von längerer
Dauer herstellen, vorhalten, warten, kontrollieren,
betreiben und abbauen.
Des Weiteren sind die nachstehenden  Punkte in dieser Position für die gesamte Bauzeit enthalten und werden
nicht gesondert vergütet:

- bauliche Leitelemente,
- transportable Schutzeinrichtungen,
- Kontrolle gem. ZTV-SA für die gesamte,
  Arbeitsstellensicherung,
- Die Verkehrszeichen nach Verkehrszeichenplan
  bzw. Regelplan gehören zum Leistungsumfang.
- Das außer Kraft setzen und in Kraft setzen der vorhandenen Verkehrsschilder

In dieser Position ist auch das Absichern von Baugruben und Rohrgräben mit Bau- oder Schutzzäunen,
sowie Signalleuchten
enthalten.
Menge: 00000001,000 Psch

**04.01.0004 Verkehrsrechtliche Anordnungen**
Verkehrsrechtliche Anordnungen
------------------------------------------
Erwirken der verkehrsrechtlichen Genehmigungen
einschließlich Erstellen und Vorlage der
Beschilderungspläme gemäß Angabe
der verkehrsrechtlichen Genehmigungsbehörden,
einschl. Entrichtung der anfallenden Gebühren.

Bei der Verwaltung der Gemeinde Ampfing einholen.
Menge: 00000001,000 Psch

**04.01.0005 Spartenpläne**
Spartenpläne
-----------------
Anfordern der Spartenunterlagen aller relevanten Spartenträger, sowie Sparteneinweisung durch die Träger.
Menge: 00000001,000 Psch

**04.01.0006 Höhenfestpunkte herstellen**
Höhenfestpunkte herstellen
------------------------------------
mit den Abmessungen 0,25 x 0,25 m, 1,50 m tief aus Beton.
An der Oberfläche ist ein mindestens 10 cm langer Bolzen (Rundkopf) einzubetonieren.
Die Lage der Festpunkte ist gemeinsam mit dem AG festzulegen. Die Höhenfestpunkte sind nach Auftragserteilung durch den AN herzustellen und auf die amtlichen Höhenfestpunkte einzumessen. Die Höhe ist in regelmäßigen Abständen zu kontrollieren.
Die erforderlichen Erdarbeiten sind einzurechnen.
Menge: 00000001,000 Stck

**04.01.0007 Höhenfestpunkte beseitigen**
Höhenfestpunkte beseitigen
------------------------------------
Festpunkte wie Position vor hergestellt, vollständig Rückbauen und in Eigentum des AN übernehmen.
Menge: 00000001,000 Stck

**04.01.0008 Abbau und Abfuhr**
Abbau und Abfuhr
-----------------------
der Baustelleneinrichtung und Herstellung des ursprünglichen Geländezustandes.
Menge: 00000001,000 Psch

**04.01.0009 Digitales Geländemodell zu Abrechnungszwecken**
Zulage für Abrechnung
------------------------------
Diese Position vergütet die Erstellung mehrerer digitalen
Geländemodelle mittels digitalen Tachymeter zu Abrechnungszwecken.

Es sind folgende Geländemodelle zu generieren:

1.) Urgelände
2.) UK Oberbodenabtrag
3.) UK Rotlage = UK Bodenaustausch
4.) Nach Erstellung des Unterplanums = UK Frostschutzkies

Des Weiteren sind Querschnitte im Raster von 25 m und an allen wichtigen Achspunkten zu erstellen und diese digital und in papierform der örtlichen Bauleitung zu übergeben.
Fehlerhafte oder unvollständige Dateien werden abgelehnt und es erfolgt keine Vergütung.

Diese Position vergütet alle erforderlichen Maßnahmen zur Erstellung dieser Geländemodelle und die obengenannten Punkte.
Menge: 00000001,000 Psch

**04.01.0010 Bestandsplan Geh- und Radweg**
Bestandspläne Straßenbau
--------------------------------------
Anfertigen von Bestandsplänen des Straßenbaus.
Vorlage spätestens mit der Schlußrechnung.
Sämtliche Einträge sind mit den entsprechenden Einträgen im Bauentwurf abzustimmen.
Höhenangaben sind auf NN zu beziehen.
Im Lageplan sind die einzelnen Bauteile (Art der Randeinfassungen, Oberflächenbeläge, Art des Fahrbahnaufbaus, Kabelzugschächte, Leitungsverlauf, Rohrleitungsverlauf, Entwässerungseinrichtungen (auch Absetzschächte), Böschungen, Stützmauern, etc.) eindeutig darzustellen (analog Ausführungsplanung).
Die Koordinaten sind dem AG in Listenform zur Verfügung zu stellen.
Vorlage sämtlicher Unterlagen auf Datenträger
im dwg- / dxf und pdf- Format;
weiteres Format in Absprache mit dem Bauherrn.

Geh- und Radweg entlang Adlerstraße
Menge: 00000001,000 Psch

#### Abschnitt 04.02 Oberboden

*Hinweis: Vorbemerkungen zu*
Vorbemerkungen zu LB 90
-----------------------------------------------------
1. Allgemeines
2. Nebenleistungen, Besondere Leistungen
Die nachfolgend aufgeführten Leistungen gehören zum
Leistungsumfang:
2.1 Das Fördern des Oberbodens innerhalb der
Baustelle unabhängig von der Länge der Förderwege.
3. Abrechnung
3.1 Oberbodenlieferung:
Die Mengenermittlung erfolgt durch Aufmaß des
Oberbodens auf dem Fahrzeug an der Einbaustelle.

**04.02.0002 Oberboden abtragen, seitl. lagern abtragen**
Oberboden abtragen, seitl. lagern
---------------------------------------------------
Oberboden einschließlich leicht verrottbarer
Pflanzendecke innerhalb des Baugeländes
in einer mittleren Dicke von cm ´30´
abtragen,
für die Herstellung des Geh- und Radwegs,
Oberboden von Grünflächen und Äckern,
ggf. laden, fördern und innerhalb der Baustelle
lagern.
Menge: 00000300,000 m3

**04.02.0003 Oberboden andecken andecken**
Oberboden andecken
------------------------------------------
Oberboden einschließlich leicht verrottbarer
Pflanzendecke andecken.
Oberboden von Grünflächen, Äckern, Gärten und
dgl.,
innerhalb der Baustelle gelagert, ggf. laden, fördern
und profilgerecht nach Unterlagen des AG
andecken.
Menge: 00000075,000 m3

**04.02.0004 Rasenansaat Oberboden herst.**
Rasenansaat
-------------------
Rasenansaat (Normalsaat) herstellen
auf Oberbodenfläche.
Saatgutmischung (botanischer und deutscher Name,
Anteil in Gew.-%) ''Mischung ohne Klee mit dt. Weidelgras'
Saatgutmenge g/m2 '5'
Fertigstellungspflege siehe STL NR 931 107,
einschließlich Saatgutlieferung.
Menge: 00000250,000 m2

#### Abschnitt 04.03 Bodenbewegungen, Geotextilien

*Hinweis: Vorbemerkungen zu*
Vorbemerkungen zu LB 904
----------------------------------------------
1. Allgemeines
1.1 Boden, Einbauklassen und Zuordnungswerte (Z0,
Z1.1, Z1.2, Z2) werden nach den Technischen Regeln
der Mitteilungen der Länderarbeitsgemeinschaft
Abfall (LAGA) 20 sowie den Anforderungen an die
Verfüllung von Gruben und Brüchen sowie Tagebauen
in der Fassung vom 09.12.2005 definiert.
http://www.stmug.bayern.de/umwelt/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Vorbemerkung*
Vorbemerkungen zu den Erdarbeiten

Zur Erkundung des Baugrundes wurde ein Baugrundgutachten von dem Ingenieurbüro Schubert + Bauer GmbH erstellt, welches als Anlage diesem LV beigefügt ist.

Bei nachfolgenden Positionen ist von folgenden Angaben zum Baugrund auszugehen:

Charakteristische Bodenkennwerte nach DIN 18 196, DIN 18 300 sowie ZTV-E-StB 09, nur nachrichtlich, verbindlich sind die Angaben der Homogenbereiche.

Nr. | Bodenschicht 01 | Bodenschicht 02 |
 |  |  |
Bezeichnung | Schluffe | Kiese |
 |  |  |
Wichte  k [kN/m³] | 18,0 | 21,0 |
 |  |  |
Wichte unter Auftrieb  'k [kN/m³] | 8,0 | 11,0 |
 |  |  |
Reibungswinkel  'k [°] | 27,5^ | 37,5^ |
 |  |  |
Dränierte Kohäsion c'k [kN/m²] | 3^ |  - |
 |  |  |
Steifemodul Es,k [MN/m²] | 5 - 20^ | 80 - 100 |
Konsistenz (je nach Bodenart) | steif bis weich |  - |
 |  |  |
Lagerungsdichte (je nach |  - | dicht bis sehr dicht |
Bodenart) |  |  |
 |  |  |
 |  |  |
Bodenklasse DIN 18 300 (2012- | 4^ | 3, 4^ |
09) |  |  |
 |  |  |
 |  |  |
Bodengruppe DIN 18 196 | A, [UL], UL | GU, (GU*) |
 |  |  |
Frostempfindlichkeitsklasse | F3 | F2, F3 |
gemäß ZTVE-StB 09 |  |  |
 |  |  |
 |  |  |
Wasserdurchlässigkeit kf [m/s] | < 1*10^-6  | 1*10^-3  |
Eignung für gründungstechnische | mäßig brauchbar | geeignet |
Zwecke nach DIN 18 196 |  |  |
 |  |  |
 |  |  |
Verdichtungsfähigkeit nach | sehr schlecht | gut |
DIN 18 196 |  |  |
 |  |  |
 |  |  |

Über der Bodenschicht 01 befindet sich eine 0,30 m bis 0,40 m starke Oberbodenschicht aus Ackerboden, welche bei der Einteilung in die Homogenbereiche und der Positionen des Leistungsverzeichnisses als Homogenbereich B1 bezeichnet wird.

Homogenbereiche Boden

Parameter | Homogenbereich B2 | Homogenbereich B3 |
 | Bodenschicht 01 | Bodenschicht 02 |
ortsübliche Bezeichnung | Schluffe, Rotlage | Kiese |
 |  |  |
 |  |  |  |
Massenanteil Steine, Blöcke und | 0 - 5 | 0 - 10 |  |
große Blöcke nach DIN EN ISO |  |  |  |
14 688-1 [%] |  |  |  |
 |  |  |
Dichte (feucht) nach DIN EN ISO | 1,8 | 2,1 |
17 892-2 oder DIN 18 125-2 |  |  |  |
[g/cm³] |  |  |  |
 |  |  |  |
 |  |  |  |
Konsistenzzahl nach DIN 18 122-1 | 0,6 - 1,0^ |  |  |
Lagerungsdichte: Definition nach |  | 0,6 - 1,0 |
 |  |  |
 |  |  |
organischer Anteil nach DIN | 0 - 10 | 0 - 5 |
18 128 [%] |  |  |
 |  |  |
Bodengruppe nach DIN 18 196 | A, [UL], UL | GU, (GU*) |
 |  |  |
Kohäsion nach DIN 18 137-1, DIN | 3 |  - |
18 137-2 und DIN 18 137-3 |  |  |
[kN/m²] |  |  |
 |  |  |
 |  |  |
Konsistenz nach DIN EN ISO | weich bis Steif | dicht bis sehr dicht |
14 688-1 |  |  |
 |  |  |

**04.03.0001 Boden, Rotlage, ausbauen, zwischenlagern lösen, zwischenl.**
Boden ausbauen, zwischenlagern, Rotlage
-----------------------------------------------------------
Belasteten Boden profilgerecht oder nach Unterlagen
des AG lösen, laden, ggf. fördern und zwischenlagern.
Die Abdeckung/Abdichtung sowie das Herstellen der Ausrundung an der Oberkante von Einschnittsböschungen
wird gesondert vergütet.
Boden des/der Homogenbereichs/e  B ´B1´
Beschreibung des Homogenbereichs nach Unterlagen
des AG.
Bereich geplanter Geh- und Radweg.
Das Herstellen des Planums wird gesondert vergütet.
Voraussichtliche Schadstoffbelastung bis Z 0,
Boden lösen und nach Unterlagen des AG im
Baustellenbereich zwischenlagern.
Rotlage, Homogenbereich 1
Menge: 00000610,000 m3

**04.03.0002 Probenahme der Haufwerke - Kies**
Probenentnahme
------------------------
Entnahme von Mischproben gemäß LAGA PN 98 für
Kontrollprüfungen von kontaminiertem Aushubmaterial, den
Grundregeln für die Entnahme von Proben nach LAGA
entsprechend, einschließlich erforderlicher Schürfschlitze bzw.
Ausbreitung bei den Haufwerken.
Einzurechnen ist auch die Untersuchung im Labor.
Die Beprobung ist von einem unabhängigen Institut
vorzunehmen.

Die Analyse ist gemäß Verfüllleitfaden (15.07.2021),
Ersatzbaustoffverordnung und Deponieverodnung
durchzuführen.

Für Haufwerke zu 1000 m3.

Boden aus Aushubarbeiten
Menge: 00000001,000 Stck

*Hinweis: Zwischenlager Kommentar*
Ein Zwischenlager für die Aushubmassen stellt der AG auf innerhalb des GE 47 zur Verfügung.

**04.03.0004 Lagerfläche AG**
Lagerfläche AG
--------------------
Die Gemeinde Ampfing stellt ein Zwischenlager innerhalb des GE 47 zur Verfügung. Diese Lagerfläche ist gemäß für die vorschriftsmäßige Lagerung der Haufwerke belasteten Bodens nach LAGA zu erstellen.

Diese Position beinhaltet:

- Oberboden abtragen, seitlich lagern, wiederherstellen
- Fachgerechte Herstellung der Lagerfläche gemäß LAGA
- Lagerfläche mit Folien abdecken
- Haufwerke mit Folienabdecken
- Entsorgen der Folien
- Wiederherstellung des ursprünglichen Geländezustands

Lagerfläche für Bodenaushub.

Diese Position wird nur einmal vergütet.

Das fachgerechte Herrichten des Lagerplatzes gemäß LAGA ist gemäß des Bauablaufes des AN zu kalkulieren (mehrmaliges herrichten).
Menge: 00000001,000 Psch

**04.03.0005 Boden Z0 abfahren verwerten**
Boden abfahren
---------------------
Boden gemäß analytischer Untersuchung
vom Zwischenlager aufnehmen und
entsprechend dem Untersuchungsergebnis
auf eine Kippe des AN abfahren, einschl.
Entrichtung aller anfallender Gebühren.

Boden der Zuordnungsklasse Z0

Abgerechnet wird die aus den Aushubpositionen ermittelte Masse abzüglich des entsorgten belasteten Bodens.
Boden in das Eigentum des AN übernehmen und einer
Verwertung nach Wahl des AN zuführen.
Menge: 00000610,000 m3

**04.03.0006 Boden u. Baust. liefern liefern**
Boden u. Baust. liefern
------------------------------
Boden oder Baustoff liefern und nach Unterlagen
des AG profilgerecht einbauen und verdichten.
Die Abrechnung erfolgt im Auftrag.
Das Herstellen von Mulden und Gräben sowie das
Herstellen der Ausrundung am Dammfuß wird gesondert
vergütet.
Boden ´Kies-Sand-Gemisch nach DIN 18196
(GW oder GI) ´
liefern und nach Unterlagen des AG
in allen Auftragsprofilen einschließlich des
Geh- und Radwegbereichs einbauen und verdichten.
Das Herstellen des Planums wird gesondert vergütet.
Menge: 00000440,000 m3

**04.03.0007 Baustraße herstellen**
Baustraße herstellen
----------------------------
Es ist so zu Arbeiten, dass nach dem Abtrag des Oberbodens und der Rotlage der Bodenaustausch aufgetragen wird. So wird abschnittsweise eine befahrbare Fläche im Baubereich hergestellt.
Diese Position vergütet die Herstellung der Oberkante des Bodenaustauschs als Baustraße, Planumserstellung, einschl.
die Instandhaltung der Baustraße über die gesamte Bauzeit.
Menge: 00000001,000 Psch

**04.03.0008 Böschung profilieren**
Böschung im Dammbereich
--------------------------------------
bis zur Verschneidung mit dem
bestehenden Gelände herstellen.
Diese Position beschreibt die Herstellung der Böschungen bis zur Verschneidung mit dem übrigen Gelände.
Anböschung mit ausgebautem Boden.
Ausgebauten Boden
von Zwischenlager aufnehmen,
innerhalb der Baustelle bis zur
Einbaustelle fördern.
Einbau mit lagenweiser Verdichtung.
Maximale Böschungshöhe: ca. 100 cm,
Böschungsneigung: bis max. 45°,
Einbaubreite bis 1.000 cm,
Verformungsmodul EV2 min. 80 MN/m2,
Verdichtungsgrad DPr min. 98 %.
Die Erschwernisse durch Einbauten wie
Schächte, Schieber, u.ä., werden gesondert vergütet.
Menge: 00000250,000 m2

#### Abschnitt 04.04 Ungebundene Schichten des Oberbaues

*Hinweis: Vorbemerkungen zu*
Vorbemerkungen zu LB 910
---------------------------------------
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**04.04.0001 FSS herstellen**
FSS herstellen
-------------------
Frostschutzschicht (FSS) herstellen,
in Geh- und Radweg,
Baustoffgemisch ohne industriell hergestellte
Gesteinskörnung,
Einbaudicke cm ´61´
(Mindestdicke im Regelquerschnitt),
Material: Baustoffgemisch, Größtkorn: min. 32 mm,
Verformungsmodul EV2 min. MPa ´120´ Verhältniswert der Verformungsmoduln EV2/EV1 max´2,0´
Menge: 00000420,000 m3

**04.04.0002 Bankett herstellen**
Bankett herstellen
-----------------------
Bankett profilgerecht herstellen
mit Querneigung 12% am tiefliegenden und
Querneigung 6% am hochliegenden Fahrbahnrand,
soweit in den Unterlagen des AG nichts anderes
angegeben ist.
Die Erschwernisse durch Einbauten wie
Schächte, Einläufe, Schieber, Verkehrszeichen u.ä.
werden gesondert vergütet.
Einbaubereich 'am freien Fahrbahnrand, von der Adlerstraße abgewandte Geh- und Radwegkante'
Aus Vegetationstragdeckschichtmaterial.
Grobes Gesteinskörnungsgemisch 2/45,
Kategorie C90/3, mit Oberboden mischen,
Verhältnis Gesteinskörnungen/Oberboden 90:10,
(Zentralmischverfahren),
Saatgut Mischung 'Magerrasen'
Saatgutmenge g/m2 '10'
in Baustoffgemisch einmischen,
Einbau in voller Breite,
Einbaubreite und Einbaudicke nach Unterlagen
des AG,
Einbau bündig mit Fahrbahnoberkante,
Verformungsmodul EV2 min. 100 MPa,
Verdichtungsgrad DPr min. 98 %.
Menge: 00000020,000 m3

**04.04.0003 Lastplattenversuche**
Lastplattenversuche
--------------------------
Durchführung der Prüfungen zur Ermittlung der Verdichtungs- bzw.Tragfähigkeitswerte mittels statischen Lastplattenversuch.
Nachweis und Dokumentation durch unabhängigen Gutachter.
Menge: 00000002,000 St

**04.04.0004 Gegenlast Lastpl.**
Gegenlast Lastpl.
----------------------
Bereitstellung einer Gegenlast für Lastplattendruckversuche mit min. 10 t Auflast für
Kontrollprüfungen des AG innerhalb der Baustelle.
Durchschnittl. Dauer je Lastplattendruckversuch: 0,5 h
Menge: 00000002,000 St

**04.04.0005 Planum wieder her- stellen**
Unterplanum
----------------
Vorhandene Oberfläche des Unterbaues (Planum)
wieder herstellen. Planum profilieren und
verdichten ggf. mit Wasserzugabe.
Lieferung bzw. aufnehmen und fördern vom Zwischenlager sowie die Beseitigung von überschüssigem
Material werden gesondert vergütet.
Im Fahrbahnbereich
Vorhandenes Planum Unterbau
max. Abweichung von der Sollhöhe +3/-3 cm,
Fläche nach Unterlagen des AG.
Vorhandenes Planum
zu erreichender EV2-Wert mindestens 45 MPa.
Menge: 00000900,000 m2

**04.04.0006 Planum wieder her- stellen**
Feinplanie
-------------
Vorhandene Oberfläche des Unterbaues (Planum)
wieder herstellen. Planum profilieren und
verdichten ggf. mit Wasserzugabe.
Lieferung bzw. aufnehmen und fördern vom Zwischenlager sowie die Beseitigung von überschüssigem
Material werden gesondert vergütet.
Im Fahrbahnbereich
Vorhandenes Planum ungebundene Tragschicht
Tragschichtart ´Frostschutzkies´
max. Abweichung von der Sollhöhe +2/-2 cm,
Fläche nach Unterlagen des AG.
Vorhandenes Planum
zu erreichender EV2--Wert mindestens 120 MPa.
Menge: 00000560,000 m2

#### Abschnitt 04.05 Pflaster, Platten

*Hinweis: Vorbemerkungen zu*
Vorbemerkungen zu LB 913
---------------------------------------
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**04.05.0001 Pflasterdecke aus Betonpflasterst. mit Vorsatzsch. herstellen**
Pflasterdecke aus Betonpflasterst. mit Vorsatzsch. herstellen
------------------------------------------------------------------------
Pflasterdecke aus Betonpflastersteinen mit
Vorsatzschicht auf vorhandener Tragschicht herstellen.
Bettungsdicke 3 bis 5 cm
Steinform 'Quadrat'
Die Formteile für Randanschlüsse und Einfassungen gehören zum Leistungsumfang. Das Zuarbeiten oder
Trennen von Pflastersteinen wird gesondert vergütet.
Nennmaße mm/mm/mm '200/200/100'
Kantenausbildung 'gefast'
Farbe 'Betongrau'
Weitere Eigenschaften der Vorsatzschicht
nach Unterlagen des AG,
Verband 'Reihen'
in Rad- und Gehwegen,
auf Pflasterbett aus Baustoffgemisch 0/4,
mit einer Fugenbreite von 5 mm, verfugen mit
Baustoffgemisch 0/4.
Menge: 00000560,000 m2

**04.05.0002 Anpassung von Pflasterdecke herstellen**
Anpassung von Pflasterdecke herstellen
----------------------------------------------------
Anpassung von Pflasterdecke herstellen.
Pflastersteine auf Passmaß zuarbeiten und an Kanten
und Einfassungen bzw. an Aussparungen und
Einbauten über 1 m2 Einzelgröße verlegen.
Kanten wie Hausmauer, Zaunsockel, Borde,
Rinnen und dgl.,
Betonpflastersteine,
Dicke 100 mm bis unter 140 mm.
Menge: 00000250,000 m

**04.05.0003 Granitgroßpflasterstreifen herstellen 1-Z.**
Granitgroßpflasterstreifen herstellen 1-Z
----------------------------------------------------
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 N/mm2,
Zement Art CEM I, max. w/z 0,50,
frost-/tausalzbeständig, Ausbreitmaßklasse F5.
Menge: 00000250,000 m

**04.05.0004 Granitkleinpflasterstreifen herstellen 3-Z.**
Granitkleinpflasterstreifen herstellen 3-Z
----------------------------------------------------
Streifen aus Granitkleinpflastersteinen
mit einer maximalen Fugenbreite von 15 mm
auf 20 cm dickem Fundament herstellen.
Den Fundamentbeton als seitliche Stütze, soweit der
Streifen nicht an Borde oder dgl.anschließt, 15 cm
breiter als der Streifen herstellen und bis zur halben
Steinhöhe hochziehen. Mehrzeilige Streifen sind mit
beidseitigen Schnurkanten herzustellen.
Fundamentbeton C25/30.
3-zeilig.
neben Bestandsbord,
Nennmaße allseits 80-100 mm,
Sichtflächen gespalten,
Fugen mit Fertigzementmörtel vergießen,
Druckfestigkeit fck,cube des Mörtels min. 50 MPa,
Zement Art CEM I, max. w/z 0,50,
frost-/tausalzbeständig, Ausbreitmaßklasse F5.
Menge: 00000250,000 m

**04.05.0005 Dehnungsfugen in Granit-1-Zeiler**
Dehnungsfugen in Granit-1-Zeiler
-------------------------------------------
Dehnungsfugen im Fundament von
Streifen, Rinnen und Borden unter
Verwendung von Kunststoffhartschaumplatten 10 mm dick herstellen.
Fuge unter Granit-1-Zeiler-Rinne
Menge: 00000016,000 St

**04.05.0006 Dehnungsfugen in 3-Zeiler, Kleinstein**
Dehnungsfugen in Granit-3-Zeiler
--------------------------------------------
wie vor, jedoch Fuge in 3-Zeiler aus Granit-Kleinsteinpflaster.
Menge: 00000016,000 St

**04.05.0007 Abspitzen von Fundamenten**
Abspitzen von Fundamenten
-------------------------------------
Betonabbruch an Fundamenten im Gehwegbereich, hier: Rückenstütze bestehender Bordstein.
Abgebrochenes Material laden, entsorgen und in Eigentum des AN übernehmen.
Abspitzen bis zu 10 cm Stärke,
Sockeltiefe bis zu 35 cm.
Menge: 00000250,000 m

**04.05.0008 Dehnungsfuge in Kleinsteinpflaster Längsfuge**
Dehnungsfuge in Kleinsteinpflaster herstellen
-----------------------------------------------------------
Dehnungsfuge in Fundament zwischen bestehendem Granitbord und dem neuen 3-Zeiler aus Granit-Kleinsteinpflaster, herstellen.
unter Verwendung von Kunststoffhartschaumplatten, 10 mm dick, herstellen.
Menge: 00000250,000 m

**04.05.0009 Dehnungsfugen in Granit-1-Zeiler**
Dehnungsfugen in Granit-1-Zeiler
-------------------------------------------
Dehnungsfugen in Streifen und Rinnen herstellen.
Fugenbreite 10 mm, Fugentiefe mm '20'
Streifen-/Rinnenbreite cm '20'
Fuge in Rinne
mit Unterfüllung aus Unterfüllstoff
und elastischer Fugenmasse verfüllen.
Menge: 00000016,000 St

**04.05.0010 Dehnungsfugen in 3-Zeiler, Kleinstein**
Dehnungsfugen in Granit-3-Zeiler
--------------------------------------------
wie vor, jedoch Fuge in 3-Zeiler aus Granit-Kleinsteinpflaster.
Menge: 00000016,000 St

**04.05.0011 Dehnungsfuge in Kleinsteinpflaster Längsfuge**
Dehnungsfuge in Kleinsteinpflaster herstellen
-----------------------------------------------------------
Dehnungsfuge zwischen bestehendem Granitbord und dem neuen 3-Zeiler aus Granit-Kleinsteinpflaster, herstellen.
Fugenbreite 10 mm, Fugentiefe mm '20'
Streifen-/Rinnenbreite cm '20'
Fuge in Rinne
mit Unterfüllung aus Unterfüllstoff
und elastischer Fugenmasse verfüllen.
Menge: 00000250,000 m

#### Abschnitt 04.06 Stundenlohnarbeiten

**04.06.0001 Polierstunden Stundensatz**
Stundensatz
-----------------
Polierstunden
Menge: 00000002,000 h

**04.06.0002 Spezialbaufacharbeiter Stundensatz**
Stundensatz
-----------------
Spezialbaufacharbeiter, Berufsgruppe III
Menge: 00000008,000 h

**04.06.0003 Baufacharbeiter Stundensatz**
Stundensatz
-----------------
Baufacharbeiter, Berufsgruppe IV u. V
Menge: 00000008,000 h

**04.06.0004 LKW - Stunden Stundensatz**
LKW - Stunden
--------------------
einschl. Fahrer. Förderinhalt bei
eben vollem Kraftwagen.
Förderinhalt über 5 m3
Menge: 00000008,000 h

**04.06.0005 Verdichtungsgerät Stundensatz**
Verdichtungsgeräte
--------------------------
einschl. Bedienung
Vibromax AT 2000
Menge: 00000008,000 h

**04.06.0006 Baggerstunden Stundensatz**
Baggerstunden
---------------------
für Tieflöffel einschl. Fahrer
Löffelinhalt 0,50 bis 1,00 m3
Menge: 00000008,000 h

**04.06.0007 Kompressorstunden Stundensatz**
Kompressorstunden
----------------------------
einschl. Bedienung des Kompressors und Vorhalten der Bohrhämmer.
Ansaugleistung bei 6 bar.
Ansaugleistung über 6 m3/min
Menge: 00000008,000 h

**04.06.0008 Bohrhammer Stundensatz**
Verrechnungssätze
--------------------------
für Baugeräte bei Stundenlohnarbeiten,
Bohr- und Abbauhammer
Menge: 00000008,000 h

**04.06.0009 Radlader Stundensatz**
Radlader
------------
 einschl. Fahrer, bis 45 KW.
Menge: 00000008,000 h

**04.06.0010 Kleintransporter Stundensatz**
Kleintransporter
---------------------
einschl. Fahrer.
Nutzlast ca. 1,5 to.
Menge: 00000008,000 h

**04.06.0011 Kleingeräte Stundensatz**
Verrechnungssätze
--------------------------
für Baugeräte bei Stundenlohnarbeiten,
z.B. Flex oder ähnlich.
Menge: 00000008,000 h

USt %: 19,00
